# Wormstedt - Ersatzneubau Hort
Angebotsaufforderung (GAEB DA 2000 1.2, DA83)
Projekt: 25-480
Währung: EUR
Erstellt mit: GAEB Toolbox V3.3 G90 R20230829, iTWO_64 V24.0.904, 16.03.2026

## Zusätzlicher Text
ZUSÄTZLICHE  TECHNISCHE  VORSCHRIFTEN  FÜR

SANITÄRANLAGEN

1.  Vorschriften:

Für die Ausführung der Arbeiten gelten die anerkannten Regeln
der Technik sowie die entsprechenden  Normen (auch EG-Normen) und
sonstigen vergleichbaren Vorschriften und Richtlinien in der jeweils
gültigen Fassung.

  Im Besonderen:

1.1  Trinkwasserverordnung (TrinkwV 2001)  -
  Verordnung über die Qualität von Wasser für den menschlichen Gebrauch

1.2  DIN EN 1717  -  Schutz des Trinkwassers vor Verunreinigungen in Trinkwasserinstallationen

1.3  DIN EN 806  -  Technische Regeln für Trinkwasserinstallationen

1.4  DIN 1988  -  Technische Regeln für Trinkwasserinstallationen

1.5  VDI/DVGW 6023  -  Hygiene in Trinkwasserinstallationen; Anforderungen an Planung, Ausführung,
  Betrieb und Instandhaltung

1.6  VDI 6003  -  Trinkwassererwärmungsanlagen – Komfortkriterien und Anforderungsstufen für
  Planung, Bewertung und Einsatz

1.7  DVGW 551  -  Trinkwassererwärmungs- und Trinkwasserleitungsanlagen; Technische
  Maßnahmen zur Verminderung des Legionellenwachstums; Planung, Errichtung,
  Betrieb und Sanierung von Trinkwasserinstallationen

1.8  ZVSHK-Merkblatt Dichtheitsprüfung  -  Dichtheitsprüfungen von Trinkwasserinstallationen mit
  Druckluft, Inertgas oder Wasser

1.9  DIN EN 12056  -  Schwerkraftentwässerungsanlagen innerhalb von Gebäuden

1.10  DIN 1986-100  -  Entwässerungsanlagen für Gebäude und Grundstücke

1.11  DIN EN 1610  -  Einbau und Prüfung von Abwasserleitungen und -kanälen

1.12  DIN EN 752  -  Entwässerungssysteme außerhalb von Gebäuden – Kanalmanagement

1.13  TRGI  -  Technische Regeln für Gasinstallationen

1.14  DIN 4109  -  Schallschutz im Hochbau

1.15  VDI 4100  -  Schallschutz im Hochbau – Wohnungen – Beurteilungen und Vorschläge
  für erhöhten Schallschutz

1.16  DEGA-Empfehlung 103 -  Schallschutz im Wohnungsbau - Schallschutzausweis

1.17  DIN 4102 / 1-12  -  Brandverhalten von Baustoffen und Bauteilen / Teil 1-12

1.18  M-LüAR  -  Muster-Richtlinie über brandschutztechnische Anforderungen an Lüftungen
  (Muster-Lüftungsanlagen-Richtlinie)

1.19  MLAR  -  Muster-Richtlinie über Brandschutztechnische Anforderungen an Leitungsanlagen
  (Muster-Industriebau-Richtlinie)

1.20  MBO  -  Musterbauordnung

1.21  ZDB  -  Verbundabdichtungen

1.22  VDI 6000 / Blatt 6 - Ausstattung von und mit Sanitärräumen – Kindergärten, Kindertagesstätten,  Schulen

1.23  DIN 18040-1  -  Barrierefreies Bauen – Planungsgrundlagen, öffentlich zugängliche Gebäude

## Zusätzlicher Text
LEISTUNGSBESCHEREIBUNG SAN

  Allgemeines
Die nachfolgend beschriebenen Leistungen umfassen die komplette
Lieferung und Montage der Sanitäranlage für den Ersatzneubau Hort
der Grundschule in Wormstedt

  KG 411 Abwasseranlage

Die Planung, Bemessung und Ausführung der Abwasserinstallation innerhalb
des Gebäudes erfolgt nach den technischen Bestimmungen der DIN EN 12056,
den Vorschriften der örtlichen Behörden  und der DIN EN 1986-100 in der jeweils
gültigen Fassung.

Alle sanitären Einrichtungsgegenstände werden an das Abwassernetz angeschlossen.

Die Entwässerung erfolgt im Trennsystem in  das Bestands-Schmutzwassernetz
der Stadtwerke Apolda.
Die Zusammenführung von Schmutzwasser und Regenwasser erfolgt außerhalb des
Gebäudes an der Grundstücksgrenze.

Sämtliche Anschluss- und Fallleitungen für die  Sanitärstränge sind einzubauen und
an die  Grundleitungsanschlüsse anzuschließen.
Die Fallleitungen Schmutzwasser sind aus hochschalldämmenden mineralverstärkten
PE-Kunststoff herzustellen. In den Etagen sind die Schmutzwasserleitungen und
Formteile aus schalloptimierten Mineralvertärkten PP-Kuststoffrohr herzustellen.
Beim Übergang der Rohrleitungen in einen anderen Brandabschnitt sind für das
Rohrsystem geprüfte und zugelassene Brandschutzmanschetten zu verwenden.
Alle Schmutzwasserleitungen werden entsprechend DIN EN 12056 bemessen und
verlegt. Die Strangentlüftungen sind über Dach zu führen.
Fallleitungen erhalten entsprechend der örtlichen Gegebenheiten Reinigungsöffnungen
vor Übergang auf eine Sammel- oder Grundleitung.
Die Enwässerung der Dachflächen erfolgt über die KG 300 durch außenliegende Entwässerungsrinnen und Standrohre an der Gebäudefassade und sind nicht Leistungsbestandteil.

  KG 412 Wasseranlage

Die Dimensionierung, Verlegung und Anschluss der Trinkwasseranlage erfolgt nach
DIN EN 806, DIN 1988 sowie den Vorschriften des DVGW in der jeweils gültigen Fassung.

Der Hort wird an das Bestads-Trinkwasserenetz der Grundschule angeschlossen.

Die SAN-Hauptstränge werden in Vorwänden und in abgehängten Decken verlegt.
Alle Einrichtungsgegenstände werden in nutzungsbedigter Höhe installiert und schallschutztechnisch
entkoppelt und befestigt.
Als Rohrmaterial kommt Edelstahlrohr mit DVGW-Zulassung zum Einsatz.
Alle Einrichtungsgegenstände sind gemäß Grundriss einzubauen.

  Rohrdurchführungen

Die Durchführungen durch Wände und Decken sind wie folgt auszuführen:

Der Raum zwischen Rohrleitung und Bauwerksteilen (Ringspalt) ist durch den
Installationsbetrieb zu verschließen.
Die Rohrleitungen selbst erhalten Dämmhülsen bzw Brandschutzmanschetten.

  Warmwasserbereitung

Die Warmwasserbereitung erfolgt dezentral in folgenden Räumen: Kinderküche im EG und Putzmittelraum im EG

  Wärmedämmung

Folgende Isolierarbeiten sind vorgesehen und sind entspechend EnEV auszuführen:

   - Sichtbar verlegte Wasserleitungen
   - Kaltwasserleitungen in Vorwänden
   - Schallschutzisolierung der Schmutzwasserleitung
   - Regenwasserleitungen innenliegend

## Zusätzlicher Text
ZUSÄTZLICHE  TECHNISCHE  VORSCHRIFTEN  FÜR

HEIZUNGSANLAGEN

1.  Vorschriften:

Für die Ausführung der Arbeiten gelten die anerkannten Regeln der
Technik sowie die entsprechenden Normen (auch EG-Normen) und
sonstigen vergleichbaren Vorschriften und Richtlinien in der jeweils
gültigen Fassung.

Im Besonderen:

1.1  DIN 18 299 - Allgemeine Regelungen für Bauleistungen jeder Art

1.2  DIN 18 380 - Heizungsanlagen und zentrale Brauchwassererwärmungsanlagen

1.3  DIN 18 381 - Gas-, Wasser-, Abwasserinstallationsarbeiten innerhalb von Gebäuden

1.4  DIN 18 421 - Dämmarbeiten an Technischen Anlagen

1.5  DIN V 4108-4  - Wärmeschutz im Hochbau

1.6  DIN EN ISO 6946 Wärmedurchgangswiderstand und Wärmedurchgangskoeffizient

1.7  EnEV - Energieeinsparverordnung neuste Fassung

1.8  DIN EN 12831 - Berechnung der Normheizlast

1.9  DIN 4109  - Schallschutz im Hochbau

1.10  DIN 4140  - Dämmen betriebstechnischer Anlagen

1.11  DIN 4102  - Brandverhalten von Baustoffen und Bauteilen

1.12  DVGW  - Arbeitsblätter

1.13  TRF  - Technische Regeln Flüssiggas

1.14  TRGI  - Technische Regeln für Gasinstallation

1.15  VDI, VDE, VDMA-Vorschriften und Richtlinien

1.16  Vorschriften und Richtlinien des zuständigen Unfallversicherers sowie der Berufsgenossenschaft

1.17  Sonstige besondere und allgemeine behördliche Auflagen und Bestimmungen
  (z.B. Bauaufsichtsbehörde, Gewerbeaufsicht und Feuerwehr)

1.18  Anschlußbedingungen für Fernheizung des zuständigen Versorgungsunternehmens

## Zusätzlicher Text
LEISTUNGSBESCHEREIBUNG HZG

  Allgemein

Die nachfolgend beschriebenen Leistungen umfassen die komplette
Lieferung und Montage der Wärmeversorgungsanlage für den Ersatzneubau Hort der Grundschule in Wormstedt

  Wärmebedarf

Der Wärmebedarf wurde entsprechend DIN/TS 12831-1 (2020)  und EnEV mit einer Außentemperatur von -13,2 °C ermittelt.

  Wärmeversorgung

Die Wärmeerzeugungsanlage wurde bereits im Bereich des Bestandsgebäudes Saniert und ist nicht Bestandteil dieses Leistungsumfangs. Die Bestandsanlage besteht aus zwei Luft-/Wasser-Wärmepumpen mit jeweils 22 kW und einem 150 kW Gas-Brennwert-Kessel zur Spitzenlastabdeckung und Redundanz. Die v.g. Bestandsanlage wurde bereits unter Berücksichtigung des Ersatzneubaues ausgelegt und versorgt diesen dem entsprechend mit.
Die Bestands-Heizungsanlage ist als geschlossene Anlage nach DIN4751/2
ausgeführen.

  Verteilung

Die Bestandsanlage verfügt über eine Verteileranlage mit 2 geregelten Heizkreisen, welche den Bestandsgebäudekomplex versorgen
- Grundschule
- Hort
Die bestehende Verteileranlage wurde bereits so konzipiert, dass sie, zur Versorgung des Ersatzneubaus Hort, entsprechend erweitert werden kann. Es wird eine neue Baugruppe mit einem zusätzlichen Heizkreis vorgesehen
- FBH Ersatzneubau Hort

  Heizungsleitungen

Von der Heizungsverteilung im Heizraum aus verlaufen die
Verteilungsleitungen bis zu den Steigsträngen an der Decke entlang. Die Anbindung der Heizkreisverteiler der FBH erfogt über Anbindeleitungen in Vorwänden, von den Steigsträngen aus.

Als Rohrmaterial ist Edelstahlrohr in Industriequalität gepeßt vorgesehen.

  Wärmedämmung

Die Heizleitungen im Heizraum und in sichtbaren Bereichen werden mit mineralischen Dämmstoffen gedämmt. Sie sind mit Kunststoffummantelung zu verkleiden.

Die Leitungen in den Schächten und Abhangdecken sind mit mineralischen Dämmstoffen gedämmt. Zum Einsatz kommt Mineralwolldämmung - alukaschiert.

Dämmschichtdicken verstehen sich entsprechend gültiger EnEV

Die Ausführung der Wärmedämmarbeiten und der Isolierung ist nach der
HAVO § 6 auszuführen.

  Heizflächen

Als Raumheizfläche wurde ein Fußbodenheizsystem berücksichtigt. Die Auslegung erfolgte auf Grundlage der Heizlastberechnung nach DIN/TS 12831-1 (2020). Geplantes FBH-System besteht aus einer 30mm EPS 035 Trittschalldämmplatte mit oberseitig aufkaschiertem Klettflies. Hierbei sind die in Verbindung mit der Estrichqualität abgestimmten technischen Vorgaben mindestens einzuhalten. Gleiches gilt für die Werte zur Trittschallerbesserung.
Die Unterdämmung ist Bauleistung durch das Gewerk Estrich! Als Rohrsystem wurde ein 16 x 1,5m Klettrohr, aus dem Werkstoff PE-X e, berücksichtigt. Zur Raumtemperaturregelung kommen drahtgebundene Raumregler mit LED-Matrix-Display zum Einsatz. Die Versorgungsspannung beträgt 24 V.

  Durchbrüche

Das Herstellen und Verschließen von Durchbrüchen erfolgt unter Beachtung der MLAR/LAR.
Die statischen Besonderheiten der Deckenkonstuktion sind bei
der Ausführung der Durchbrücher und Bohrungen zu beachten und mit  dem Statiker  und der Bauleitung abzustimmen und entsprechende Genehmigungen
einzuholen.

## Zusätzlicher Text
Z U S Ä T Z L I C H E  T E C H N I S C H E
  V O R S C H R I F T E N  F Ü R
  ==========================================

  L Ü F T U N G S - und  K Ä L T E A N L A G E N
  ============================================

1.  Vorschriften:

  Für die Ausführung der Arbeiten gelten die anerkannten
  Regeln der Technik sowie die entsprechenden Normen (auch
  EG-Normen) und sonstigen vergleichbaren Vorschriften und
  Richtlinien in der jeweils gültigen Fassung.

  Im Besonderen:

1.1  DIN 12284  - Kälteanlagen und Wärmepumpen-Ventile-
  Anforderungen, Prüfung und Kennzeichnung

1.2  DIN 18 299 - Allgemeine Regelungen für Bauleistungen
  jeder Art

1.3  DIN 18 381 - Gas-, Wasser-, Abwasserinstallationsarbeiten innerhalb von Gebäuden

1.4  DIN 18 421 - Dämmarbeiten an Technischen Anlagen

1.5  DIN 4108  - Wärmeschutz im Hochbau

1.6  DIN 4109  - Schallschutz im Hochbau

1.7  DIN 4140  - Dämmen betriebstechnischer Anlagen

1.8  DIN 4102  - Brandverhalten von Baustoffen und Bauteilen

1.9  DIN  8905  - Rohre für Kleinkälteanlagen

1.10  DIN  8960  - Kältemittel; Anforderungen

1.11  DIN  8971  - Verflüssigungssätze; Prüfung, Norm-Leistung

1.12  DIN  8975  - Kälteanlagen, sicherheitstechnische Grundsätze
  für Gestaltung, Ausrüstung und Aufstellung

1.13  DIN  8976  - Leistungsprüfung, von Verdichter-Kältemaschinen

1.14  DVGW  - Arbeitsblätter

1.15  VDI, VDE, VDMA-Vorschriften und Richtlinien

1.16  Vorschriften und Richtlinien des zuständigen Unfallversicherers sowie der Berufsgenossenschaft insbesondere
  VBG 20 ( UVV Kälteanlagen, Wärmepumpen und Kühleinrichtungen

1.17  Sonstige besondere und allgemeine behördliche Auflagen
  und Bestimmungen (z.B. Bauaufsichtsbehörde, Gewerbeaufsicht und Feuerwehr)

1.18  M-LüAR und Landesbauordnung in der jeweils gültigen Fassung

## Zusätzlicher Text
Anlagenbeschreibung

Allgemeines

Die nachfolgend beschriebenen Leistungen umfassen die komplette Lieferung und betriebsfertige Montage, sowie, wenn erforderlich, die notwendigen fachtechnischen / sachverständlichen Abnahmen der Lüftungsanlagesanlage für den Ersatzneubau Hort der Grundschule in Wormstedt.

431 Raumlufttechnische Anlagen

Zentrale Zu- und Abluftanlagen

Im AHD-Bereich vom Flur wird folgende raumlufttechnische Anlagen installiert:

L01  Versorgungsbereich Sanitärtrakt EG und Benräume - 450 m³/h

Die beengten Platzverhältnisse im notwendigen Montagebereich sind zu beachten. Die angegebenen Masse sind Maximalmaße. Gleiches gilt für die Berücksichtigung der technischen Parameter wie z.B. die mindestens notwendige externe Pressung bei den angegebenen Volumenströmen.

Sonstiges

Vor Beginn der Montagearbeiten ist eine Werks- und Montageplanung
der Bauleitung zur Bestätigung zu übergeben. Die Erstellung von Montageplänen,  koordiniert und integriert mit allen am Bau beteiligten Haustechnikgewerken sind Bestandteil der vertraglichen Leistungen des Auftragnehmers (AN) und in die Einheitspreise mit einzukalkulieren.

Mehrkosten, die durch mangelhafte Werks- und Montageplanung
der Bauausführung entstehen, werden nicht anerkannt!

Die Erstellung und Einholung aller Antrags- und Genehmigungsunterlagen
einschl. aller Abstimmungsgespräche und Abnahmen bei den zuständigen
Behörden und Versorgungsunternehmen  ist Bestandteil der
vertraglichen Leistungen des Auftragnehmers (AN) und in die Einheitspreise mit einzukaluulieren.

Alle Trockenbau- und Vorwände werden bauseits erstellt. Für alle Einbauteile in
Vorwandelemente/Trockenbauwände sind rechtzeitig  mit der
Trockenbaufirma alle erforderlichen Abstimmungenzu treffen.
Der Einbau der Revisionsklappen in Decken und Wände sind mit dem
Trockenbau und der Bauleitung rechtzeitig abzustimmen.

Nebenleistungen, Besondere Leistungen

Nebenleistungen
Leistungen, die nicht besonders im Leistungsverzeichnis erwähnt werden, aber für die vertragliche Ausführung notwendig sind, sind vom Bieter mit zu berücksichtigen, in diesem Zusammenhang wird auf die VOB Teil C verwiesen.

## Zusätzlicher Text
ZUSÄTZLICHE  TECHNISCHE  VORSCHRIFTEN  HLS - ALLGEMEIN

1.  Vorschriften

Für die Ausführung der Arbeiten gelten die anerkannten Regeln
der Technik sowie die entsprechenden Normen (auch EG-Normen) und
sonstigen vergleichbaren Vorschriften und Richtlinien in der jeweils
gültigen Fassung - wie in v.g. Zusätzlichen technischen Vorschriften
der jeweiligen Gewerke beschrieben.

2.  Einheitspreis

2.1  Wenn nicht anders beschrieben, sind im Einheitspreis Lieferung
und Montage sowie alle  Nebenleistungen nach VOB oder den
Vertragsbedingungen enthalten und zwar für alle zu den  Positionen
gehörenden Teile, diezur ordnungsgemäßen Funktion notwendig sind, auch
wenn diese nicht besonders aufgeführt sind.

3.  Fabrikate

3.1  Die geforderten Fabrikat- und Typenangaben sowie eistungsdaten
und Abmessungen sind eindeutig  und zweifelsfrei anzugeben.

3.2  Die Entscheidung über Alternativpositionen trifft allein der Auftraggeber.

3.3  Bei gleichartigen Gegenständen (z.B. Armaturen) sind
grundsätzlich einheitliche Fabrikate zu  verwenden. Der  Auftragnehmer
hat eine Abstimmung mit den anderen Gewerken vorzunehmen.

4.  Bauseitige Leistungen

4.1  Für alle bauseitigen Leistungen, die für die vertragsmäßige
Erstellung der Anlagen erforderlich sind,
hat der Auftragnehmer die notwendigen Angaben zweifelsfrei,
schriftlich und durch Zeichnungen ergänzt
rechtzeitig und unaufgefordert einzureichen. Durch nicht
rechtzeitige Angaben entstandene Mehrkosten trägt der Auftragnehmer.

4.2  Bauseits einzubauende Materialien hat der Auftragnehmer mit
genauen Montagerichtlinien rechtzeitig und unaufge fordert an die
einbauende Firma zu übergeben. Die Haftung und Gewärhleistung für diese
Materialien bleibt bis zur Abnahme beim Auftragnehmer.

5.  Materialien

5.1  Die Anlagen haben in allen Teilen dem neuesten Stand der
Technik zu entsprechen. Alle verwendeten  Stoffe und Bauteile müssen
erster Qualität und ungebraucht (neu) sein.

5.2  Alle Anlagenteile, auch Antriebe, sind für Dauerbetrieb
auszulegen, wobei im gesamten Betriebsbereich  keine Überlastung
erfolgen darf. Insbesondere ist auf Betriebssicherheit, gute
Bedienbarkeit, geringen  Wartungsaufwand, Geräuscharmut und geringen
Energieverbrauch zu achten.

5.3  Soweit Materialien verwendet werden, für die
Verarbeitungsrichtlinien- oder Vorschriften bestehen, sind
diese Bestimmungen im Sinne der VOB, Teil C, Vertragsbestandteil.
Die angebotenen Materialien und Baustoffe müssen den geltenden
Bestimmungen und Richtlinien einschl. den besonderen örtlichen
Vorschriften entsprechen.

5.4  Alle eingebauten Geräte müssen, sofern vorgeschrieben,
Prüfzeichen tragen bzw. nachweislich geprüft  sein. In Ausnahmefällen
ist eine Klärung mit der Bauleitung notwendig.

5.5  Die Verwendbarkeit und Zulässigkeit der im LV aufgeführten
Materialien und Bauteile hat der
 Auftragnehmer vor Ausführung verbindlich zu prüfen und bei
Nichtverwendbarkeit diese sofort schriftlich anzuzeigen und zu
begründen. Falls erforderlich hat der Auftragnehmer für neue und
besondere  Materialien und Baustoffedie Prüfungen und Genehmigungen
auf seine Kosten einzuholen.

5.6  Werden Baustoffe oder Bauteile bauseits geliefert, so hat der
Auftragnehmer sie abzuladen, in  Verwahrung zu nehmen, die
vertragsgemäße Lieferung zu bestätigen, sie später zur Verwendungsstelle
zu transportieren, und unter Einhaltung geltender Vorschriften
einzubauen und anzuschließen. Die Materialien sind bei Übergabe auf
Vollständigkeit und Unversehrtheit zu prüfen.

6.  Transport

Fracht, Verpackung, Transport, Transportmittel und Abladen der
Materialien und Werkzeuge bis zur  Einbaustelle gehören zum
Auftragsumfang. Ebenso Rücktransportder Verpackungen, Restteile und
Werkzeuge sowie Versicherungen und allgemeine Geschäftsunkosten. Die
Beschaffung von
Hilfskräften auf der Baustelle für Transportzwecke ist
Angelegenheit des Auftragnehmers.

7.  Nachtragsangebote

Nachtragsangebote für nicht im Angebot enthaltene Leistungen
sind unaufgefordert, vor Ausführung der
Leistungen einzureichen. Für die Nachtragsangebote gelten alle
Bedingungen, sowie die Preisbasis des Hauptauftrages. Die
Preisbildung ist auf Verlangen nachzuweisen.Im Zweifelsfall ist der
Auftraggeber  berechtigt, den Preis durch Vergleich mit
Konkurrenzangeboten zu ermitteln.

8.  Montageeinsatz

8.1  Der Auftragnehmer hat für die gesamte Montagezeit einen
Verantwortlichen Fachbauleiter zu stellen und zubenennen. Dieser muß
u.a. berechtigt sein, selbständig Weisungen in empfang zu nehmen und
Anordnungen in Bezug auf Ausführung und Preisvereinbarungen treffen zu
können. Aufsichtspersonal darf nur in besonderen Fällen und mit
Genehmigung des Auftraggebers ausgetauscht werden. Aus
triftigen Gründen kann der Auftraggeber jedoch die sofortige
Ablösung verlangen.
Der Auftragnehmer verpflichtet sich, zu den vom Auftraggeber
bzw. der Bauleitung / Fachbauleitung  angesetzten
Baustellenbesprechungen einen bevollmächtigten Vertreter zu entsenden.

8.2  Die Arbeiten auf der Baustelle sind mit firmeneigenen Kräften
zu erstellen. Das Montagepersonal muß mind. zu einem Drittel aus
Stammpersonal des Betriebes bestehen.

8.3  Für die Beurteilung der Kapazität des Bieters sind folgende
Angaben erforderlich:
Vom Auftraggeber werden insgesamt zur betriebsfertigen
Übergabe der Anlage benötigt  .....Arbeitstag

Der Auftragnehmer setzt zur Abwicklung dieses Auftrags bei
Bedarf gleichzeitig ein  .....Mann

Der Auftragnehmer beschäftigt in diesem Gewerk insgesamt
Montagepersonal
  .....Mann

9.  Ausführungsbearbeitung

9.1  Folgend aufgeführte Leistungen sind vom Auftragnehmer in den
Einheitspreisen zu berücksichtigen. Werden diese Leistungen vom
Auftragnehmer nicht erbracht, so behält sich der Auftraggeber vor, diese
Leistungen durch Dritte (z.B. Ing.-Büro) erledigen zu lassen. Die
entstehenden Kosten (Abrechnung  erfolgt nach HOAI neuester Stand)
sind sind vom Auftragnehmer zu tragen. Der Auftragnehmer hat nach
Auftragserteilung sämtliche für die Ausführung erforderlichen Unterlagen
rechtzeitig, spätestens jedoch innerhalb 4 Wochen nach
Auftragserteilung zu erarbeiten und unaufgefordert der Bauleitung in 3-
facher Fertigung zur Prüfung und Freigabe zu übergeben.

  Im Einzelnen

     -  Prüfung der übergebenen Ausführungszeichnungen und
Berechnungen sowie der Schlitz- und Durchbruchspläne. Vorgegebene
Dimensionen und Größen sind durch eigene Berechnungen zu überprüfen.

  Fertigen von Montage-Zeichnungen (Grundrisse mind. 1: 50, Zentralen
und Schächte mind. 1:20), mit  Eintragung der gesamten Leitungsführung
und Angaben über Leitungsart, Querschnitte, Dimensionen und Gewichte.
Größen und Leistungen sowie Werkstatt - und Teilzeichnungen mit
zugehörigen Berechnungen, Einbau- und Fundamentplänen.

     -  Detailzeichnungen, soweit erforderlich bzw. von der Bauleitung
gefordert (z. B. Wandabwicklungen).

     -  Stromlauf- und Klemmpläne mit Art und Querschnitt der
benötigten Leitungen, Schaltschrank- Frontpläne (Ansichten) .
Geräteaufstellungspläne (Montage- Grundrißpläne M. 1:50, in denen die
genaue Lage sämtlicher Antriebe, Steuer- und Regel- einrichtungen, mit
den Zielbezeichnungen der Klemmpläne versehen, eingetragen sind),
Kabellisten.

     -  Abstimmen der Montageunterlagen mit den für die übrigen
(betroffenen) Gewerke verantwortlichen Ingenieure, Architekten und
Unternehmer.

     -  Prüfen sämtlicher Planmaße, Maßketten, Gebäudeabsteckungen und
Höhenangaben.

     -  Prüfung der Aussparungen auf Größe, Lage und Vollständigkeit
vor Ort (fehlende Aussparungen, Änderungen und Ergänzungen sind der
Bauleitung mitzuteilen. Wird dies unterlassen, so gehen später
erforderlich werdende Arbeiten zu Lasten des Auftragnehmers).

9.2  Vom Auftragnehmer zu erstellende Unterlagen müssen
projektgebunden gekennzeichnet und mit der Unterschrift des
verantwortlichen Projektleiters versehen sein. Angegebene
Positionsnummern müssen mit denen desLVs übereinstimmen.

10.  Baustelleneinrichtung und Baureinigung

  Im Auftragsumfang ist die Baustelleneinrichtung enthalten. Sie
umfaßt auch das Vorhalten von Aufenthalts- u. Lagerräumen mit Wasch-,
WC-, Beleuchtungs-, Heiz- undTelefoneinrichtungen einschl. deren
Betriebskosten.

  Der Auftragnehmer hat den von seinen Arbeiten herrührenden
Schutt, Abfälle, Verpackungsmaterial etc. auf der ganzen Baustelle,
also auch außerhalb der Gebäude, Lager und Arbeitsstätten, täglich zu
beseitigen und abzufahren.
  Geschieht dies nicht, wird auf Anordnung der Bauleitung zu Lasten des
Auftragnehmers gereinigt. Härten finden dabei keine Berücksichtigung.
Sind einzelne Firmen nur kurzfristig auf der Baustelle, so haben
diese nach Abschluß ihrer Arbeiten die Säuberung vorzunehmen,
andernfalls wird im vorstehenden Sinne verfahren. Die jeweils
gültigen Abfallsatzungen sind zu beachten.

11.  Meßpunkte

  Alle auf der Baustelle vorhandenen Meßpunkte sind während der
Bauzeit sorgfältig zu erhalten und vor jederÄnderung zu schützen.
Unvermeidliche Änderungen dürfen nur bauseits vorgenommen werden und
sind rechtzeitig bei der Bauleitung anzumelden. Eine
eigenverantwortliche Überprüfung der bauseits angebrachten Meßpunkte
hat durch den Auftragnehmer anhand der Architektenpläne zu erfolgen.
Sämtliche Installationsarbeiten dürfen nur bezogen auf die von
Architektenseite verbindlich veranlaßten Meßpunkte ausgeführt werden.

12.  Montageeinrichtungen

  Alle Montageeinrichtungen sind vom Auftragnehmerzustellen. Zu
den Montageeinrichtungen gehören  auch alle Gerüste und
Arbeitsplattformen bis 2 m Standhöhe. Der Auftragnehmer hat für die
Beschaffung und den Unterhalt der Gerüste selbst zu sorgen. Die
Überwachung in  sicherheitstechnischer Hinsicht obliegt ihm. Werden
Gerüste im Arbeitsbereich anderer Firmen erstellt, ist die Abstimmung
mit der Bauleitung notwendig.

13.  Montage

Die Montage darf nur nach den von der Bauleitung geprüften und
freigegebenen Montageplänen vorgenommen werden. Diese sind 3-fach zur
Genehmigung einzureichen. Bei der Aufstellung der Montagepläne ist
auf gewerkeremde Installationen Rücksicht zu nehmen. Die Koordination
mit den  anderen Gewerken obliegt dem Auftragnehmer. Eigenmächtig
verlegte Installationen, die von den genehmigten Montageplänen abweichen,
oder nicht mit der Bauleitung abgesprochen sind, müssen auf
Verlangen kostenlos abgeändert werden.

Vor Beginn der einzelnen Arbeitsabschnitte sind sämtliche
Planmaße vom Auftragnehmer verantwortlich  zu prüfen und Fehler oder
Mängel richtigzustellen. Maßketten sind am Bau voll auszumessen.

Ferner ist bei der Montage zu beachten: (Kosten hierfür sind
in die Einheitspreise einzurechnen).

13.1  Zur Vermeidung jeglicher Geräusch- und Schwingungsübertragung
auf das Gebäude sind entsprechende Schallmaßnahmen zu ergreifen. Alle
Befestigungen sind mit schalldämmenden Einlagen - nicht brennbar -
von entsprechender Stärke zu versehen. Auf schalldämmende Ausführung
über die
  allgemeinen Anforderungen hinaus ist ganz besonders Wert zu
legen, um insbesonders Fließgeräusche  auf ein Mindestmaß zu
begrenzen.

13.2  Bauteile dürfen nicht beschädigt werden. Erforderliche Löcher
sind durch Bohren herzustellen und  müssen durch den eingebauten, bzw.
befestigten Gegenstand voll verdeckt werden. Fertige Sichtflächen
(Sichtbeton, Sichtmauerwerk) dürfen nicht mit Ölkreide o.ä. beschriftet
werden.

13.3  Die äußere Gestaltung der Schaltschränke muß einheitlich sein.
Eine Abstimmung mit den anderen Gewerken und der Bauleitung ist
erforderlich.

13.4  Sämtliche Stahlteile müssen einen, dem Einbauortund der
Verwendung entsprechenden Korrosionsschutz nach DIN 18 364 erhalten.
Verzinkungen sind als Feuerverzinkung nach DIN 50 975  auszuführen.

13.5  Maschinen und Aggregate müssen einen Korrosionsschutz nach DIN
18 364 und einen Fertiganstrich nach DIN 18 363 erhalten. Farbe nach
RAL und Abstimmung mit dem Auftraggeber, bzw. dessen  Bevollmächtigten
(Bauleitung).

13.6  Rohranschlüsse für Heizkörper ect. sind gegen Verunreinigung
(z.B. bei Gipser- u. Malerarbeiten) sorgfältig zu schützen.

13.7  Bei Sichtmontage ist die Installation mit der Bauleitung
abzustimmen.

13.8  Stemm- , Bohr- und Fräsarbeit für Befestigung und Konsolen
sind vom Auftragnehmer herzustellen.

13.9  Im Bereich von Wand- und Deckenaussparungen sind die
durchgeführten Luftleitungen mit 20 mm starken, alukaschierten
Mineralwollmatten (nicht brennbarA1 nach DIN 4102) zu isolieren.

13.10  druckproben und Probeinbetriebnahme sind der Bauleitung
rechtzeitig bekannt zu geben, damit diese bei der Durchführung
anwesend sein kann. Die Kosten hierfür sind in den Einheitspreisen
enthalten.

13.11  Die Regelorgane sind rechtzeitig vor Inbetriebnahme der Anlage
einzustellen.

13.12  Bei parallel zu Leitungen/Kanälen anderer Gewerke verlaufenden
Rohrtrassen sind gleiche Befestigungsmaterialien zu verwenden.
Abstimmung mit den anderen Gewerken, evtl. unter  Einschaltung der
Bauleitung.

13.13  Alle Befestigungen, Aufhängungen und Konsolen sind, wenn
bauseits keine Ankerschienen vorhanden sind, grundsätzich zu bohren
und mit Spreizdübeln zu befestigen. Das Anschweißen von Befestigungen
am Baustahlgewebe ist unzulässig.

13.14  Absperrorgane, Entleerungshähne und dergleichen sind so
einzubauen, daß diese leicht bedient werden können und keine
Beschädigung der Wärmedämmung, der Pumpen ect. durch tropfende
Stopfbuchsen  entsteht.

13.15  Es ist darauf zu achten, daß sich das Rohrnetz einwandfrei
ausdehnen, entlüften und entwässern kann.

13.16  Ausdehnungswasser aus Sicherheitsventilen ist gefahrlos über
eine geeignte Entwässerungseinrichtung abzuleiten. Das gleiche gilt
für Tropfwasser aus Pumpenstopfbuchsen.

13.17  Vor Verschließen der Wand- und Deckenaussparungen sind
sämtliche Rohrleitungen im Bereich der Aussparungen mit 20 mm
starken, alukaschierten Mineralwollematten (nicht brennbar A1 nach DIN
 4102) zu isolieren.

13.18  Bei Aufputzinstallationen ist der Abstand der Rohre von den
Rohwänden mit der Bauleitung abzustimmen.

13.19  Während notwendiger Schweißarbeiten ist für entsprechenden
Feuerschutz zu sorgen. Schweiß- und Lötarbeiten sind so rechtzeitig
vor Verlassen der Baustelle zu beenden, so daß das Entstehen von
Glimmbränden durch entsprechend Sicherheitsmaßnahmen ausgeschlossen
werden kann. Brandwachen sind zu stellen.

14.  Elektroanschlüsse

  Kabel und Leitungen werden nach Angaben des Auftragnehmers
bauseits verlegt. Die Feldgeräte/Verkabelungsziele sind vor Verlegen
der Kabel vom Auftragnehmer mit den Zielbezeichnungen des Schaltplans
zu kennzeichnen. Anschlußarbeiten sind vom Auftragnehmer auszuführen.
Hierzu gehört das Einführen, Abmanteln und Anschließen der Kabel und
Leitungen an den Feldgeräten und an den Schaltschränken. (Siehe LV-Position)

15.  Bezeichnung und Kennzeichnung

  Sämtliche Geräte, Maschinen, Armaturen, Schalter, Schaltgeräte
usw. müssen durch Bezeichnungsschilder nach ihrem Einsatz und ihrer
Verwendung gekennzeichnet werden. Abstimmung mit den anderen Gewerken
und der Bauleitung ist erforderlich.

16.  Funktionsprüfung

  Nach Fertigstellung der Anlagen ist vom Auftragnehmer die
Inbetriebnahme und eine Funktionsprüfung mit Probebetrieb
vorzunehmen; ebenfalls die Einregulierung der Anlagen. Dabei ist
besonders auf Einstellung und Sicherheitsauslösung von
Kontrollorganen zu achten. Funktions-, Leistungs- und
Geräuschmessungen (einschl. Vorhalten von Messgeräten und Hilfspersonal)
sind durchzuführen. Ferner ist die Übereinstimmung mit den Plänen zu
überprüfen.

17.  Aufmaß

  Das Aufmaß erfolgt nach Regeln der DIN 18 380. Das Aufmaß ist
gemeinsam mit dem Auftraggeber  bzw. dessen Bevollmächtigten
(Bauleitung) zu erstellen. Protokollführer ist der Vertreter des
Auftraggebers. Die Aufmaßzusammenstellung ist nach den Positionen des
LVs vom Auftragnehmer
  zu erstellen.

18.  Verantwortung

  Die Lieferfirma übernimmt die ausschließliche Verantwortung
für die richtige Bemessung, betriebssichere Arbeitsweise, Auslegung
gemäß den geltenden DIN-, VDI-, VDE- und
DVGW-Vorschriften, einwandfreie Beschaffenheit und für die
Fabrikneuheit der Bauteile.

19.  Einweisung des Betreibers

  Der Auftragnehmer ist verpflichtet, zu einem möglichst frühen
Zeitpunkt (während der Montage) mit der Einweisung des
Bedienungspersonals zu beginnen. Eine Zusammenarbeit mit angrenzenden
Gewerken ist erforderlich. Die Durchführung der Einweisung ist vom
Bedienungspersonal schriftlich zu bestätigen.

20.  Abnahme

  Nach Fertigstellung der Anlage wird eine Gebrauchsabnahme
durchgeführt. Abgenommen werden nur komplett funktionsfähige und
betriebsfertige Anlagen. Überprüfung und Feststellung von einzelnen
Teilleistungen, welche entsprechend dem Baufortschritt erforderlich
werden, gelten nur im Rahmen der Gesamtabnahme als abgenommen. Die
Schlußabnahme erfolgt erst nach Beseitigung aller, bei der
Gebrauchsabnahme festgestellten Mängel. Sie ist vom Auftragnehmer
rechtzeitig, schriftlich zu beantragen. Abnahmewiederholungen wegen
wesentlicher Mängel gehen zu Lasten des Auftragnehmers.

21.  Bestandsunterlagen

21.1  Der Auftragnehmer hat folgende Bestandsunterlagen zu fertigen
und bis zu 4 Wochen nach Schlußabnahme - spätestens mit Einreichung
der Schlußrechnung - der Bauleitung zu übergeben.

  a) Bestandspläne  2 Satz farbig
  1 Satz auf Datenträger
  b) Schalt- und Funktionspläne  2 Satz farbig
  1 Satz auf Datenträger
  c) Anlagenbeschreibung  2 Satz
  d) Bedienungsanweisung  2 Satz
  e) Wartungsanweisung  2 Satz
  f) Fließ-,Stromlauf-u.Schaltpläne 2 Satz
  (MSR)
  g) Ersatzteillisten/Stücklisten  2 Satz
  über die wichtigsten Teile einschl.
  MSR - Komponenten

In den Ersatzteillisten / Stücklisten sind Hersteller mit
Adresse, nächstes Auslieferungslager mit Telefon und Telefax
anzugeben.

21.2  Werden die Bestandsunterlagen vom Auftragnehmer nicht erstellt,
so behält sich der Auftraggeber vor, diese Leistungen durch Dritte
(z.B. Ingenieurbüro) erbringen zu lassen. Die entstehenden Kosten
(Abrechnung erfolgt nach HOAI, neueste Fassung) sind vom Auftragnehmer
zutragen.

22.  Verantwortung

Die Lieferfirma übernimmt die ausschließliche Verantwortung
für die richtige Bemessung,  betriebssichere Arbeitsweise, Auslegung
gemäß den geltenden DIN-, VDI-, VDE- und  DVGW-Vorschriften,
einwandfreie Beschaffenheit und für die Fabrikneuheit der Bauteile.

23.  Einweisung des Betreibers

Der Auftragnehmer ist verpflichtet, zu einem möglichst
frühen Zeitpunkt (während der Montage) mit der Einweisung
des Bedienungspersonals zu beginnen. Eine Zusammenarbeit
mit angrenzenden Gewerken ist erforderlich.
Die Durchführung der Einweisung ist vom Bedienungspersonal
schriftlich zu bestätigen.

## 1 LOS 20 - HLS
Datum: 16.03.2026

### Gewerk 01 KG 410 - Abwasser-, Wasser-, Gasanlagen

#### Bereich 01.01 KG 411 Schmutzwasser

##### Abschnitt 01.01.01 Abwasser

*Hinweis: Vorbemerkungen ABW-Rohr*
Die nachfolgenden Rohrpositionen verstehen sich
einschließlich erforderlichen Befestigungs- und Dichtungsmaterialien, Passstücke, Verschnitt
und Kleinmaterialien. Sonderverbindungen sind
separat ausgeschrieben.

Rohrschellen, Fix- und Gleitbefestigungen,
Verbindungselemente für Übergänge auf andere
Rohrmaterialien ( PP-HT/KG-Rohr) sind in die
Einheitspreise einzurechnen.
Eine gesonderte Vergütung erfolgt nicht.
Für die Rohrbefestigung sind nur Schellen mit
Schallschutz-Einlage zu verwenden.

Übergänge von senkrechten in waagerechte
Leitungsabschnitte sind mit 45° Bögen auszuführen

**01.01.01.0010 Abflussrohr mit Steckmuffe DN 50,**
Abwasserleitungen

schalloptimiert (entspr. VDI4100 - Schallschutzstufe III), mineralstoffverstärkt
Rohr mit Steckmuffen mit erhötem Schallschutz,
Mehrschichtverbundrohr
Dichtung mit Dichtring, verlegen in Gebaeuden,
einschl. koerperschallgedaemmten Rohrbefestigungen
mit zugelassenen Duebeln.
Für Abwasserleitungen innerhalb von
Gebäuden nach DIN 19535 und DIN EN 1519

Dimension: DN 50

komplett liefern und betriebsfertig montieren

angebotenes Fabrikat: ..............................

angebotener Typ:.......................................
Menge: 25,000 lfm

**01.01.01.0020 Leistung wie zuletzt, DN100**
Leistung wie zuletzt
in vollem Wortlaut beschrieben,
jedoch ABW-Rohr DN 100
Menge: 71,000 lfm

**01.01.01.0030 Form- und Verbindungsst. für Übergangsrohr DN 50**
Form- und Verbindungsstueck zu Abwasserleitung
aus PP -Abflussrohr
Heisswasserbeständig (PA-zugelassen), DIN 19 560,
mit Steckmuffe,
als Uebergangsrohr,
DN  50 exzentrisch .
Menge: 12,000 Stck

**01.01.01.0040 Leistung wie zuletzt, DN 100**
Leistung wie zuletzt
in vollem Wortlaut beschrieben,
jedoch Übergangsrohr DN 100
Menge: 8,000 Stck

**01.01.01.0050 Form- und Verbindungsst. Bogen, für DN 50**
Form- und Verbindungsstueck zu Abwasserleitung
schalloptimiert (entspr. VDI4100 - Schallschutzstufe III), mineralstoffverstärkt
DIN 19 560, mit Steckmuffe,mit erhötem Schallschutz
Bogen
DN  50 .
Menge: 22,000 Stck

**01.01.01.0060 Leistung wie zuletzt, DN 100**
Leistung wie zuletzt
in vollem Wortlaut beschrieben,
jedoch Bogen DN 100 .
Menge: 25,000 Stck

**01.01.01.0070 Form- und Verbindungsst. Überschiebmuffe, für DN 50**
Form- und Verbindungsstueck zu Abwasserleitung
schalloptimiert (entspr. VDI4100 - Schallschutzstufe III), mineralstoffverstärkt
DIN 19 560, mit Steckmuffe,mit erhötem Schallschutz
Ueberschiebmuffe,
DN  50 .
Menge: 3,000 Stck

**01.01.01.0080 Leistung wie zuletzt, DN 100**
Leistung wie zuletzt
in vollem Wortlaut beschrieben,
 jedoch Überschiebmuffe DN 100
Menge: 4,000 Stck

**01.01.01.0090 Form- und Verbindungsst. für Einfachabzweig DN 50**
Form- und Verbindungsstueck zu Abwasserleitung
schalloptimiert (entspr. VDI4100 - Schallschutzstufe III), mineralstoffverstärkt
DIN 19 560, mit Steckmuffe,mit erhötem Schallschutz
als Einfachabzweig,
DN  50 in allen Handelsausführungen .
Menge: 5,000 Stck

**01.01.01.0100 Leistung wie zuletzt, DN 100**
Leistung wie zuletzt
in vollem Wortlaut beschrieben,
jedoch Einfachabzweig DN 100
Menge: 25,000 Stck

**01.01.01.0110 Anschlussbogen (Sifonbogen) 50**
Anschlussbogen (Sifonbogen)
mit Gummimanschette
Form- und Verbindungsstueck zu Abwasserleitung
aus Silent-PP-Rohren DIN 19 560, mit Steckmuffe,
fuer Anschluss an  PP-Muffe DN50',

komplett liefern und montieren

angebotenes Fabrikat: ..............................

angebotener Typ:.......................................
Menge: 10,000 Stck

**01.01.01.0120 Rohr-Dämmung, Mineralwolle DN 100**
Isolierung an Rohrleitungen aus Mineralfasermatten mit Aluminiumfolie kaschiert.
Dämmarbeiten nach DIN 4140
Baustoffklasse: A1 nach DIN 13501-1
Schmelzpunkt: > 1000 °C nach DIN 4102-17
Wärmeleitfähigkeit: ?10°C = 0,038 W/(m·K) nach DIN EN 12667 (nach Rohrverfahren)
Diffusionsäquivalente Luftschichtdicke Sd > 200 m nach DIN EN 12086
Oberfläche: gitternetzverstärkte Aluminiumfolie
Einbau:
Dämmmatten auf den vorhandenen Leitungsumfang zuschneiden und gemäß DIN 4140 mit verzinktem Bindedraht, mindestens 6 Windungen pro lfd. Meter, befestigen.
Alle Dämmstofffugen mit 100 mm breitem, selbstklebendem L Alufix Klebeband diffusionsdicht verkleben.
Rohrdurchmesser DN 100, Dämmschichtdicke 30 mm.
Inkl. Bindedrahtwickelung
Liefern und fachgerecht montieren.
Menge: 23,000 lfm

**01.01.01.0130 Formstück- Dämmung Mineralwolle DN 100**
Formstück- Dämmung Mineralwolle DN 100/160

Schwitzwasserisolierung an Rohrleitungen aus Mineralfasermatten mit Aluminiumfolie kaschiert.
Dämmarbeiten nach DIN 4140
Baustoffklasse: A1 nach DIN 13501-1
Schmelzpunkt: > 1000 °C nach DIN 4102-17
Wärmeleitfähigkeit: ?10°C = 0,038 W/(m·K) nach DIN EN 12667 (nach Rohrverfahren)
Diffusionsäquivalente Luftschichtdicke Sd > 200 m nach DIN EN 12086
Oberfläche: gitternetzverstärkte Aluminiumfolie
Einbau:
Dämmmatten auf den vorhandenen Leitungsumfang zuschneiden und gemäß DIN 4140 mit verzinktem Bindedraht, mindestens 6 Windungen pro lfd. Meter, befestigen.
Alle Dämmstofffugen mit 100 mm breitem, selbstklebendem  Alufix Klebeband diffusionsdicht verkleben.
Rohrdurchmesser DN 100, Dämmschichtdicke 30 mm.
Inkl. Bindedrahtwickelung
Liefern und fachgerecht montieren.
Menge: 12,000 Stck

**01.01.01.0140 Form- und Verbindungsst. für Reviöl. DN 100**
Form- und Verbindungsstueck zu Abwasserleitung
aus Silent-PP-Rohren DIN 19 560, mit Steckmuffe,
als Reinigungsöffnung mit 100 Muffe,
DN  100 in allen Handelsausführungen .

komplett liefern und montieren

angebotenes Fabrikat: ..............................

angebotener Typ:.......................................
Menge: 3,000 Stck

*Hinweis: Ausführung Brandschottung R90*
Die R90 Schottungen sind durch den Auftragnehmer
als komplette Leistung zu realisieren, d.h. der Verguß
der Ringspalten von R-90-Rohrdurchführungen mit
Brandschutzmörtel, ist in die R90 Schottung
einzurechnen.

erforderliche Schalungsarbeiten an den Geschoßdecken (Ein- und Ausschahlen) sind ebenfalls in
den Einheitspreis einzurechnen. Brennbare
Schalungsmaterialien als verlorene Schalung
sind nicht zugelassen;

**01.01.01.0150 BS-Manschette DN 100**
Brandschutzmanschette für
Rohrdurchführung DN 100

Einsatzbereich:
- Zum Schutz vor Ausbreitung von Rauch und Feuer
- Für Rohrdurchführungen in Wand und Decke
- Geeignet zum nachträglichen Einbau unter F 90
  Decken oder an F 90 Wänden
- Geeignet zum Einbau in F 90 Wände oder
  Decken (teilweise oder ganz eingemörtelt)
- Geeignet zum schrägen Einbau in F 90 Wände
  oder Decken (teilweise oder ganz eingemörtelt)
- Geeignet zum Einbau mit Nullabstand zu anderen
  geprüften Leitungssystemen mit Nullabstand

Eigenschaften:
- Feuerwiderstandsklasse der Rohrabschottung
  R 90 nach DIN 4102-11
- Allgemeine bauaufsichtliche
- aus Edelstahl mit intumeszierender Masse

Lieferumfang:
- Kennzeichnungsschild
- Körperschalldämmung
- Befestigungsmaterial

komplett liefern und fachgerecht montieren

angebotenes Fabrikat: ..............................

angebotener Typ:.......................................
Menge: 2,000 Stck

**01.01.01.0160 Isolationsschlauch PE, DN 100**
Isolationsschlauch wie zuvor, jedoch DN 100;

komplett liefern und montieren
Menge: 53,000 lfm

**01.01.01.0170 Einbindung Belüftungsltg. DN 100 an Dachhaube**
Einbindung ABW-Belüftungsleitung Kunststoff DN 100  an
bauseits gesetzte Dachhauben DN 110 einschließlich
zugehöriger Form- und Übergangsstücke
und Befestigungsmaterialien;
Menge: 1,000 Stck

##### Abschnitt 01.01.02 Regenwasser

*Hinweis: Regenentwässerung Strang*
Regenentwässerung Strang
Bei der Montage der innenliegenden Regenwasserleitung
sind die Herstellerhinweise zum Längenausgleich
zwingend zu beachten.
Mit der Werk- und Montageplanung sind neben der
Hydraulik  herstellerspezifische Vorgaben zu
Festpunkten und Längenausgleichmuffen darzustellen.
Die Regenwasserleitungen sind komplett  gegen Schwitzwasserbildung zu dämmen.

**01.01.02.0010 RW Abwasserrohr DN 100**
Abwasserrohr DN 100 als schallgedämmtes Abwassersystem
geeignet für drucklose Entwässerungsanlagen von Gebäuden nach DIN EN 12056 in Verbindung mit DIN 1986-100. Geprüft und bauaufsichtlich zugelassen für schallgedämmte Abwassersystem für Gebäude mit erhöhten Schallschutzanforderungen (VDI 4100).
Rohrverbinder bis zu einem inneren Wasserüberdruck von
0,5 bar dicht. Werkstoff und Anwendungstechnik ausgelegt für
Dauertemperaturen bis 60°C. Baustoffklasse B2 normal entflammbar. Rohrleitung und Formstücke im Systemverbund.
Verbindung der Rohrleitung sowie der Formstücke mit Steckmuffe. Anschluss an herkömmliche HT und KG Rohre ohne spezielle Übergangsstücke. Rohrsystem 100% recyclingfähig.
Verlegen im Gebäude, einschl. Dichtungsmaterial und
Rohrbefestigungen, Montagehöhe bis 3,5 m über Fußboden.
Liefern und fachgerecht montieren

komplett liefern und montieren

angebotenes Fabrikat: ..............................

angebotener Typ:.......................................
Menge: 3,000 lfm

**01.01.02.0020 Leistung wie zuletzt, DN150**
Leistung wie zuletzt
in vollem Wortlaut beschrieben,
jedoch RW-Rohr DN 150
Menge: 19,500 lfm

**01.01.02.0030 RW Abwasserrohr-Bogen DN 100**
Rohrbogen DN 100 mit Steckmuffe und Gummidichtring für
vorgenannte Abwasserleitung, mit Schwingungsdämpfern
oder verstärktem Aufprallbereich im Bereich der Aufprallzonen,
Richtungsänderung 15 - 87 Grad.

komplett liefern und montieren

angebotenes Fabrikat: ..............................

angebotener Typ:.......................................
Menge: 2,000 Stck

**01.01.02.0040 Leistung wie zuletzt, DN150**
Leistung wie zuletzt
in vollem Wortlaut beschrieben,
jedoch Bogen  DN 150
Menge: 10,000 Stck

**01.01.02.0050 RW Abwasserrohr-Langmuffe DN 150**
Langmuffe DN 150 mit Steckmuffe und Gummidichtring für
vorgenannte Abwasserleitung zur Aufnahme von
Längenänderungen der Regenwasserleitung.

komplett liefern und montieren

angebotenes Fabrikat: ..............................

angebotener Typ:.......................................
Menge: 3,000 Stck

**01.01.02.0060 Anschluss an bauseitigen Dacheinlauf DN 100**
Anschluss an bauseitigen Dacheinlauf aus PP DN 100
herstellen. Position besteht aus  Anschluss der Langmuffe an bauseitigen Dacheinlauf
Menge: 1,000 Stck

**01.01.02.0070 Anschluss an bauseitige Rinne DN 100**
Anschluss an bauseitigen Dacheinlauf aus PP DN 100
herstellen. Position besteht aus  Anschluss der Langmuffe an bauseitigen Dacheinlauf
Menge: 1,000 Stck

**01.01.02.0080 Rohr-Dämmung, Mineralwolle DN 100**
Schwitzwasserisolierung an Rohrleitungen aus Mineralfasermatten mit Aluminiumfolie kaschiert.
Dämmarbeiten nach DIN 4140
Baustoffklasse: A1 nach DIN 13501-1
Schmelzpunkt: > 1000 °C nach DIN 4102-17
Wärmeleitfähigkeit: ?10°C = 0,038 W/(m·K) nach DIN EN 12667 (nach Rohrverfahren)
Diffusionsäquivalente Luftschichtdicke Sd > 200 m nach DIN EN 12086
Oberfläche: gitternetzverstärkte Aluminiumfolie
Einbau:
Dämmmatten auf den vorhandenen Leitungsumfang zuschneiden und gemäß DIN 4140 mit verzinktem Bindedraht, mindestens 6 Windungen pro lfd. Meter, befestigen.
Alle Dämmstofffugen mit 100 mm breitem, selbstklebendem  Alufix Klebeband diffusionsdicht verkleben.
Rohrdurchmesser DN 100, Dämmschichtdicke 30 mm.
Inkl. Bindedrahtwickelung
Liefern und fachgerecht montieren.

komplett liefern und montieren

angebotenes Fabrikat: ..............................

angebotener Typ:.......................................
Menge: 4,000 lfm

**01.01.02.0090 Rohr-Dämmung, Mineralwolle DN 150**
Schwitzwasserisolierung an Rohrleitungen aus Mineralfasermatten mit Aluminiumfolie kaschiert.
Dämmarbeiten nach DIN 4140
Baustoffklasse: A1 nach DIN 13501-1
Schmelzpunkt: > 1000 °C nach DIN 4102-17
Wärmeleitfähigkeit: ?10°C = 0,038 W/(m·K) nach DIN EN 12667 (nach Rohrverfahren)
Diffusionsäquivalente Luftschichtdicke Sd > 200 m nach DIN EN 12086
Oberfläche: gitternetzverstärkte Aluminiumfolie
Einbau:
Dämmmatten auf den vorhandenen Leitungsumfang zuschneiden und gemäß DIN 4140 mit verzinktem Bindedraht, mindestens 6 Windungen pro lfd. Meter, befestigen.
Alle Dämmstofffugen mit 100 mm breitem, selbstklebendem  Alufix Klebeband diffusionsdicht verkleben.
Rohrdurchmesser DN 150, Dämmschichtdicke 30 mm.
Inkl. Bindedrahtwickelung
Liefern und fachgerecht montieren.

komplett liefern und montieren

angebotenes Fabrikat: ..............................

angebotener Typ:.......................................
Menge: 20,000 lfm

**01.01.02.0100 Formstück- Dämmung Mineralwolle DN 100/150**
Formstück- Dämmung Mineralwolle DN 100/160

Schwitzwasserisolierung an Rohrleitungen aus Mineralfasermatten mit Aluminiumfolie kaschiert.
Dämmarbeiten nach DIN 4140
Baustoffklasse: A1 nach DIN 13501-1
Schmelzpunkt: > 1000 °C nach DIN 4102-17
Wärmeleitfähigkeit: ?10°C = 0,038 W/(m·K) nach DIN EN 12667 (nach Rohrverfahren)
Diffusionsäquivalente Luftschichtdicke Sd > 200 m nach DIN EN 12086
Oberfläche: gitternetzverstärkte Aluminiumfolie
Einbau:
Dämmmatten auf den vorhandenen Leitungsumfang zuschneiden und gemäß DIN 4140 mit verzinktem Bindedraht, mindestens 6 Windungen pro lfd. Meter, befestigen.
Alle Dämmstofffugen mit 100 mm breitem, selbstklebendem  Alufix Klebeband diffusionsdicht verkleben.
Rohrdurchmesser DN 100 bis DN 150, Dämmschichtdicke 30 mm.
Inkl. Bindedrahtwickelung

komplett liefern und montieren

angebotenes Fabrikat: ..............................

angebotener Typ:.......................................
Menge: 12,000 Stck

**01.01.02.0110 Abwasserrohr-Reinigungsrohr DN 150**
Reinigungsrohr DN 150 für vorgenannte Abwasserleitung,
Öffnung in runder, verschraubter Ausführung, mit Verschlussdeckel und Dichtung aus EPDM.
Liefern und fachgerecht montieren

komplett liefern und montieren

angebotenes Fabrikat: ..............................

angebotener Typ:.......................................
Menge: 1,000 Stck

**01.01.02.0120 Abwasserrohr-Passstück DN 150**
Abwasserrohr- Passstück DN 150 mit Steckmuffe und
Gummidichtring für vorgenannte Abwasserleitung, bis zu
einer Länge von 50 cm.

komplett liefern und montieren

angebotenes Fabrikat: ..............................

angebotener Typ:.......................................
Menge: 4,000 Stck

**01.01.02.0130 Festpunktkonstruktion DN 150**
Festpunktkonstruktion DN 150 bestehend aus Fixierschelle,
Stützschelle, Fest und Sicherungsschelle in jedem 3. Geschoss

komplett liefern und fachgerecht montieren

angebotenes Fabrikat: ..............................

angebotener Typ:.......................................
Menge: 1,000 Stck

**01.01.02.0140 Längskraftschlüssige Verbindungsklammer DN 150**
Längskraftschlüssige Verbindungsklammer DN 150, zum
Einsatz bei innenliegender Dachentwässerung. Zur Verhinderung des Auseinanderziehens der Rohrleitung bis
zu einer Druckbelastung von 2 bar.

komplett liefern und fachgerecht montieren

angebotenes Fabrikat: ..............................

angebotener Typ:.......................................
Menge: 26,000 Stck

**01.01.02.0150 Anschluss an Grundleitung DN 160**
Anschluss an Grundleitung aus  KG DN 110/160
herstellen. Position besteht aus:
- fachgerechtes entfernen des Muffenstopfens der
  Bestandsgrundleitung
- Prüfung der Bestandsgrundleitung auf Beschädigungen
- Einstecken der Abwasserrohrleitung in die Muffe der
  Bestandsgrundleitung, einschl. Eindichtung
Menge: 2,000 Stck

*Hinweis: Ausführung Brandschottung R90*
Die R90 Schottungen sind durch den Auftragnehmer
als komplette Leistung zu realisieren, d.h. der Verguß
der Ringspalten von R-90-Rohrdurchführungen mit
Brandschutzmörtel, ist in die R90 Schottung
einzurechnen.

erforderliche Schalungsarbeiten an den Geschoßdecken (Ein- und Ausschahlen) sind ebenfalls in
den Einheitspreis einzurechnen. Brennbare
Schalungsmaterialien als verlorene Schalung
sind nicht zugelassen;

**01.01.02.0160 BS-Manschette DN 150**
Brandschutzmanschette für
Rohrdurchführung DN 150

Einsatzbereich:
- Zum Schutz vor Ausbreitung von Rauch und Feuer
- Für Rohrdurchführungen in Wand und Decke
- Geeignet zum nachträglichen Einbau unter F 90
  Decken oder an F 90 Wänden
- Geeignet zum Einbau in F 90 Wände oder
  Decken (teilweise oder ganz eingemörtelt)
- Geeignet zum schrägen Einbau in F 90 Wände
  oder Decken (teilweise oder ganz eingemörtelt)
- Geeignet zum Einbau mit Nullabstand zu anderen
  geprüften Leitungssystemen mit Nullabstand

Eigenschaften:
- Feuerwiderstandsklasse der Rohrabschottung
  R 90 nach DIN 4102-11
- Allgemeine bauaufsichtliche
- aus Edelstahl mit intumeszierender Masse

Lieferumfang:
- Kennzeichnungsschild
- Körperschalldämmung
- Befestigungsmaterial

komplett liefern und fachgerecht montieren

angebotenes Fabrikat: ..............................

angebotener Typ:.......................................
Menge: 2,000 Stck

**01.01.02.0170 Druckprobe Dachentwässerung**
Druckprobe der gesamten innenliegenden Dachentwässerung
DN 100 - 150. Position besteht aus:
- Setzen einer Rohrverschlussblase mit Ablauf- und
  Entleerungsventil innerhalb der Revisionsöffnungen
- Füllen der gesamten Rohrleitung mit Bauwasser bis
  Oberkante Dacheinlauf
- Füllschlauch von der Bauwasserversorgung bis zum
  Dacheinlauf über eine Länge bis 50 m ist in den Einheitspreis
  mit einzukalkulieren. Ebenso die Rohrverschlussblasen.
- Die Druckprobe hat über einen Zeitraum von mind. 24 h zu
  erfolgen.
- Entleerung der Rohrleitung über das Ablaufventil der
  Rohrverschlussblase.
- Informieren des AG und der Bauüberwachung frühzeitig über
  den Zeitpunkt der Druckprobe
- Erstellen eines Prüfprotokolls und Dokumentation der
  Druckprobe
- Abzudrückende Rohrstrange 1 St in der Dimension DN 100-150
Menge: 25,000 lfm

##### Abschnitt 01.01.03 Sonstiges

**01.01.03.0010 Anschluß an Grundleitung**
Anschluß
an bauseits vorhandenen  Grundleitungsanschluß
herstellen,
einschl. freistemmen bis ca. 0,5m² Tiefe bis ca 0,5 m
wiederherstellen des Fußbodens (Estrich)

einschl. Anschluß mit Übergangsstück
und Dichtungsmaterial DN 100 bis DN 150

betriebsfertig montieren
Menge: 6,000 Stck

##### Abschnitt 01.01.04 Kernbohrungen SW u. RW

*Hinweis: Die Kernbohrungen sind passend zu den*
Die Kernbohrungen sind passend zu den
R90-Rohrdurchführungen auszuführen!
Ringspalte die durch zu große Kernbohrungen
entstehen sind durch den Auftragnehmer
sachgerecht zu verpressen.
Der erforderliche Mehraufwand geht zu lasten
des Auftargnehmers und wird nicht vergütet!!!

Um ein nachträgliches "vergießen" des Ringspaltes nach
erfolgter Montage der R90 Conlit-Rohrschalen zu
vermeiden
ist der Kernlochbohrdurchmesser auf die Größe der
R90-Durchführung abzustimmen.

Der Mehraufwand für das Einmessen der Kernbohrungen
in Deckenplatten ist in den Einheitspreis einzurechnen
und wird nicht gesondert vergütet.

**01.01.04.0010 Kern-Bohrungen durch Betondecke 300mm, D=220mm**
Kern-Bohrungen
'in Stahlbetondecke oder  Wände
einschl. Vorhalten der Bohrwerkzeuge
sowie Sammeln und Abtransportieren
des Bauschuttes,
Schließen der verbleibenden Öffnung mit
Brandschutzmörtel
und fachgerechtes Verputzen.
Deckenstärke bis 300mm
Durchmesser bis 220 mm
Menge: 3,000 Stck

**01.01.04.0020 Bohrungen durch Stahlbeton Wände 250mm, D=130 mm**
Bohrungen
'durch Wand (Stahlbeton)
einschl. Vorhalten der Bohrwerkzeuge

sowie Sammeln und Abtransportieren des Bauschuttes,
Schließen der Ringspalte und fachgerechtes Verputzen.
Für Rohrleitung bis DN 110
Wandstärke bis 250 mm
Durchmesser bis 130 mm
Menge: 6,000 Stck
DIN276 neu: 431 KatKgr

**01.01.04.0030 Leistung wie zuletzt,250mm, D=80 mm**
Leistung wie zuletzt
in vollem Wortlaut
beschrieben, jedoch
Für Rohrleitung bis DN 50
Bohrlochdurchmesser bis  80 mm,
Bohrlochtiefe bis 320 mm;
Menge: 1,000 Stck

**01.01.04.0040 Bohrungen durch TB-Wände175mm, D=100mm**
Bohrungen
durch Wand (Trockenbauwand)
einschl. Vorhalten der Bohrwerkzeuge

sowie Sammeln und Abtransportieren
des Bauschuttes,
einschl. fachgerechtem (rauchdichtem) Verschließen des Ringspaltes gemäß LAR
Wandstärke bis 175mm
Durchmesser bis 100 mm
Menge: 20,000 Stck

**01.01.04.0050 Anzeichnen der Durchbrüche und Kernbohrungen**
Anzeichnen der Durchbrüche und Kernbohrungen

und Abnahme durch die Bauleitung, Architekten und Statiker
Menge: 30,000 Stck

#### Bereich 01.02 KG 412 Trinkwasser

##### Abschnitt 01.02.01 Rohrleitungen und Zubehör

*Hinweis: Rohrleitungen für Kalt- und Warm-*
Rohrleitungen für Kalt- und Warmwasser in Trinkwasserinstallationen
nach DIN 1988 / EN 806,
aus nichtrostenden Cr-Mo-Ti Stahl,
mit handelsüblichen Biegegeräten
bis 28 mm biegbar,
Werkstoff-Nr. 1.4521, nach DIN EN 10088,
PRE-Wert: 24,1
Verbindung mit Sanpress Inox-Verbinder aus
Edelstahl (Molybdängehalt min. 2,2%),
mit SC-Contur und DVGW zertifizierter
Prüfsicherheit bei unverpresstem Verbinder
über den gesamten Prüfbereich von
22 hPa (22 mbar) bis 0,3 MPa (3 bar) trocken,
0,1 MPa (1 bar) bis 0,65 MPa (6,5 bar) nass,
Pressverbindung bis DN 50 mit doppelter
Presskontur (vor und hinter dem Dichtelement),
EPDM-Dichtelement,
unlösbar,
Rohr und Verbinder im Systemverbund
inklusive Systemzulassung,
mit DVGW-Baumusterprüfzertifikat
Brandschutz

komplett liefern und montieren

angebotenes Fabrikat: ..............................

angebotener Typ:.......................................

**01.02.01.0010 Leitungsrohre aus nichtrostendem Stahl DN 40**
Leitungsrohre aus nichtrostendem Stahl nach DVGW U110, U111, U112, U113, U225 und U226 in Stangen.
Werkstoff Nr. 1.4521 nach DIN 17455.
Die Verlegerichtlinien des Herstellers sind zu beachten
sowie DVGW-Arbeitsblatt W 541. In die vorgesehene
Zuschlagsposition des Leisungsverzeichnisses sind
die Kosten für Form- und Verbindungsstücke,  Befestigungsmaterial (als Rohrbefestigung sind
solche mit Körperschalldämmung und/oder
Gummieinlage in der erforderlichen Dicke- nach
DIN 4109- zu verwendn. eLieferung und Montage
von aller erforderlichen Schutzrohre in Wand- und
Deckendurchbrüchen (alle Leitungen sind mit
ausreichend bemessenen Schutzrohren zu versehen
und mit Isolierschalen, nichtbrennbar nach DIN 4102,
Dicke mind. 20 mm, zu ummanteln), einschl. Isolierung
gegen Geräuschübertragung in Schutzrohren,
Wandscheiben mit zwischengeschalteten WandscheibenSchall-Schluckern, Abdichtung von
Wandaustritten mit dauerelastischem
Material zwischen Rohr und Baukörper,
einzukalkulieren.

Außendurchmesser:  42 mm
Wanddicke:  1,5 mm
Menge: 78,000 lfm

**01.02.01.0020 Leitungsrohre aus nichtrostendem Stahl DN 32**
Leitungsrohr in Stangenaus nichtrostendem Stahl
im Wort wie zuvor beschrieben

Außendurchmesser:  35,0 mm
Wanddicke:  1,5 mm
Menge: 12,000 lfm

**01.02.01.0030 Leitungsrohre aus nichtrostendem Stahl DN 25**
Leitungsrohr in Stangenaus nichtrostendem Stahl
im Wort wie zuvor beschrieben

Außendurchmesser:  28,0 mm
Wanddicke:  1,2 mm
Menge: 45,000 lfm

**01.02.01.0040 Leitungsrohre aus nichtrostendem Stahl DN 20**
Leitungsrohr in Stangenaus nichtrostendem Stahl
im Wort wie zuvor beschrieben

Außendurchmesser:  22,0 mm
Wanddicke:  1,0 mm
Menge: 11,000 lfm

**01.02.01.0050 Leitungsrohre aus nichtrostendem Stahl DN 15**
Leitungsrohr in Stangenaus nichtrostendem Stahl
im Wort wie zuvor beschrieben

Außendurchmesser:  18,0 mm
Wanddicke:  1,0 mm
Menge: 5,000 lfm

**01.02.01.0060 Leitungsrohre aus nichtrostendem Stahl DN 12**
Leitungsrohr in Stangenaus nichtrostendem Stahl
im Wort wie zuvor beschrieben

Außendurchmesser:  15,0 mm
Wanddicke:  1,0 mm
Menge: 28,000 lfm

**01.02.01.0070 Pressfitting, Bogen 15- 90°/ 42mm;**
Pressfitting, Bogen 15- 90°,
wie zuvor beschrieben, jedoch
42 mm;
Menge: 18,000 Stck

**01.02.01.0080 Pressfitting, Bogen 15- 90°/ 35 mm;**
Pressfitting, Bogen 15- 90°,
wie zuvor beschrieben, jedoch
35 mm;
Menge: 1,000 Stck

**01.02.01.0090 Pressfitting, Bogen 15- 90°/ 28 mm;**
Pressfitting, Bogen 15- 90°,
wie zuvor beschrieben, jedoch
28 mm;
Menge: 35,000 Stck

**01.02.01.0100 Pressfitting, Bogen 15- 90°/ 22 mm;**
Pressfitting, Bogen 15- 90°,
wie zuvor beschrieben, jedoch
22 mm;
Menge: 25,000 Stck

**01.02.01.0110 Pressfitting, Bogen 15- 90°/ 18 mm;**
Pressfitting, Bogen 15- 90°,
wie zuvor beschrieben, jedoch
18 mm;
Menge: 12,000 Stck

**01.02.01.0120 Pressfitting, Bogen 15- 90°/ 15 mm;**
Pressfitting, Bogen 15- 90°,
wie zuvor beschrieben, jedoch
15 mm;
Menge: 35,000 Stck

**01.02.01.0130 Pressfitting, T- Stück 22x15x22**
Pressfitting, T- Stück,
wie zuvor beschrieben, jedoch
22x15x22
Menge: 1,000 Stck

**01.02.01.0140 Pressfitting, T- Stück 22x18x15**
Pressfitting, T- Stück,
wie zuvor beschrieben, jedoch
22x18x15
Menge: 1,000 Stck

**01.02.01.0150 Pressfitting, T- Stück 22x22x15**
Pressfitting, T- Stück,
wie zuvor beschrieben, jedoch
22x22x15;
Menge: 1,000 Stck

**01.02.01.0160 Pressfitting, T- Stück28x15x22**
Pressfitting, T- Stück,
wie zuvor beschrieben, jedoch
28x15x22
Menge: 1,000 Stck

**01.02.01.0170 Pressfitting, T- Stück 28**
Pressfitting, T- Stück,
wie zuvor beschrieben, jedoch
28 mm;
Menge: 1,000 Stck

**01.02.01.0180 Pressfitting, T- Stück 42x22x42**
Pressfitting, T- Stück,
wie zuvor beschrieben, jedoch
42x22x42
Menge: 1,000 Stck

**01.02.01.0190 Pressfitting, T- Stück 42x28x42**
Pressfitting, T- Stück,
wie zuvor beschrieben, jedoch
42x28x42
Menge: 2,000 Stck

**01.02.01.0200 Pressfitting, T- Stück 42xRp1/2x42**
Pressfitting, T- Stück,
wie zuvor beschrieben, jedoch
42xRp1/2x42
Menge: 3,000 Stck

**01.02.01.0210 Pressfitting, T- Stück 42xRP1X42**
Pressfitting, T- Stück,
wie zuvor beschrieben, jedoch
 42xRP1X42
Menge: 2,000 Stck

**01.02.01.0220 Pressfitting, T- Stück 42 x 15 x 42mm;**
Pressfitting, T- Stück,
wie zuvor beschrieben, jedoch
42x28x42 mm;
Menge: 1,000 Stck

**01.02.01.0230 Pressfitting, T- Stück 42 x 22 x42 mm;**
Pressfitting, T- Stück,
wie zuvor beschrieben, jedoch
42x22x42 mm;
Menge: 1,000 Stck

**01.02.01.0240 Pressfitting, T- Stück 42 x 28 x 42mm;**
Pressfitting, T- Stück,
wie zuvor beschrieben, jedoch
42x28x42 mm;
Menge: 1,000 Stck

**01.02.01.0250 Pressfitting, T- Stück 15x1/2"x15**
Pressfitting, T- Stück,
wie zuvor beschrieben, jedoch
15x1/2"x15
Menge: 3,000 Stck

**01.02.01.0260 Pressfitting, T- Stück 20x1/2"x20**
Pressfitting, T- Stück,
wie zuvor beschrieben, jedoch
20x1/2"x20
Menge: 5,000 Stck

**01.02.01.0270 Pressfitting, T- Stück 25x1/2"x25**
Pressfitting, T- Stück,
wie zuvor beschrieben, jedoch
25x1/2"x25
Menge: 5,000 Stck

**01.02.01.0280 Pressfitting- Übergangsstück, 18xR1/2 Rotguss**
Pressfitting- Übergangsstück,
wie zuvor beschrieben, jedoch
18xR1/2 Rotguss
Menge: 2,000 Stck

**01.02.01.0290 Pressfitting- Übergangsstück, 28xR1, Rotguss**
Pressfitting- Übergangsstück,
wie zuvor beschrieben, jedoch
28xR1, Rotguss;
Menge: 1,000 Stck

**01.02.01.0300 Pressfitting- Übergangsstück, 1/2" AG/ IG, 22 mm;**
Pressfitting- Übergangsstück,
wie zuvor beschrieben, jedoch
22 mm;
Menge: 1,000 Stck

**01.02.01.0310 Pressfitting- Übergangsstück, 1/2"AG/ IG, 18 mm;**
Pressfitting- Übergangsstück,
wie zuvor beschrieben, jedoch
18 mm;
Menge: 1,000 Stck

**01.02.01.0320 Pressfitting- Übergangsstück, 1/2"AG/ IG,x 15 mm;**
Pressfitting- Übergangsstück,
wie zuvor beschrieben, jedoch
15 mm;
Menge: 2,000 Stck

**01.02.01.0330 Pressfitting- Reduzierstück, 42x28 mm;**
Pressfitting- Reduzierstück,
wie zuvor beschrieben, jedoch
42x218 mm;
Menge: 1,000 Stck

**01.02.01.0340 Pressfitting- Reduzierstück, 22x15 mm;**
Pressfitting- Reduzierstück,
wie zuvor beschrieben, jedoch
22x15 mm;
Menge: 1,000 Stck

**01.02.01.0350 Pressfitting- Reduzierstück, 28x22 mm;**
Pressfitting- Reduzierstück,
wie zuvor beschrieben, jedoch
28x22 mm;
Menge: 3,000 Stck

**01.02.01.0360 Pressfitting- Reduzierstück, 18x15 mm;**
Pressfitting- Reduzierstück,
wie zuvor beschrieben, jedoch
18x15 mm;
Menge: 2,000 Stck

**01.02.01.0370 Pressfitting, Einsteckstück 15xRp1/2**
Menge: 3,000 Stck

**01.02.01.0380 Pressfitting,Winkel 90° 15xRp1/2**
Menge: 15,000 Stck

**01.02.01.0390 Pressfitting, Doppelwandscheibe 15xRp1/2x15**
Pressfitting, Doppelwandscheibe 15xRp1/2x15
einschl. Schutzmanschette
wie zuvor beschrieben, jedoch
15 mm;
Menge: 2,000 Stck

**01.02.01.0400 Pressfitting, Wandscheibe 15xRp1/2**
Pressfitting, Wandscheibe 15xRp1/2
einschl. Schutzmanschette
wie zuvor beschrieben, jedoch
15 mm;
Menge: 8,000 Stck

**01.02.01.0410 Pressfitting, Wandscheibe 22xRp1/2**
Pressfitting, Wandscheibe 22xRp1/2
einschl. Schutzmanschette
wie zuvor beschrieben, jedoch
22 mm;
Menge: 1,000 Stck

**01.02.01.0420 Pressfitting, Wandscheibe 18xRp1/2**
Pressfitting, Wandscheibe 18xRp1/2
einschl. Schutzmanschette
wie zuvor beschrieben, jedoch
18 mm;
Menge: 1,000 Stck

**01.02.01.0430 Pressfitting, Winkel 15xRp1/2**
Pressfitting, Winkel 15xRp1/2
wie zuvor beschrieben, jedoch
15 mm;
Menge: 13,000 Stck

**01.02.01.0440 Pressfitting- Muffe, 42 mm;**
Pressfitting- Muffe,
wie zuvor beschrieben, jedoch
42 mm;
Menge: 3,000 Stck

**01.02.01.0450 Pressfitting- Muffe, 28 mm;**
Pressfitting- Muffe,
wie zuvor beschrieben, jedoch
28 mm;
Menge: 3,000 Stck

**01.02.01.0460 Pressfitting- Muffe, 22 mm;**
Pressfitting- Muffe,
wie zuvor beschrieben, jedoch
22 mm;
Menge: 2,000 Stck

**01.02.01.0470 Pressfitting- Muffe, 18mm;**
Pressfitting- Muffe,
wie zuvor beschrieben, jedoch
18 mm;
Menge: 1,000 Stck

**01.02.01.0480 Pressfitting, Flanschübergang 42**
Pressfitting, Flanschübergang
einschl. GSD
wie zuvor beschrieben, jedoch
42 mm;
Menge: 8,000 Stck

**01.02.01.0490 Trinkwasseranlage 2 x spülen, abdrücken, Dichtheitskontrolle;**
Trinkwasseranlage Strangweise (11 Steigstränge)
1x Verteilung EG
2 x spülen und Abdrücken,
Dichtheitskontrolle;
Menge: 1,000 Stck

*Hinweis: Hinweis BS-Rohrdurchführungen*
Alle BS-Rohrdurchführungen sind entsprend den in der Zulassung gemachten Vorgaben zu kennzeichnen.
Eventuell erforderliche Kennzeichnungsschilder sind
in den Einheitspreisen zu berücksichtigen.

Brandschutzmörtel zum Verschluß von eventuell
verbleibenden Ringspalten einschließlich erforderlicher
Ein- und Ausschalungsarbeiten sind in die Einheitspreise
für BS-Rohrdurchführungen einzurechen.

Der Verschluß von Ringspalten durch ausstopfen mit nichtbrennbarer Steinwolle und das Abdecken dieser
mit zusätzlich im Brandfall aufschäumender Brandschutzmasse (z.B. Hilti CP611 A ) entsprechend Einbauvorschrift ist im Einheitspreis "R90 Rohrdurchführung"
zu berücksichtigen.

oder gleichwertig

komplett liefern und montieren

angebotenes Fabrikat: ..............................

angebotener Typ:.......................................

**01.02.01.0500 Rohrdurchf. R90 innerh. Wand/ Decke, Rohr DN40;**
Rohrdurchf. R90 wie zuvor, jedoch für Rohr DN40;
Menge: 6,000 Stck

**01.02.01.0510 Rohrdurchf. R90 innerh. Wand/ Decke, Rohr DN25-DN32;**
Rohrdurchf. R90 wie zuvor, jedoch für Rohr DN25-DN 32;
Menge: 18,000 Stck

**01.02.01.0520 Rohrdurchf. R90 innerh. Wand/ Decke, Rohr bis DN 20;**
Rohrdurchf. R90 wie zuvor, jedoch für Rohr DN 20;
Menge: 20,000 Stck

**01.02.01.0530 Brandschutzmörtel Mörtelgruppe III, als Trockenmörtel**
Brandschutzmörtel Mörtelgruppe III, als Trockenmörtel
im 30 kg Sack, für den Verschluß von Durchbrüchen
und Kernbohrungen, bis an die Conlit-Schale bzw. an
die Brandschutzmanschette;

Rohdichte:  1740 kg/cbm
Druckfestigkeit:  24,4 N/qmm
Verarbeitungstemp:  min. 5°C

Achtung: Die erforderlichen Schalungsarbeiten sind in die
Einheitspreise einzurechnen

komplett liefern und montieren

angebotenes Fabrikat: ..............................

angebotener Typ:.......................................
Menge: 5,000 Sack

**01.02.01.0540 Hygienische Abnahme der Trinkwasseranlage 7 Stränge**
Hygienische Abnahme der Trinkwasserinstallation
(11 Stränge,) bei dem zuständigen Hygieneinstitut, Wasserproben von an der letzen Auslaufarmatur, Freispülen der Rohrleitungen zur  Vorbereitung
der behördlichen mikrobiologischen Wasseruntersuchung
incl. Desinfektions- und Spülprotokoll einschließlich
Koordinierung der Probennahme.
Menge: 1,000 p

*Hinweis: Die nachfolgenden Befestigungskonstruktionen für*
Die nachfolgenden Befestigungskonstruktionen für
vertikal und horizontal verlegte Rohrleitungen
als verzinktes Material. Die Auslegung hat entsprechend
den statischen Erfordernissen zu erfolgen.
Sämtliche Schellen sind zur Schallentkopplung mit
Schalldämmeinlage (Dämmgulast o. gleichw.) zu versehen.
Die schalldämmenden Einlagen sind Bestandteil der
Leistungspositionen und im Einheitspreis zu
berücksichtigen.
Die Angaben des Hersteller (Montagerichtlinien)
sind zu beachten.

**01.02.01.0550 Profilstahlkonstruktion;**
Profilstahlkonstruktion,
als Fest- und Führungspunkt und zur Befestigung und
Unterstützung von Rohrleitungen und Geräten in
verzinkter Ausführung einschließlich erforderlichen
Zubehör,
als Sonderkonstruktion aus Konsolen und Installationsschienen, bis einer Dimension von Profil 40/60,
zur Auf- und Abhängung von Rohrleitungen und Geräten in
verzinkter Ausführung;

komplett liefern und montieren

oder gleichwertig

angebotenes Fabrikat: ..............................

angebotener Typ:.......................................
Menge: 100,000 kg

**01.02.01.0560 Hahnverlängerung 2 cm**
Hahnverlängerung für Steckschlüsselmontage aus Rotguss
nach DVGW- Arbeitsblatt GW 6, Montage in Einzellängen
bis zu 2cm
Liefern und montieren
Menge: 19,000 Stck

**01.02.01.0570 Hahnverlängerung 4cm**
Hahnverlängerung für Steckschlüsselmontage aus Rotguss
nach DVGW- Arbeitsblatt GW 6, Montage in Einzellängen
bis zu 4cm
liefern und montieren
Menge: 16,000 Stck

**01.02.01.0580 Gumminippel NW 40/50**
Gumminippel NW 40/50 DN 50 x 40/30
dauerhaft dicht und leicht steckbar zur Verbindung
Geruchverschluss und HT - Abwasserrohrleitung.
Liefern und fachgerecht montieren.
Menge: 8,000 Stck

##### Abschnitt 01.02.02 Absperrarmaturen

**01.02.02.0010 Schrägsitzventil 15mm**
Schrägsitzventil (Freistromventil),

mit Pressanschlüssen,
DVGW zertifizierter
Prüfsicherheit bei unverpresstem Verbinder,
Ventilgehäuse und -oberteil aus
Rotguss gemäß DIN 50930-6,
Ventilsitz aus Edelstahl,
Stellungsanzeige offen/geschlossen,
Handrad mit auswechselbarer
Medienkennzeichnung grün/rot,
mit Entleerungsstopfen G1/4,
Dichtelemente EPDM,
Betriebsdruck: 16 bar (MOP 16),
Betriebstemperatur: 90°C,
mit DVGW-Prüfzeichen,
mit Dämmschale

Dimension: 15mm

komplett liefern und betriebsfertig montieren

oder gleichwertig

angebotenes Fabrikat: ..............................

angebotener Typ:.......................................
Menge: 4,000 Stck

**01.02.02.0020 Leistung wie zuletzt, 22mm**
Leistung wie zuletzt
in vollem Wortlaut beschrieben,
jedoch 22mm
Menge: 2,000 Stck

**01.02.02.0030 Leistung wie zuletzt, 28mm**
Leistung wie zuletzt
in vollem Wortlaut beschrieben,
jedoch 28mm
Menge: 4,000 Stck

**01.02.02.0040 Leistung wie zuletzt, 40mm**
Leistung wie zuletzt
in vollem Wortlaut beschrieben,
jedoch 40mm
Menge: 4,000 Stck

**01.02.02.0050 Kugelhahn**
Kugelhahn für Trinkwasser
nach DIN 3502, DVGW-geprüft, mit Entleerung mit
Sanfix P -Anschlüssen mit SC-Contur
Gehäuse und Oberteil kpl. aus Rotguß
Ventilsitz aus Edelstahl

Nenndruck  :  PN 10
Nennweite  :  DN15

einschl. Dämmschale
komplett liefern und betriebsfertig montieren

oder gleichwertig

angebotenes Fabrikat: ..............................

angebotener Typ:.......................................
Menge: 4,000 Stck

**01.02.02.0060 Entleerungsventil,**
Entleerungsventil,
aus Rotguss,
mit Handrad und seitlichem Auslauf,
passend für oben genannte Schrägsitzventile,
G 1/4

komplett liefern und betriebsfertig montieren

oder gleichwertig

angebotenes Fabrikat: ..............................

angebotener Typ:.......................................
Menge: 10,000 Stck

**01.02.02.0070 Probenahme-Komplettventil,**
Probenahme-Komplettventil,
zur Probenahme von Trinkwasser,
Bade- und Schwimmbeckenwasser,
wasserberührte Teile aus Rotguss
gemäß DIN 50930-6,
Auslaufrohr aus Edelstahl,
bestehend aus Probenahme-Betätigungs-
einheit und Probenahmeventil,
Probenahmeventil in montiertem
Zustand geschlossen,
Betätigungseinheit auf Probenahmeventil
in 45°-Schritten montierbar,
mit Schutzkappe,

3/8

einschl. Dämmschale
komplett liefern und betriebsfertig montieren

oder gleichwertig

angebotenes Fabrikat: ..............................

angebotener Typ:.......................................
Menge: 3,000 Stck

**01.02.02.0080 Probenahmeventil,**
Probenahmeventil,
zur Probenahme von Trinkwasser,
Bade- und Schwimmbeckenwasser,
passend zur
Probenahme-Betätigungseinheit,
aus Rotguss gemäß DIN 50930-6,
mit Schutzkappe,

3/8

komplett liefern und betriebsfertig montieren

oder gleichwertig

angebotenes Fabrikat: ..............................

angebotener Typ:.......................................
Menge: 3,000 Stck

**01.02.02.0090 Frostsichere Außenarmatur**
Frostsichere Außenarmatur
Einrohrsystem
DVGW-geprüft
bestehend aus:

Mauerrohr mit Frostschutzsicherung und Schallschutzdämmung,
Außenwandventil,
Oberteil mit Rückflussverhinderer RV,
Rohrbelüfterr RB,
Schlauchverschraubung,
Kunststoff-Bediengriff
TECTITE-Endkappe,
Mauerdichtung,
Multifunktionswerkzeug,
Befestigungsflansch sowie Befestigungsmaterial

für Trinkwasser PN10
Temperaturbeständig  bis 90°C
für Aufputz- oder Unterputzinstallation
Mauerstärken von 135mm - 500mm

einschl.
Steckschlüsseloberteil verchromt mit Steckschlüssel

komplett liefern und betriebsfertig montieren

oder gleichwertig

angebotenes Fabrikat: ..............................

angebotener Typ:.......................................
Menge: 1,000 Stck
DIN276 neu: 412 KatKgr

**01.02.02.0100 UP-Freiflussventil DN 25**
UP-Freiflussventil DN 25

Easytop-UP-Geradsitzventil mit SC-Contur
- Pressanschlüsse
Ausstattung
Ventilgehäuse Rotguss oder Siliziumbronze nach DIN 50930-6 / DIN EN 1982, Oberteil, Ventilsitz und Ventiltellereinheit Edelstahl, Bauschutz, Dichtelemente EPDM
mit DVGW-Prüfzeichen
DN (Durchmesser Nominal): 25
d (Rohraußendurchmesser): 28
Einbautiefe:
Easytop-UP-Geradsitzventil
mit SC-Contur
- Pressanschlüsse
Ausstattung
Ventilgehäuse Rotguss oder Siliziumbronze nach DIN 50930-6 / DIN EN 1982, Oberteil, Ventilsitz und Ventiltellereinheit Edelstahl, Bauschutz, Dichtelemente EPDM
mit DVGW-Prüfzeichen

einschl. Dämmschale
komplett liefern und betriebsfertig montieren

oder gleichwertig

angebotenes Fabrikat: ..............................

angebotener Typ:.......................................
Menge: 2,000 Stck

**01.02.02.0110 Easytop-Ausstattungsset**
Easytop-Ausstattungsset
für Einbautiefe 20-80mm
für Easytop-UP-Geradsitzventil Modell
Besteheen aus: Rosette, Wandabdichtung, Drehgriff
Farbring blau

komplett liefern und betriebsfertig montieren

oder gleichwertig

angebotenes Fabrikat: ..............................

angebotener Typ:.......................................
Menge: 2,000 Stck

**01.02.02.0120 UP-Freiflussventil DN 15**
UP-Freiflussventil DN 15

Easytop-UP-Geradsitzventil mit SC-Contur
- Pressanschlüsse
Ausstattung
Ventilgehäuse Rotguss oder Siliziumbronze nach DIN 50930-6 / DIN EN 1982, Oberteil, Ventilsitz und Ventiltellereinheit Edelstahl, Bauschutz, Dichtelemente EPDM
mit DVGW-Prüfzeichen
DN (Durchmesser Nominal): 15
d (Rohraußendurchmesser): 18
Einbautiefe:
Easytop-UP-Geradsitzventil
mit SC-Contur
- Pressanschlüsse
Ausstattung
Ventilgehäuse Rotguss oder Siliziumbronze nach DIN 50930-6 / DIN EN 1982, Oberteil, Ventilsitz und Ventiltellereinheit Edelstahl, Bauschutz, Dichtelemente EPDM
mit DVGW-Prüfzeichen

einschl. Dämmschale
komplett liefern und betriebsfertig montieren

oder gleichwertig

angebotenes Fabrikat: ..............................

angebotener Typ:.......................................
Menge: 1,000 Stck

**01.02.02.0130 Easytop-Ausstattungsset**
Easytop-Ausstattungsset
für Einbautiefe 20-80mm
für Easytop-UP-Geradsitzventil Modell
Besteheen aus: Rosette, Wandabdichtung, Drehgriff
Farbring blau

komplett liefern und betriebsfertig montieren

oder gleichwertig

angebotenes Fabrikat: ..............................

angebotener Typ:.......................................
Menge: 1,000 Stck

##### Abschnitt 01.02.03 Mess- und Sicherheitseinrichtungen, Sonstiges

**01.02.03.0010 Spülen der Rohrleitungen**
Spülen  der Rohrleitungen
einschl. Kontrolle Wasserprobe bein zuständigen
Gesundheitsamt,
Erstspülung der Trinkwasserinstallation nach
DIN 1988 Teil 2, Abs. 11.2:
Trinkwasserleitungen sind gründlich zu spülen.
Das Spülen muß so früh wie möglich nach Verlegung der
Leitungen und im Anschluß an die Druckprüfung erfolgen.
Die Kalt- und Warmwasserleitungen sind getrennt mit
einem Luft-Wasser-Gemisch intermittierend unter Druck
zu spülen.
Die Durchführung ist mit der Bauleitung terminlich
abzustimmen und zu protokollieren.
Inbetriebnahme in Teilstrecken bis 100 m
Menge: 1,000 psch

**01.02.03.0020 Druckprobe der Trinkwasserrohrnetze**
Druckprobe der Trinkwasserrohrnetze
Abschnittsweise oder Gesamt-Abdrücken der
Rohrnetze einschließlich Fertigung von
Druckproben-Protokollen.
Menge: 1,000 psch

**01.02.03.0030 Bezeichnungsschild,**
Bezeichnungsschild,
Farbe und Beschriftung nach Angaben des AG,
mit dreizeiliger Beschriftung,
bestehend aus:
verzinkter Grundplatte, herausnehmbare
Kunststoffplatte, mit weißen Schriftleisten und
schwarzer Beschriftung,
Höhe  52 mm
Breite  100 mm
einschließlich Befestigungsschrauben und Abstandhalter
für isolierte Leitungen.
Menge: 4,000 Stck

**01.02.03.0040 Revisionsklappe**
bestehend aus Rahmen mit  Tür
aus Stahlblech, weiß  lackiert
mit Schloß
Positionieren für die Zugänglichkeit der
Reinigungsöffnung im Abwassersystem.
Breite  : ca. 300 mm
Höhe  : ca. 500 mm

angebotenes Fabrikat: ..............................

angebotener Typ:.......................................
Menge: 6,000 Stck

**01.02.03.0050 Kalkschutzanlage**
Kalkschutzanlage gemäß DIN 1988-200 (Abschnitt 12.7) sowie DVGW Arbeitsblatt W 510 und W 512 bzw. DIN 3607 zur Verminderung von Kalksteinablagerungen in Trinkwasser- installationen.
Kalkschutz basiert auf der WATERCryst Katalysator-Technologie
Lieferung erfolgt einschließlich Edelstahl-Anschlussschläuche, Bypassarmatur und Anschlussverschraubungen. Nutzerfreundliches LED-Display für Statusmeldungen und manuelle Steuerung. Die Kalkschutzanlage ist hygienisch eigensicher. Die Wirkeinheit wird alle 72 Stunden automatisch thermisch desinfiziert. Während der thermischen Desinfektion, bei Stromausfall (automatischer Fail Safe Mode), ist die Kalkschutzanlage vom Trinkwassernetz getrennt. Über den integrierten Bypass ist die Trinkwasserversorgung zu jederzeit gewährleistet.
Netzanschluss  230V, 50 Hz Leistungsaufnahme in Behandlung/Standby  1,4 W
maximale Leistungsaufnahme  1202 W Anschlussdimension  DN 40
Anschlussdimension Rückspülleitung  DN 15
Volumenstrom Rückspülung (bei 4 bar)  6 l/min
Nenndurchfluss QN  6300 l/h
Druckdifferenz ?p bei QN  0,50 bar
Nenndruck  PN 10
Betriebsdruck  2-8 bar
Wassertemperatur Zulauf  max. 25°C

Fabrikat der Planung: Watercryst, BIOCAT KS 7500-C

Die technischen Rahmenbedingungen, insbesondere der maximale Druckverlust sind mindestens einzuhalten, da Rohrnetzberechnung und Dimensionierung der vorgeschalteten Bestandsanlage in Abhängigkeit steht.

komplett liefern und betriebsfertig montieren einschl. Inbetriebnahme und Übergabe

oder gleichwertig

angebotenes Fabrikat: ..............................

angebotener Typ:.......................................
Menge: 1,000 Stck

**01.02.03.0060 Inbetriebnahme Kalkschutzanlage**
Inbetriebnahme v.g. Kalkschutzanlage
durch Service-Techniker des Herstellers
Anlagenüberprüfung, Inbetriebnahme, Übergabeprotokoll an Betreiber
Menge: 1,000 psch

##### Abschnitt 01.02.04 Wärmedämmung TW- Leitungen

**01.02.04.0010 Wärmedämmung Rohrleitung, DN 40 aus:**
*** Leitbeschreibung
Wärmedämmung Rohrleitung DIN 4140 Teil 1
Dämmung aus nichtbrennbaren Stoffen DIN 4102 Teil 1 Baustoffklasse A, in Gebäuden,
Höhe der Rohre über Standfläche  bis 3,5 m  ,
Rohrabmessung DN 40,
Rohr aus nichtrostetendem Stahl
Die Dämmung besteht aus:
Menge: 80,000 lfdm
*Unterbeschreibung 1 Mineralwoll-Dämmschalen, 100%*
Mineralwoll-Dämmschalen, ?40 0,035 W/(m·K) nach GEG, Raumgewicht mindestens 45 kg/m3,
mit Aluminiumfolie kaschiert,
mit Draht aufbinden,
diffusindicht mit Aluklebeband abkleben,
Dämmschicht 100% nach EnEV / GEG

liefern und fachgerecht montieren
MeAng: J

**01.02.04.0020 Leistung wie zuletzt, DN 32**
Leistung wie zuletzt
in vollem Wortlaut beschrieben,
jedoch DN32 ,Dämmdicke 100%
liefern und fachgerecht montieren
Menge: 14,000 lfdm

**01.02.04.0030 Leistung wie zuletzt, DN 25**
Leistung wie zuletzt
in vollem Wortlaut beschrieben,
jedoch  DN 25, Dämmdicke 100%
liefern und fachgerecht montieren
Menge: 48,000 lfdm

**01.02.04.0040 Leistung wie zuletzt, DN 20**
Leistung wie zuletzt
in vollem Wortlaut beschrieben,
jedoch DN20, Dämmdicke 100%
liefern und fachgerecht montieren
Menge: 13,000 lfdm

**01.02.04.0050 Leistung wie zuletzt, DN 15**
Leistung wie zuletzt
in vollem Wortlaut beschrieben,
jedoch DN15, Dämmdicke 100%
liefern und fachgerecht montieren
Menge: 7,000 lfdm

**01.02.04.0060 Leistung wie zuletzt, DN 12**
Leistung wie zuletzt
in vollem Wortlaut beschrieben,
jedoch DN12, Dämmdicke 100%
liefern und fachgerecht montieren
Menge: 30,000 lfdm

##### Abschnitt 01.02.05 Vorwandelemente

*Hinweis: Montageelemente*

*Hinweis: Vorbeschrieb Montageelemente*
Montageelemente mit einem statisch selbsttragenden, korrosionsgeschützten Rahmen mit Pulverbeschichtung. Die Montageelemente sind variable Einsetzbar in Trennwänden und Vorsatzschalen (teil oder raumhoch) aus Gipsplatten mit Metall- oder Holzunterkonstruktionen oder in einer entsprechenden Systemwand

Die Montageelemente sind für die Aufnahme von schweren
Konsollasten nach DIN 18183 geeignet, (z.B. Wand-WC,
Waschtisch, Bidet, usw.).

Die Montage der Montageelemente in einer
Metall-Ständerwand erfolgt über zwei Befestigungspunkte
am Boden sowie durch beidseitig Verschraubung mit
Selbstbohrschrauben am Ständerwerk. Die
Metall-Ständerwände sind nach DIN 18183 " Trennwänden
und Vorsatzschalen aus Gipsplatten mit Metallunterkonstruktionen " auszuführen.

In einer Vorwandinstallation sind die Elemente vor
einer gemauerten/betonierten Wand oder Metall-
Ständerwand nach DIN 18183 mit dem Wandanker an der
rückwärtigen Wand zu befestigen. Die Montage der Montageelemente erfolgt über zwei Befestigungspunkte am
Boden und zwei Befestigungspunkten zur Rückwand.

Für die barrierefreie Anwendungen sind die dafür
vorgesehenen Montageelemente (BF) zu verwenden.

Eingesetzt in einer entsprechendenSystemwand werden die
Anforderungen an den baulichen Brand-, Schall- und
Feuchteschutz und Statik erfüllt.

Element erfüllt die Standard-Anforderungen des
Schallschutzes nach DIN 4109 sowie teilweise die
erhöhten Anforderungen nach DIN 4109-5 und
VDI 4100.

Die Beplankung muss mindestens die statischen
Eigenschaften einer GKBI-Gipsplatte von 18 mm
(einlagig) oder 2 x 12,5 mm (zweilagig) gemäß DIN 18180
aufweisen und vollflächig auf den Montageelementen
aufliegen.

Die Verarbeitung und Montage sind nach den
herstellerspezifischen Vorschriften, den anerkannten
Regeln der Technik sowie unter Einhaltung einschlägiger
Normen durchzuführen.

Für das ausgeschriebene Produkt liegt eine
Haftungsübernahmevereinbarung zwischen dem Hersteller
und dem ZVSHK bzw. dem BTGA vor.

komplett liefern und montieren

oder gleichwertig

angebotenes Fabrikat: ..............................

angebotener Typ:.......................................

**01.02.05.0010 Element für WT, 112 cm, Standarmatur**
Element für WT, 112 cm Standarmatur

Verwendungszwecke
- Für Metall- und Holzständerwände
- Für entsprechende Systemwände

Eigenschaften
- Mit Auszugsblech für seitliche
Befestigung über
 dem Element an Metall- oder
Holzprofilen oder an Systemständern
- Alternative Befestigungsposition für
Wandanker
- Traverse Armatur höhen- und
tiefenverstellbar
- Befestigungsabstand Waschtisch 538 cm
- Befestigung für Anschlussbogen
höhenverstellbar und schallgedämmt

Technische Eigenschaften
- Werkstoff: Stahl
- Nettogewicht: 9,850 kg
- Höhenverstellbar: Ja
- Breite: 500 mm
- Höhe: 1120 mm
- Tiefe: 75 mm

zusätzlicher Lieferumfang
- 2 Anschlusswinkel Rp 1/2" / R 1/2",
MF-fähig
- 2 Schalldämmunterlagen
- 2 Dämmhülsen
- Anschlussbogen aus PE-HD, D 50 mm
- Dichtung D 44 / 32 mm
- Befestigungsmaterial

komplett liefern und betriebsfertig montieren

oder gleichwertig

angebotenes Fabrikat: ..............................

angebotener Typ:.......................................
Menge: 8,000 Stck

**01.02.05.0020 Element f. Kinder WWC, 97cm mit UP-SPK 12cm**
Bambini Element für Kinder-Wand-WC, 97 cm,
mit UP-Spülkasten 12 cm

Verwendungszwecke
- Für Metall- und Holzständerwände
- Für entsprechende Systemwände
- 50 Jahre Ersatzteilsicherheit

Eigenschaften
- Rahmen für Wand-WCs mit
Anschlussmassen nach EN 33
und Ausladung bis 70 cm
- Mit Auszugsblech für seitliche
Befestigung über
dem Element an Metall- oder
Holzprofilen oder an Systemständern
- Alternative Befestigungsposition für
Wandanker
- Montage- und Instandhaltungsarbeiten
am UP-Spülkasten werkzeuglos

Technische Eigenschaften
- Werkstoff: Stahl
- Nettogewicht: 12,840 kg
- Höhenverstellbar: Nein
- Breite: 500 mm
- Höhe: 970 mm
- Tiefe: 120 mm

zusätzlicher Lieferumfang
- Wasseranschluss R 1/2", MasterFix-
und MeplaFix-fähig, mit integriertem
Eckventil und Handrad
- Bauschutz für Serviceöffnung
- Anschlussset für WC, D 90 mm
- Anschlussbogen 90G aus PE-HD, D 90 mm
- Übergangsmuffe aus PE-HD, D 90 / 110 mm
- Befestigungs- und Schutzmaterial

komplett liefern und betriebsfertig montieren

oder gleichwertig

angebotenes Fabrikat: ..............................

angebotener Typ:.......................................
Menge: 2,000 Stck

**01.02.05.0030 Spülstromdrossel**
Spülstromdrossel

Staueinsatz für UP-Spülkästen
für wasserseitiger Zulauf-Anschluss
im Spülkasten des
jeweiligen Spülsystem-Herstellers.

komplett liefern und betriebsfertig montieren

oder gleichwertig

angebotenes Fabrikat: ..............................

angebotener Typ:.......................................
Menge: 2,000 Stck

**01.02.05.0040 Element f. WWC, 112 cm mit UP-SPK 12 cm**
Vorwandelement für Wand-WC, 112 cm,
mit UP-Spülkasten 12 cm

Verwendungszwecke
- Für Metall- und Holzständerwände
- Für entsprechende Systemwände
- 50 Jahre Ersatzteilsicherheit
- UP-Spülkasten einteilig mit geschweißtem Spülrohr

Eigenschaften
- Rahmen für Wand-WCs mit Anschlussmassen
nach EN 33 und Ausladung bis 70 cm
- Mit Auszugsblech für seitliche  Befestigung über
 dem Element an Metall- oder Holzprofilen oder an
 den Systemständern
- Alternative Befestigungsposition für Wandanker
- Montage- und Instandhaltungsarbeiten am
 UP-Spülkasten werkzeuglos
- Mit Leerrohr für Wasserzuleitung für
 AquaClean Dusch-WCs und für Anschlusskabel
- Befestigungsmöglichkeit für Elektroanschluss sowie
 Power & Connect Box

Technische Eigenschaften
- Werkstoff: Stahl
- Nettogewicht: 12,628 kg
- Höhenverstellbar: Nein
- Breite: 500 mm
- Höhe: 1120 mm
- Tiefe: 120 mm

zusätzlicher Lieferumfang
- Wasseranschluss R 1/2", MasterFix- und
 MeplaFix-fähig, mit integriertem Eckventil
und Handrad
- Bauschutz für Serviceöffnung
- Anschlussset für WC, D 90 mm
- Anschlussbogen 90G aus PE-HD, D 90 mm
- Übergangsmuffe aus PE-HD, D 90 / 110 mm
- Befestigungs- und Schutzmaterial

komplett liefern und betriebsfertig montieren

oder gleichwertig

angebotenes Fabrikat: ..............................

angebotener Typ:.......................................
Menge: 2,000 Stck

**01.02.05.0050 Element für WWC, 120cm mit UP-SPK 12cm, mit Hygienespülung**
Vorwandelement für Wand-WC, 120 cm,
mit UP-Spülkasten 12 cm, mit Hygienespülung

Verwendungszwecke
- Zum Verhindern von Stagnation in
Trinkwasserleitungen
- Für Metall- und Holzständerwände
- Für entsprechende Systemwände
- Serviceöffnung mit integriertem Feuchtigkeitsschutz
- Intervallspülung Einstellbereich 1-7 Tage
- Intervallspülzeit Einstellbereich 10 sec.-10 min.

Eigenschaften
- Rahmen für Wand-WCs mit Anschlussmassen
nach EN 33 und Ausladung bis 70 cm
- Mit Auszugsblech für seitliche Befestigung über
dem Element an Metall- oder Holzprofilen oder an
Systemständern
- Alternative Befestigungsposition für Wandanker
- Montage- und Instandhaltungsarbeiten am
UP-Spülkasten werkzeuglos
- Rückstausensor eingebaut
- Schnittstelle Digital I/O (zentrale Spülauslösung,
potentialfreie Störungsanzeige, Ansteuerung externes
Magnetventil)
- Spülprogramme wählbar (Zeit oder Intervall)
- Funktionsstatistiken via Geberit Control App abrufbar
- Geräteeinstellungen und Bedienung mit Mobilgerät
über integrierte Bluetooth®-Schnittstelle
- Drahtgebunden vernetzbar mit Geberit Gateway via
GEBUS Konverter
- Stromversorgung durch externes Netzteil oder durch
Buskonverter mit integriertem Netzteil
- Protokolliert über 5000 Spülvorgänge
- Nutzungserkennung

Technische Eigenschaften
- Werkstoff: Stahl
- Nettogewicht: 15,240 kg
- Betriebsspannung: 12 V DC
- Höhenverstellbar: Nein
- Schutzart: IP45
- Spülleistung pro Magnetventil: 4 l/min
- Anschluss: 1 Wasseranschluss
- Breite: 500 mm
- Höhe: 1200 mm
- Tiefe: 120 mm

zusätzlicher Lieferumfang
- Bauschutz für Serviceöffnung
- Anschlussset für WC, D 90 mm
- Anschlussbogen 90G aus PE-HD, D 90 mm
- Übergangsmuffe aus PE-HD, D 90 / 110 mm
- Magnetventileinheit mit Sicherungsstift und
Durchflussbegrenzer
- Steuereinheit
- Befestigungs- und Schutzmaterial

komplett liefern und betriebsfertig montieren

oder gleichwertig

angebotenes Fabrikat: ..............................

angebotener Typ:.......................................
Menge: 2,000 Stck

**01.02.05.0060 Schallschutzset für WWC**
Schallschutzset für WWC

Zur Körperschalldämmung von WCs und
Bidets
- Für WCs und Bidets mit Befestigungsabstand
18 oder 23 cm

Eigenschaften
- Weiß

Lieferumfang
- 2 Unterlegscheiben
- 2 Schallschutzhülsen
- Schalldämmmatte

komplett liefern und betriebsfertig montieren

oder gleichwertig

angebotenes Fabrikat: ..............................

angebotener Typ:.......................................
Menge: 6,000 Stck

**01.02.05.0070 Element für Ausgussbecken, 130 cm Wandarmatur AP**
Vorwandelement f. Ausgussbecken 130 cm,
Wandarmatur AP

Verwendungszwecke
- Für Metall- und Holzständerwände

Eigenschaften
- Mit Auszugsblech für seitliche Befestigung über
dem Element an Metall- oder Holzprofilen oder an
 Geberit Duofix Systemständern
- Alternative Befestigungsposition für Wandanker
- Traverse Armatur höhen- und tiefenverstellbar
- Befestigung für Anschlussbogen höhenverstellbar
 und schallgedämmt

Technische Eigenschaften
- Nettogewicht: 12,572 kg
- Höhenverstellbar: Ja
- Breite: 500 mm
- Höhe: 1300 mm
- Tiefe: 83 mm

zusätzlicher Lieferumfang
- 2 Anschlusswinkel Rp 1/2" / R 1/2",
MF-fähig
- 2 Schalldämmunterlagen
- 2 Dämmhülsen
- Anschlussbogen aus PE-HD, D 50 / 63 mm
- Dichtung D 57 / 50 mm
- Dichtung D 57 / 40 mm
- Befestigungsmaterial

komplett liefern und betriebsfertig montieren

oder gleichwertig

angebotenes Fabrikat: ..............................

angebotener Typ:.......................................
Menge: 1,000 Stck

**01.02.05.0080 Element für Urinal, 112-130 cm universell**
Vorwandelement für Urinal,  112-130 cm, universell

Verwendungszwecke
- Für Metall- und Holzständerwände

Eigenschaften
- Mit Auszugsblech für seitliche Befestigung über
dem Element an Metall- oder Holzprofilen oder an
Systemständern
- Alternative Befestigungsposition für Wandanker
- Elementhöhe auf Urinal anpassbar, 112-130 cm
- Urinalbefestigungen M8, breiten- und höhenverstellbar
- Befestigung für Anschlussbogen höhenverstellbar
 und schallgedämmt
- Befestigung für Zulauf D 32 mm höhenverstellbar

Technische Eigenschaften
- Werkstoff: Stahl
- Nettogewicht: 13,352 kg
- Höhenverstellbar: Ja
- Breite: 500 mm
- Tiefe: 75 mm

zusätzlicher Lieferumfang
- Anschlusswinkel R 1/2"
- Bauschutz mit Deckel
- Verbindungsrohr zwischen Zulauf D 32 mm und
 Urinal, mit Dichtung auf Urinal
- Anschlussbogen aus PE-HD, D 63 / 50 mm
- Dichtung D 57 / 50 mm
- Urinalgeruchsverschluss D 50 mm, mit Dichtung auf
 Urinal
- Befestigungs- und Schutzmaterial

komplett liefern und betriebsfertig montieren

oder gleichwertig

angebotenes Fabrikat: ..............................

angebotener Typ:.......................................
Menge: 4,000 Stck

*Hinweis: Vorbemerkung Fertigmontage*
Vorbemerkung Fertigmontage
==========================
Bei der Fertigmontage nachfolgender Sanitäreinrichtungsgegenstände sind folgende dauerelastischen Verfugungen mit vorzunehmen. (Diese Leistungen gehören
zur Montage der Einrichtungsgegenstände).

Objektanschlüsse
Sämtliche Freiräume der Abfluß- und Wasseranschlüsse
sind auszufüllen, und mit der Oberkante der Fliesen
dauerelastisch zu verfugen.

Einrichtungsgegenstände
Alle Objektkörper, die nach den Fliesenarbeiten angebracht werden, sind an den spritzwassergefährdeten
Stellen in gleicher Farbe oder transparent dauerelastisch zu verfugen.
Farbe wird vom Architekten festgelegt.

Befestigungsmaterial für nachfolgende Einrichtungsgegenstände ist in die Einheitspreise mit einzurechnen.

Nachfolgende Einrichtungsgegenstände sind vor dem Einbau der Bauherrschaft und Bauleitung zur Bemusterung
vorzulegen, bzw. es hat kostenfrei eine Bemusterung
beim Fachgroßhändler oder bei Referenzobjekten zu erfolgen.

##### Abschnitt 01.02.06 Waschtisch

**01.02.06.0010 Handwaschbecken 500mm**
Handwaschbecken,  500  mm
Eigenschaften
- Großer Montagefreiraum im  Befestigungsbereich
- Ablaufoptimierte  Beckeninnengestaltung
- Abgesenkte Hahnlochbank mit leichter Aufkantung
wandseitig
- 10 Jahre Nachkaufgarantie

Technische Eigenschaften
- Hahnloch: mittig
- Überlauf: sichtbar
- Farbe: weiß
- Oberfläche:  KeraTect Spezialglasur
- Werkstoff: Sanitärkeramik
- Breite: 50 cm
- Höhe: 17,5 cm
- Tiefe: 38 cm
- Breite Innenbecken: 42,5 cm
- Höhe Innenbecken: 12,5 cm
- Tiefe Innenbecken: 24 cm

einschl.Schallschutzset
und Befestigungsmaterial
einschließlich dauerelstische Abfugung;

komplett liefern und betriebsfertig montieren

oder gleichwertig

angebotenes Fabrikat: ..............................

angebotener Typ:.......................................
Menge: 8,000 Stck
DIN276 neu: 412 KatKgr

**01.02.06.0020 Eck-Regulierventil**
Eckventil, Messing verchromt, DN 15
als Absperr- und Anschlußventil,
mit Gewindeanschluß,
mit Schubrosette;

komplett liefern und betriebsfertig montieren

oder gleichwertig

angebotenes Fabrikat: ..............................

angebotener Typ:.......................................
Menge: 8,000 Stck
DIN276 neu: 412 KatKgr

**01.02.06.0030 Rohrgeruchverschluß**
Röhrensifon
'DN 32 (1 1/4" ) PA-zugelassen'
50 mm höhenverstellbar
Kunststoff
verchromt

komplett liefern und betriebsfertig montieren

oder gleichwertig

angebotenes Fabrikat: ..............................

angebotener Typ:.......................................
Menge: 8,000 Stck
DIN276 neu: 412 KatKgr

**01.02.06.0040 Selbstschluß-Standventil ohne Mischung**
Selbstschluß-Waschtischbatterie
ohne Mischung, DN 15

Produktmerkmale
mit Druckknopfbetätigung (Ganzmetall),
individuelle Laufzeiteinstellung von 3 - 12 Sek.,
Für Kaltwasser oder vorgemischtes Wasser
Ab Fließdruck 0,5 bar bis 5 bar
Durchflussmenge ca. 6 L/Min (entspricht DIN EN 816)
Körper Ganzmetallausführung, Messing
entspricht Positivliste UBA
O-Ringe - entspricht KTW
Kunststoffteile - entspricht KTW
Flex. Anschlussschläuche - entspricht DVGW W543, KTW-A
Oberfläche: Chrom
Vandalensichere Ganzmetall-Ausführung

komplett liefern und betriebsfertig montieren

oder gleichwertig

angebotenes Fabrikat: ..............................

angebotener Typ:.......................................
Menge: 8,000 Stck
DIN276 neu: 412 KatKgr

**01.02.06.0050 Spiegel 500 x 400**
Spiegel
mit C-Kantenschliff und diebstahlsicherer Halterung
Abmessungen: 500 x 400 mm

komplett liefern und betriebsfertig montieren

oder gleichwertig

angebotenes Fabrikat: ..............................

angebotener Typ:.......................................
Menge: 8,000 Stck
DIN276 neu: 412 KatKgr

**01.02.06.0060 Spiegelbefestigung**
Spiegelbefestigung

komplett liefern und montieren

oder gleichwertig

angebotenes Fabrikat: ..............................

angebotener Typ:.......................................
Menge: 8,000 Satz

**01.02.06.0070 Papierkorb**
kleiner Papierkorb
Außenformat 360x300x180mm
Stahldraht weiß rilsaniert, zusammenklappbar, liefern
mit Polybeutel und aufstellen.

komplett liefern und montieren

oder gleichwertig

angebotenes Fabrikat: ..............................

angebotener Typ:.......................................
Menge: 6,000 Stck

**01.02.06.0080 Haken**
Haken
Ausladung 44mm
Befestigungsplatte Oval 28 mm x 58 mm
aus Nylon, antibakteriell
Farbton: weiß
einschließlich Befestigungen,
verdeckte Verschraubung,

komplett liefern und montieren

oder gleichwertig

angebotenes Fabrikat: ..............................

angebotener Typ:.......................................
Menge: 4,000 Stck

**01.02.06.0090 Montage bauseitg gelieferter Stoff-/Papierhandtuchspender**
Montage bauseitg gelieferter  Stoff-/Papierhandtuchspender

einschl. Befestigungsmaterial
Menge: 5,000 Stck
DIN276 neu: 412 KatKgr

**01.02.06.0100 Montage bauseitig gefieferter Seifenspender**
Montage bauseitig gefieferter  Seifenspender

einschl. Befestigungsmaterial
Menge: 5,000 Stck
DIN276 neu: 412 KatKgr

##### Abschnitt 01.02.07 Klosettanlage

**01.02.07.0010 Wand-WC Tiefspüler, Rimfree weiß**
Wand-WC Tiefspüler, Rimfree

Verwendungszwecke
- Für Druckspüler
- Für UP-Spülkästen

Eigenschaften
- Tiefspül-WC
- Wandhängend
- Spült mit 4,5 l
- 10 Jahre Nachkaufgarantie
- Original rimfree, komplett spülrandlos mit
patentiertem Spülstromverteiler
- Eingebrannte, dauerhafte Spezialglasur mit
porenfreier hydrophiler Oberfläche, zur
Flächendesinfektion geeignet

Technische Eigenschaften
- Farbe: weiß
- Oberfläche: KeraTect
- Werkstoff: Sanitärkeramik
- Nettogewicht: 19,600 kg
- Breite: 355 mm
- Höhe: 340 mm
- Tiefe: 540 mm
- Befestigung WC-Sitz: von oben oder von unten
- Befestigungsabstand: 180 mm
- Bodenfreiheit: Ja
- Höhenverstellbar: Nein
- Spültechnik: Rimfree
- TurboFlush-Spültechnik: Nein
- Wandbündig: Ja

Zusätzlich zu bestellen
- WC-Sitz

komplett liefern und betriebsfertig montieren

oder gleichwertig

angebotenes Fabrikat: ..............................

angebotener Typ:.......................................
Menge: 4,000 Stck

**01.02.07.0020 WC-Sitz, Befestigung von unten weiß**
WC-Sitz Befestigung von unten

Eigenschaften
- WC-Deckel überlappend

Technische Eigenschaften
- Farbe: weiß
- Oberfläche: glänzend
- Werkstoff: Duroplast
- Scharnierwerkstoff: Edelstahl
- Nettogewicht: 2,740 kg
- Breite: 365 mm
- Höhe: 60 mm
- Tiefe: 455 mm
- Befestigungsabstand: 155 mm
- Absenkautomatik: nein
- Befestigung: von unten

komplett liefern und montieren

oder gleichwertig

angebotenes Fabrikat: ..............................

angebotener Typ:.......................................
Menge: 4,000 Stck

**01.02.07.0030 WWC für Kinder, Tiefspüler Rimfree, H:35cm, weiß**
Wand-WC für Kinder, Tiefspüler, Rimfree, für WC-Sitz

Verwendungszwecke
- Für UP-Spülkästen
- Für Kinder
- Für Kinderbetreuungseinrichtungen

Eigenschaften
- Wandhängend
- Geschlossenes Keramikdesign
- Verdeckte Befestigung
- Typ 1, Vollmenge 6 / 5 / 4 l, nach EN 997
- Höhe Oberkante Keramik: 35 cm
- Bodenfreiheit 7 cm
- Abgang horizontal
- Original rimfree, komplett spülrandlos mit
patentiertem Spülstromverteiler
- Eingebrannte, dauerhafte Spezialglasur mit
porenfreier hydrophiler Oberfläche, zur
Flächendesinfektion geeignet

Technische Eigenschaften
- Farbe: weiß
- Oberfläche: KeraTect
- Werkstoff: Sanitärkeramik
- Nettogewicht: 18,000 kg
- Breite: 335 mm
- Höhe: 345 mm
- Tiefe: 530 mm
- Befestigung WC-Sitz: von oben
- Befestigungsabstand: 180 mm
- Bodenfreiheit: Ja
- Höhenverstellbar: Nein
- Spültechnik: Rimfree
- TurboFlush-Spültechnik: Nein
- Wandbündig: Ja

zusätzlicher Lieferumfang
- WC-Keramik
- Befestigungsmaterial

Zusätzlich zu bestellen
- WC-Sitz oder WC-Sitzring

komplett liefern und betriebsfertig montieren

oder gleichwertig

angebotenes Fabrikat: ..............................

angebotener Typ:.......................................
Menge: 2,000 Stck

**01.02.07.0040 WC-Sitz für Kinder weiß**
WC-Sitz für Kinder EasyMount

Verwendungszwecke
- Für Kinder-WCs Rimfree

Eigenschaften
- WC-Sitz mit EasyMount-Scharnieren
- An Kinderhände angepasste Griffe für einfaches und
hygienisches Öffnen und Schließen
- WC-Sitzring mit Überstand zum Schutz vor
Urinspritzern
- Reinigungsfreundlich
- Sandwichform
- Kinderfreundliches Design
- Abgerundete Kanten zum Vermeiden von Verletzungen
- Quick-Release-Scharniere, abschließbar

Technische Eigenschaften
- Farbe: weiß
- Werkstoff: Duroplast
- Nettogewicht: 2,752 kg
- Breite: 340 mm
- Höhe: 55 mm
- Tiefe: 400 mm
- Befestigungsabstand: 145 mm
- Absenkautomatik: nein
- Befestigung: von oben

zusätzlicher Lieferumfang
- WC-Sitz

komplett liefern und montieren

oder gleichwertig

angebotenes Fabrikat: ..............................

angebotener Typ:.......................................
Menge: 2,000 Stck

**01.02.07.0050 WC-Bürstengarnitur**
WC-Burstengarnitur
fur Aufputzmontage Chromnickelstahl, Oberfläche seidenmatt, Materialstärke 0,9 mm, Haltebügel für Bürste, weiße Nylonbürste mit Randreiniger, integrierte Abtropfschale, inkl. Edelstahlschrauben und Dübel.
Maße (B × H × T): 135 × 235 × 135 mm

komplett liefern und betriebsfertig montieren

oder gleichwertig

angebotenes Fabrikat: ..............................

angebotener Typ:.......................................
Menge: 6,000 Stck

**01.02.07.0060 Toilettenpapierspender**
WC-Rollenhalter,
für Aufputzmontage, Chromnickelstahl, Oberfläche seidenmatt, Materialstärke 0,8 mm, mit Klappdeckel, für eine Rolle bis maximal 130 mm (D), inklusive Edelstahlschrauben und Dübel.

Abmessungen 145 x 130 x 25 mm (B x H x T)

komplett liefern und betriebsfertig montieren

oder gleichwertig

angebotenes Fabrikat: ..............................

angebotener Typ:.......................................
Menge: 6,000 Stck

**01.02.07.0070 Reservepapierhalter**
Reservepapierhalter

- rechtwinklig nach oben gebogene Stang mit
  Befestigungsrosette
- für handelsübliche WC-Papierrollen
- diebstahlgeschützt durch verdeckte Verschraubung
- 158 mm hoch und 92 mm tief, Rosettendurchm. 70mm
- aus Polyamid

komplett liefern und montieren

oder gleichwertig

angebotenes Fabrikat: ..............................

angebotener Typ:.......................................
Menge: 6,000 Stck

**01.02.07.0080 Türstopperhaken**
Türstopperhaken
Ausladung 104 mm
ovale Befestigungsplatte 38 mm x 78 mm,
aus Nylon, mit Türpuffer aus Polyurethan
Länge: 105 mm,
Farbton: weiß
einschließlich Befestigungen,
verdeckte Verschraubung,

komplett liefern und montieren

oder gleichwertig

angebotenes Fabrikat: ..............................

angebotener Typ:.......................................
Menge: 6,000 Stck

**01.02.07.0090 Betätigungsplatte, für 2-Mengen-Spülung**
Verwendungszwecke
- Zur Spülauslösung bei v.g.
  UP-Spülkästen
Eigenschaften
- Betätigung von vorne
- Drückerstangen schallgedämmt,
  werkzeuglose Schnelleinstellung
Lieferumfang
- Befestigungsrahmen
- 2 Distanzbolzen
- 2 Drückerstangen

komplett liefern und betriebsfertig montieren

oder gleichwertig

angebotenes Fabrikat: ..............................

angebotener Typ:.......................................
Menge: 6,000 Stck

##### Abschnitt 01.02.08 Urinalanlagen

**01.02.08.0010 Urinal**
Urinal Zulauf von hinten, Abgang nach hinten

Zum Betrieb mit automatischer, wassersparender Spülung
Zum Betrieb mit  automatischer Spülauslösung
Für UP-Urinalsteuerungen verdeckt
Für Geberit Montageelemente für Urinal für Sprühkopf
Spülrandlos, Wandhängend, Geruchsverschluss verdeckt
Verdeckte Befestigung
Erfüllt Anforderungen nach EN 13407
Sprühkopf von vorne austauschbar, ohne Abnehmen der Keramik
Wartungs- und reinigungsfreundlich
Werkstoff Sanitärkeramik
Spülmenge Einstellbereich 1 l
Farbe weiß
mit KeraTect
Abmaße
B  33cm
H  60cm
T  30cm

Lieferumfang: Urinalkeramik
Befestigungsmaterial für Urinal
- Ablaufgarnitur
- Ablaufsieb
- Sprühkopf mit Panzerschlauch für Anschluss R 1/2"
- Rückflussverhinderer
- Anschlusswinkel 90° R 1/2

komplett liefern und betriebsfertig montieren

oder gleichwertig

angebotenes Fabrikat: ..............................

angebotener Typ:.......................................
Menge: 4,000 Stck

**01.02.08.0020 Urinalsteuerung mit elektronischer Spülaulösung**
Urinalsteuerung
 Aufputz-Urinalsteuerung mit elektronischer Spülauslösung, netzberieben

Zur automatischen Spülauslösung von Urinalen
Zur verdeckten Spülauslösung von Urinalen
Für Urinalinstallationen mit Zulauf von hinten und Abgang nach hinten
Für v.g. Installationselemente für Urinal, für intergierte
Urinalsteuerungen oder verdeckte AP-Urinalsteuerungen

Mit Control App kompatibel
Geräteeinstellungen und Bedienung mit Mobilgerät über integrierte Bluetooth®-Schnittstelle
Funktionsstatistiken via Control App abrufbar
Stromversorgung durch Netzanschluss
Integriertes Netzteil mit LED-Anzeige
Steuerung mit LED-Anzeige
Spülzeit einstellbar
Intervallspülung einstellbar
Dynamische Spülzeitanpassung
Wassersparender Hybridmodus einstellbar
Nach Netzanschluss betriebsbereit
Einmalige Spülung nach Aktivieren der Stromzufuhr
Vandalensicher, Stromausfallsteuerung
Ventilschliessfunktion bei Netzausfall
Mit Überlaufschutz bei Verstopfung des Geruchsverschlusses
Helligkeitssensor zur Deaktivierung der Steuerung bei demontiertem Urinal

Technische Daten:
Schutzart IPX4
Nennspannung 110-240 V AC
Netzfrequenz 50-60 Hz
Betriebsspannung 6.6 V DC
Leistungsaufnahme < 0.5 W
Fließdruck 100-800 kPa
Maximaler Prüfdruck Wasser 1600 kPa
Maximale Wassertemperatur 30 °C
Durchfluss bei 100 kPa mit Durchflussbegrenzer 0.18 l/s
Berechnungsdurchfluss 0.23 l/s
Mindestfließdruck für Berechnungsdurchfluss 100 kPa
Intervallspülung Einstellbereich 1-168 h
Intervallspülung Werkseinstellung 24 h
Intervallspülzeit Einstellbereich 3–180 s
Intervallspülzeit Werkseinstellung 5 s
Verweilzeit Einstellbereich 3-15 s
Verweilzeit Werkseinstellung 7 s
Spülzeit Einstellbereich 1-15 s
Spülzeit Werkseinstellung 7 s

Lieferumfang:
Steuerelektronik
Urinalgeruchsverschluss mit Sensor
Wasserstrecke mit Magnetventil

komplett liefern und betriebsfertig montieren

oder gleichwertig

angebotenes Fabrikat: ..............................

angebotener Typ:.......................................
Menge: 4,000 Stck

**01.02.08.0030 Schallschutzset für Urinal**
Schallschutzset für Urinal

komplett liefern und montieren

angebotenes Fabrikat: ..............................

angebotener Typ:.......................................
Menge: 4,000 Stck

**01.02.08.0040 Urinaltrennwand**
Urinaltrennwand aus Kunststoff, 76x42cm
Farbe weiß

einschl. Befestigungsmaterial
  Distanzbolzen
  Wandhalterung

komplett liefern und montieren

angebotenes Fabrikat: ..............................

angebotener Typ:.......................................
Menge: 3,000 Stck

##### Abschnitt 01.02.09 Ausgußbeckenanlagen

**01.02.09.0010 Ausgußbecken Stahl**
Ausgußbecken aus em. Stahl,
mit Stopfen und  Kette,
Abgang 50 mm mit Außengewinde
Gr. 51  510x340
mit Überlauf,
einschl. Befestigungselemente und Klapprost

komplett liefern und betriebsfertig montieren

oder gleichwertig

angebotenes Fabrikat: ..............................

angebotener Typ:.......................................
Menge: 1,000 Stck

**01.02.09.0020 Rohrgeruchverschluß**
Röhrensifon
'DN 32 (1 1/4" ) PA-zugelassen'
50 mm höhenverstellbar
verchromt

komplett liefern und betriebsfertig montieren

angebotenes Fabrikat: ..............................

angebotener Typ:.......................................
Menge: 1,000 Stck

**01.02.09.0030 Armaturen für offene Warmwasserspeicher WKM (für Pumi)**
Armaturen für offene Warmwasserspeicher WKM
Technische Beschreibung:
Zweigriff Küchenwandbatterie für offene Übertisch-Speicher zur Wandmontage, mit Rohrschwenkauslauf und Strahlregler.
Zwischenstück mit Rückflußverhinderer und Drossel im Kaltwasseranschluß, zwei Messing-Anschlußrohre 16 x 1,
300 mm lang, Messing-Gehäuse Chrom-Oberfläche 2 Oberteil G 3/8
Einsetzbar für Geräte:
SN 5 - 15 SL, SH 30-150 S,
SHZ 30-150 LCD, HFA-Z30-150,
HFA/EB 80 Z, UFP 5 h, EB 15 SL,
SNZ 80 S
Technische Daten:
geeignet für offene Systeme
Anwendung Küche, Putzmittelraum
Ausführung Zweigriffarmatur
Betätigung Drehgriffe
Montageart Wandbatterie
Oberfläche verchromt
Anschluss Kupferrohr

passend zum angebotenen ÜT-Speicher
komplett liefern und betriebsfertig montieren

oder gleichwertig

angebotenes Fabrikat: ..............................

angebotener Typ:.......................................
Menge: 1,000 Stck

##### Abschnitt 01.02.10 Trennwände

*Hinweis: Technische Vorbemerkungen*
Technische Vorbemerkungen

Es werden nur Angebote gewertet, welche die nachfolgend
beschriebenen Konstruktions,-
Qualitäts- und Gestaltungsparameter erfüllen.
Betreffs Farben müssen die angebotenen
Einrichtungsgegenstände ein durchgängiges Farbkonzept gewährleisten.
Um eine moderne und kindgerechte Farbgestaltung für den
Bauherren zu ermöglichen, sind
für solche Bauteile wie:
- Türbänder
- Trennwandstützen
- Alu-Profile
- Plattenhalter
- Ringgriffe
- PVC-Klemmschutzprofile
- ABS-Kantenumleimer
- Bürstengarnitur
- Papierrollenhalter
- Bügelgriffe
- Konsolen
mindestens 6 verschiedene Farben anzubieten, damit im
Bedarfsfall alle vorgenannten Teile
in einer einheitlichen Farbe zur Verfügung stehen.
Bei dem Plattenmaterial soll der Bauherr im
Standardbereich unter mindestens 15 Dekoren  auswählen
können.

Aus Gründen der Unfallsicherheit müssen alle Teile
stark abgerundet sein ( z.B. alle Ecken der
Trennwandanlagen im Radius von 33 mm ).
Der bandseitige Fingerklemmschutz der Trennwandtüren
ist mit einem Alu-Rundprofil zu realisieren.
Um im eventuellen Schadensfall für den Bauherren die
Rechtssicherheit zu erhöhen, ist für
die angebotenen WC-Trennwandsysteme ein gültiges
TÜV-Zertifikat nachzuweisen.

komplett liefern und betriebsfertig montieren

oder gleichwertig

angebotenes Fabrikat: ..............................

angebotener Typ:.......................................

*Hinweis: Produktbeschreibung Trennwände*
Produktbeschreibung für Typ  28S

WC-KABINEN
aus 28mm Vollspanplatte mit melaminharzdirektbeschichteter Oberfläche
WC-Trennwandsystem Typ  28 Standard
TÜV zertifiziert
Anlagenhöhe: 2020mm einschließlich 150mm Bodenfreiheit
Wandkonstruktion: 28mm starke Vollspanplatte P2/E1, mit Melaminharzbeschichtung,
Oberflächenstruktur pflegeleicht, alle nicht mit Aluminiumprofil eingefaßten Kanten mit 2mm
starkem Umleimer, oberer Abschluß der Türfront mit einem Aluminiumprofil zur Stabilisierung der Anlage,
Wand und Plattenanschluß mit Aluminium U-Profil zum Bautoleranzenausgleich
Türen: Konstruktion und Material wie Wände, alle Kanten sind mit einer 2mm Kunststoffsicherheitskante
umleimt, sämtliche Kanten und Ecken sind in einem Radius von 2mm gerundet,
flächenbündig, stumpf einschlagend in Alu-Türanschlagprofile, Türanschlagdichtung auf der Schloßseite
aus Weich-PVC zur Geräuschdämpfung
Türbreiten: 625mm (Standard), 580mm, 750mm, 900mm
Beschläge: Aluminiumbänder, WC- Einsteckschloss mit Falle und Riegel, Kunststoff-U-Form
Sicherheitsdrücker mit Schauscheibe rot/weiß und Riegelolive mit Notöffnungsvierkant für Dornschlüssel
Stützfüße: 16mm E6/EV1 eloxiertes Alu-Rundrohr mit Kunststoffabdeckrosette in den
Standardbeschlagsfarben, Verstellbereich der Stützfüße: ca. –10mm/+20mm
Standardzubehör: Türpuffer weiß (selbstklebend), Kleiderhaken in der Beschlagsfarbe
Profiloberflächen: EV6/EV1 eloxiert im Standardbereich,
Pulverbeschichtung in den Beschlagsfarben nach Herstellerkarte gegen Mehrpreis,
weitere Farben gegen Mehrpreis nach Anfrage
Beschlagsfarben: Wahl nach Herstellerkarte ECO ohne Mehrpreis
Plattendekore: Wahl nach Hersteller Standardkarte ohne Mehrpreis,
weitere Dekore gegen Mehrpreis nach Anfrage
Preise einschließlich Fracht und Montage

komplett liefern und betriebsfertig montieren

oder gleichwertig

angebotenes Fabrikat: ..............................

angebotener Typ:.......................................

**01.02.10.0010 1-Kabienenanlage EG Jungen-WC**
wie vor in vollem Wortlaut beschrieben, jedoch:

1-Kabinenanlage 28S
bestehend aus:

1x Vorderfront  1,85 lfdm
1xTür CT28/S, Breite 625mm  1 Stck
1xFingerklemmschutz bandseitig  1 Stck
  als Lippendichtung
Menge: 1,000 Stck

**01.02.10.0020 1-Kabienenanlage EG Jungen-WC**
wie vor in vollem Wortlaut beschrieben, jedoch:

1-Kabinenanlage 28S
bestehend aus:

1x Vorderfront  0,92 lfdm
1xTür CT28/S, Breite 625mm  1 Stck
1xFingerklemmschutz bandseitig  1 Stck
  als Lippendichtung
Menge: 1,000 Stck

**01.02.10.0030 4-Kabinenanlage für EG Mädchen - WC**
wie vor in vollem Wortlaut beschrieben, jedoch:

4-Kabinenanlage für EG Mädchen WC

4-Kabinenanlage Kiga CT28S +Ka CT28S
bestehend aus:

1x Vorderfront  3,65 lfdm
3x Mittelwand  1,50 lfdm
1xTür CT28S Breite: 625mm  4Stck
1xFingerklemmschutz bandseitig  4 Stck
  als Lippendichtung
Menge: 1,000 Stck

##### Abschnitt 01.02.11 Sonstiges

**01.02.11.0010 Fertigablauf**
Fertigablauf
aus PP, weiß, mit Anschluß für Wasch- oder
Geschirrspülmaschine. R 1 1/2" x 50'

komplett liefern und betriebsfertig montieren

angebotenes Fabrikat: ..............................

angebotener Typ:.......................................
Menge: 1,000 Stck

**01.02.11.0020 Anschluß**
Anschluß
Spültisch oder Teeküche
Mischbatterien 3/4" und Montage von 2 Eckventilen 1/ 2"
Menge: 1,000 Stck

**01.02.11.0030 Anschluß**
Anschluß
Spülmaschine, einschl. Kombieckventil 1/ 2"
Menge: 1,000 Stck

**01.02.11.0040 Kombinations-Eckventil,**
Eckventil,
als Kombinationseckventil
mit Rückflußverhinderer und Schlauchverschraubung,
mit Verlägerung und Schubrosette,
mit Durchlaufbelüfter
aus Messing, verchromt,
DN 15,
als Absperr- und Anschlussventil,
Geraeuschverhalten entspr. DIN 4109 Gruppe I,
mit Gewindeanschluss, mit Siebeinsatz,
Betaetigungskappen aus Messing.

komplett liefern und betriebsfertig montieren

angebotenes Fabrikat: ..............................

angebotener Typ:.......................................
Menge: 1,000 Stck

**01.02.11.0050 Eckventil,**
Eckventil,

aus Messing, verchromt,
DN 15,
als Absperr- und Anschlussventil,
Geraeuschverhalten entspr. DIN 4109 Gruppe I,
mit Gewindeanschluss, mit Siebeinsatz,
Betaetigungskappe aus Messing.
Mit Schubrosette.

komplett liefern und betriebsfertig montieren

angebotenes Fabrikat: ..............................

angebotener Typ:.......................................
Menge: 1,000 Stck

##### Abschnitt 01.02.12 Behinderten WC-Anlage

*Hinweis: Betätigungsplatten*

**01.02.12.0010 WC-Steuerung mit elektr. Spülausl., Netzbetrieb 1-Mengen-Spülung**
WC-Steuerung mit elektroniuscher Spülauslösung,
Netzbetrieb 1-Mengen-Spülung

Verwendungszwecke
- Für UP-Spülkästen 12 cm
- Zur manuellen Fernauslösung von UP-Spülkästen 12 cm
  über Stützklappgriffe mit potenzialfreiem Taster mit
  Schließfunktion
- Für 1-Mengen-Spülung

Eigenschaften
- Mit Geberit Betätigungsplatten für 1-Mengen-Spülung und
  Spül-Stopp-Spülung oder Abdeckplatte kombinierbar
- Spülauslösung drahtgebunden
- Intervallspülung voreingestellt

Lieferumfang
- Betätigungsplatte
- Befestigungsrahmen
- Lagerbock mit Servomotor und Hebevorrichtung, vormontiert
- Elektrische Steuerung
- 2 Kabel vorgefertigt, Länge 1,2 m
- Drückerstange
- Befestigungsmaterial

komplett liefern und betriebsfertig montieren

oder gleichwertig

angebotenes Fabrikat: ..............................

angebotener Typ:.......................................
Menge: 1,000 Stck

*Hinweis: Spülauslösungen*

**01.02.12.0020 Abdeckplatte für Waschtischarmatur mit UP-Funktionsbox**
Abdeckplatte für Waschtischarmatur mit UP-Funktionsbox und UP-Geruchsverschluss aus Kunststoff
weiß alpin

Lieferumfang:
Abdeckplatte
Befestigungrahmen
Anschlussbogen Durchm. 32mm
Flachabdichtung
Befestigungsmaterial

komplett liefern und betriebsfertig montieren

oder gleichwertig

angebotenes Fabrikat: ..............................

angebotener Typ:.......................................
Menge: 1,000 Stck

**01.02.12.0030 Rohbauset für WC-Steuerungen mit elektrischer Spülauslösung**
Rohbauset für WC-Steuerungen mit elektrischer Spülauslösung

Verwendungszwecke
- Zur UP-Montage

Eigenschaften
- Transformation der Netzspannung auf
  Kleinspannung 4,1 V DC

Lieferumfang
- Deckel für UP-Dose
- UP-Dose für Bohrloch D 76 mm
- Rohreinführung
- Netzteil
- Leerrohr Länge 1,7 m

komplett liefern und betriebsfertig montieren

oder gleichwertig

angebotenes Fabrikat: ..............................

angebotener Typ:.......................................
Menge: 1,000 Stck

*Hinweis: Vorbeschrieb Montagelemente*
Vorbeschrieb Montageelemente

variabel einsetzbare selbsttragende Montageelemente. Sie können in einer Installationstrennwand (Metall- oder Holzständerwand) oder in einer Vorwandinstallation (Vorsatzschale) im Trockenbau eingesetzt werden. Sie dienen zur Aufnahme von verschiedensten Sanitärausstattungsgegenständen (z.B. Wand-WC, Waschtisch, Bidet, usw.).

Die Montageelemente sind in einer entsprechenden
Systemwand einsetzbar und erfüllen damit als
Bestandteil die Anforderungen an den baulichen Brand-, Schall- und Feuchteschutz und die Statik. Installationstrennwände sind nach DIN 18 183 "Montagewände aus Gipskartonplatten" auszuführen. Die Montage der Montageelemente erfolgt über zwei Befestigungspunkte am Boden sowie durch jeweils
3-fache seitliche Verschraubung mit Selbstbohrschrauben am Ständerwerk.
Bei der Vorwandinstallation sind die Elemente vor einer gemauerten/betonierten Wand oder Ständerwand nach DIN 18 183 mit dem Bausatz für Vorwandmontage zu montieren.
Die Montage der Montageelemente erfolgt über zwei Befestigungspunkte am Boden und zwei Befestigungspunkten zur Rückwand.
Für die barrierefreie Badraumgestaltung sind die dafür
vorgesehenen Montageelemente (BF) zu verwenden.

Das Element erfüllt die Standard-Anforderungen des Schallschutzes nach DIN 4109 sowie teilweise die erhöhten Anforderungen nach DIN 4109, Beiblatt 2 und VDI 4100.

Die Beplankung muss mindestens 18 mm einlagig oder
2 x 12,5 mm zweilagig direkt auf den Montageelementen
erfolgen und muss vollflächig auf dem Montageelement
aufliegen.

Die Verarbeitung und Montage ist nach den herstellerspezifischen Vorschriften, den anerkannten Regeln der Technik sowie unter Einhaltung einschlägiger Normen durchzuführen.

Für das ausgeschriebene Produkt liegt eine
Haftungsübernahmevereinbarung zwischen dem Hersteller
und dem ZVSHK bzw. dem BTGA vor.

komplett liefern und betriebsfertig montieren

oder gleichwertig

angebotenes Fabrikat: ..............................

angebotener Typ:.......................................

**01.02.12.0040 Vorwandelement für WWC, 112 cm, UP-SPK 12 cm, BF, SH Griffe**
Vorwandelement für WWC, 112 cm, UP-SPK 12 cm, BF,
SH Griffe

Verwendungszwecke
- Für Trockenbau
- Für barrierefreies Bauen geeignet
- Für Wand-WCs mit Anschlussmaßen nach  DIN EN 33:2011-11
- Für Wand-WCs mit großer Ausladung bis 70 cm
- Zum Befestigen von Stütz- und Haltegriffen
- Für 1-Mengen-, 2-Mengen- oder Spül-Stopp-Spülung

Eigenschaften
- Montage- und Instandhaltungsarbeiten am UP-Spülkasten werkzeuglos
- Ausgerüstet mit Leerrohr für Wasserzuleitung zum Anschluss von Geberit AquaClean Dusch-WCs
- 25 Jahre Ersatzteilsicherheit

Lieferumfang
- Wasseranschluss R 1/2, MeplaFix-fähig, mit integriertem
  Eckventil und Handrad
- Bauschutz für Serviceöffnung
- 2 Schutzstopfen
- 4 Wandanker
- Anschlussset für WC, D 90 mm
- Anschlussbogen 90G aus PE-HD, D 90 mm
- Übergangsmuffe aus PE-HD, D 90 / 110 mm
- 2 Gewindestangen M12
- UP-Dose für Bohrloch D 68 mm, für Elektroanschluss
- Befestigungsmaterial

komplett liefern und betriebsfertig montieren

oder gleichwertig

angebotenes Fabrikat: ..............................

angebotener Typ:.......................................
Menge: 1,000 Stck

**01.02.12.0050 Vorwandelement für WT, 112 cm, Standarmatur UP-Funktionsbox m. UP-Sifon**
Vorwandelement für WT, 112 cm, Standarmatur UP-Funktionsbox m. UP-Sifon

Verwendungszwecke
- Für Trockenbau

Eigenschaften
- Befestigungsabstand Waschtisch 5-38
  cm
- UP-Geruchsverschluss mit optimaler
  Strömungsführung und hoher
  Selbstreinigungsfähigkeit
- UP-Geruchsverschluss bei
  Fertigmontage +/- 3 cm
  höhenverstellbar
- Befestigung für Anschlussbogen
  höhenverstellbar und schallgedämmt

Lieferumfang
- Bauschutz
- 2 Gewindestangen M10
- Bauschutz mit Deckel, für UP-Gehäuse
- Befestigungsmaterial

komplett liefern und betriebsfertig montieren

oder gleichwertig

angebotenes Fabrikat: ..............................

angebotener Typ:.......................................
Menge: 1,000 Stck

*Hinweis: Zubehör*

**01.02.12.0060 Set Wandanker für Einzelmontage**
Set Wandanker für Einzelmontage

Verwendungszwecke
- Zum Befestigen von
  Montageelementen vor Trockenbau- und
  Massivwänden
- Zum Befestigen der Beplankung bei
  teilhohen Vorwandinstallationen

Eigenschaften
- Von vorne stufenlos
  tiefenverstellbar, mit
  Schnelleinstellung
- Wandanschluss 360G drehbar

Lieferumfang
- Set  2 Stück

komplett liefern und montieren

angebotenes Fabrikat: ..............................

angebotener Typ:.......................................
Menge: 2,000 Stck

*Hinweis: Armaturen*

**01.02.12.0070 Waschtischarmatur, Standmontage mit UP-Funktionseinh. Netz mit Mischer**
Waschtischarmatur Standmontage, Netzbetrieb, für UP-Funktionsbox ohne Mischer, hochglanz verchromt

Verwendungszwecke
- Zum Einbau int Montageelemente für
  Waschtisch, elektronische Standarmatur mit
  UP-Funktionsbox
- Zum Einbau in Rohbausets für elektronische
  Waschtischarmaturen, Standmontage, mit UP-Funktionsbox
- Zum Einbau in Waschtische oder Waschtischplatten
- Für den Einsatz mit Edelstahlbecken
- Für öffentliche und halböffentliche Bereiche
- Zur Entnahme von Leitungswasser

Eigenschaften
- Armaturengruppe I nach DIN 4109
- Infrarotbenutzererkennung
- Programm Wassersparen einstellbar
- Spülauslösung deaktivierbar
- Programm Intervallspülung einstellbar
- Funktionseinheit mit eingebauten Korbfiltern
- Energiesparmodus einstellbar
- IR-Sensor selbsteinstellend
- Mit integriertem Rückflussverhinderer
- Volumenstrombegrenzung durch Strahlregler

Technische Eigenschaften
- Werkstoff: Messing / Kunststoff
- Farbe / Oberfläche: chrom / glänzend
- Breite: 5,5 cm
- Höhe: 19,3 cm
- Tiefe: 16,7 cm
- Betrieb: Elektronisch, Netzbetrieb
- Betriebsdruck: 50-1000 kPa
- Betriebsspannung: 4,5 V DC
- Intervallspülung Einstellbereich: 1-168 h
- Intervallspülzeit Einstellbereich: 5-200 s
- Nennspannung: 110-240 V AC
- Netzfrequenz: 50-60 Hz
- Schutzart: IPX4
- Wassertemperatur - max.: 60 Grad C
- Wassertemperatur Einstellbereich mit
  Thermostatmischer - min. bis max.: 20-42 Grad C
- Leistungsaufnahme: 0,1 W
- Mischer: ohne Mischer
- Nettogewicht: 1,861 kg

zusätzlicher Lieferumfang
- Waschtischarmatur mit Infrarotsensor und
  Anschlussschlauch
- Steuerelektronik
- Funktionseinheit
- Netzteil
- Schlüssel für Strahlregler
- Befestigungsmaterial

komplett liefern und betriebsfertig montieren

oder gleichwertig

angebotenes Fabrikat: ..............................

angebotener Typ:.......................................
Menge: 1,000 Stck

*Hinweis: Apparateanschlüsse*

**01.02.12.0080 Ablaufventil mit freiem Auslauf, 1 1/4" x 80mm hochglanz-verchromt**
Ablaufventil mit freiem Auslauf, 1 1/4" x 80mm hochglanz-verchromt

Verwendungszwecke
- Für Wachstische ohne Überlauf

Technische Daten
- Werkstoff: Messing verchromt

Eigenschaften
- Ventilabdeckung aus Kunststoff,
  verchromt
- Mit eingebautem Sieb

Lieferumfang
- Sieb
- Dichtungen

komplett liefern und betriebsfertig montieren

oder gleichwertig

angebotenes Fabrikat: ..............................

angebotener Typ:.......................................
Menge: 1,000 Stck

*Hinweis: WC*

**01.02.12.0090 Comfort WWC Tiefspüler Rimfree, Ausld. 70cm**
Comfort WWC Tiefspüler Rimfree, Ausld. 70cm

Verwendungszwecke
- Für Druckspüler
- Für UP-Spülkästen

Eigenschaften
- Rimfree
- Tiefspül-WC
- Wandhängend
- Klasse 1, Vollmenge 6 / 5 l, nach
  EN 997
- Entspricht der DIN 18040

Technische Eigenschaften
- Farbe: weiß
- Oberfläche:  KeraTect Spezialglasur
- Werkstoff: Sanitärkeramik
- Breite: 35,5 cm
- Höhe: 34 cm
- Tiefe: 70 cm

zusätzlicher Lieferumfang
- Spülrohr verlängert

komplett liefern und betriebsfertig montieren

oder gleichwertig

angebotenes Fabrikat: ..............................

angebotener Typ:.......................................
Menge: 1,000 Stck

**01.02.12.0100 Comfort WC-Sitz, barrierefrei, antibakteriell**
Comfort WC-Sitz, barrierefrei, antibakteriell

Eigenschaften
- Scharnierwelle aus Edelstahl, durchgehend
- Antibakteriell
- WC-Deckel überlappend
- Inkl. zusätzlichem Deckelpuffer mit Griffstück für den optionalen Einsatz bei eingeschränkter Greiffähigkeit
- Die max. Belastung liegt mit 300 kg, weit oberhalb der geforderten Werte nach DIN 19516

Technische Eigenschaften
- Farbe: weiß
- Werkstoff: Duroplast
- Befestigung: von unten
- Absenkautomatik: nein
- Scharnierwerkstoff: Edelstahl

zusätzlicher Lieferumfang
- Ausgleichspuffer mit Griff für WC-Deckel

komplett liefern und montieren

oder gleichwertig

angebotenes Fabrikat: ..............................

angebotener Typ:.......................................
Menge: 1,000 Stck

*Hinweis: Waschtisch*

**01.02.12.0110 Comfort Square WT barrierefrei, 60x55cm, m. Hl., m. Ül., KeraTect**
Comfort Square WT barrierefrei, 60x55cm, m. Hl., m. Ül.

Eigenschaften
- Ergonomisch geformte Vorderseite
- Eckiges Design
- Ergonomisch geformte Armauflagen
- Becken mit zwei Ebenen
- Becken flach
- Integrierte Griffmulde
- Aufkantung für direkten Spiegelaufsatz
- Zwei Wasserebenen im Innenbecken ermöglichen bei
  halber Befüllung die Ablage von Accessoires im
  Frontbereich
- Entspricht der DIN 18040

Technische Eigenschaften
- Hahnloch: mittig
- Überlauf: sichtbar
- Farbe: weiß
- Oberfläche:  KeraTect Spezialglasur
- Werkstoff: Sanitärkeramik
- Breite: 60 cm
- Höhe: 15,5 cm
- Tiefe: 55 cm
- Breite Innenbecken: 45 cm
- Höhe Innenbecken: 10 cm
- Tiefe Innenbecken: 40 cm
- Mitte Ablauf bis Wand: 18,5 cm
- Mitte Hahnloch bis Wand: 6,5 cm
- Tiefe Hahnlochbank: 12 cm

komplett liefern und betriebsfertig montieren

oder gleichwertig

angebotenes Fabrikat: ..............................

angebotener Typ:.......................................
Menge: 1,000 Stck

**01.02.12.0120 Stützklappgriff 850 mm**
Stützklappgriff 850 mm
mit rutschsicherer Griffzone durch strukturierte
Oberfläche
Stützgriff aus Stangensystem, 34mm Durchmesser,
Nylon mit korrosionsgeschütztem durchgehendem
Stahlkern,
schwerelos nach oben und unten klappbar,
Ausladung hochgeklappt 170 mm,
mit einstellbarer Bremse mit Zwischenringen,
rechts/links verwendbar,
mit stahlverstärkter Montageplatte für
Dreipunktbefestigung,
mit Abdeckung aus Nylon für verdeckte Verschraubung
200 mm x 132 mm
einschl. Befestigungsmaterialien
mit integriertem WC-Papierrollenhalter mit Abrollbremse
mit Funk - E-Taster zur Auslösung WC- Spülung und Notruf
montiert in Stützklappgriff mit Taster mit Piktogramm
in Farbe blau für WC-Spülung und rot für Notruf,

Belastbarkeit entsprechend DIN-Vorgabe

Ausladung 850 mm

Farbe nach Wahl des AG

komplett liefern und betriebsfertig montieren

oder gleichwertig

angebotenes Fabrikat: ..............................

angebotener Typ:.......................................
Menge: 2,000 Stck

**01.02.12.0130 Wandeinbauablauf-Garnitur**
Wandeinbauablauf-Garnitur
Bestehend aus
Ventil mit Standrohr, verchromt
Kunststoff-Wandeinbau-Syphon

komplett liefern und betriebsfertig montieren

angebotenes Fabrikat: ..............................

angebotener Typ:.......................................
Menge: 1,000 Stck

**01.02.12.0140 Eck-Regulierventil**
Eckventil, Messing verchromt, DN 15
als Absperr- und Anschlußventil,
mit Gewindeanschluß,
mit Schubrosette;

komplett liefern und betriebsfertig montieren

angebotenes Fabrikat: ..............................

angebotener Typ:.......................................
Menge: 2,000 Stck

**01.02.12.0150 Spiegel mit Haltern**
Spiegel mit Haltern aus Polyamid,
6 mm Kristallspiegel, 1200 x 600 mm,

Farbe nach Wahl des AG

komplett liefern und montieren

angebotenes Fabrikat: ..............................

angebotener Typ:.......................................
Menge: 1,000 Stck

**01.02.12.0160 Montageplatten für Griffe**
Montageplatten für Griffe

komplett liefern und montieren

angebotenes Fabrikat: ..............................

angebotener Typ:.......................................
Menge: 2,000 Stck

##### Abschnitt 01.02.13 Warmwasserbereitung

**01.02.13.0010 Warmwasserbereiter Pumi**
offener WWSpeicher Leistung: 2.0 kW / 230 V, weiss
Technische Beschreibung:
offener Warmwasserspeicher (drucklos) in Übertischausführung, mit isoliertem Innenbehälter aus
Polypropylen, für die Warmwasserversorgung einer
Entnahmestelle. Hochwertige, Polystyrol-Hartschaum-
Wärmedämmung mit geringsten Wärmeverlusten. Der Wasserinhalt wird reglerabhängig auf der eingestellten
Temperatur gehalten.Stufenlose Temperatureinstellung von ca. 35 Grad C bis ca. 85 Grad C. Serienmäßige
Temperaturbegrenzung des Wählknopf-Drehbereiches auf 38, 45, 55 oder 65 Grad C, Aufheizanzeige durch Signallampe,
auswechselbarer Kupferheizflansch, rückstellbarer Sicherheitstemperaturbegrenzer, automatischer Frostschutz
bei ausgeschaltetem Gerät.
Anschlußleitung mit Schutzkontaktstecker gehören zum Lieferumfang. Installation nur in Verbindung mit einer Armatur
für offene Geräte (separate Position)
Qualitäts- und Sicherheitszeichen:
VDE-/GS Zeichen, Funkschutzzeichen, IP 24 (Spritzwassergeschützt)
Technische Daten:
Anschlußleistung 2,0 kW
Nenninhalt 5,0 l
Anschluß 1/N/PE 230 V
Wasseranschluß G 1/2
Mischwassermenge 40 Grad C 19 l
Bereitschaftsstromverbrauch bei 65 Grad C/24h
Durchflußmenge max. 10 l/min
Innenbehälter (Werkstoff) Polypropylen
Bauart offen
Außengehäuse (Werkstoff) Kunststoff
Farbe weiß

komplett liefern und betriebsfertig montieren

oder gleichwertig

angebotenes Fabrikat: ..............................

angebotener Typ:.......................................
Menge: 1,000 Stck
DIN276 neu: 412 KatKgr

**01.02.13.0020 Kleinspeicher 5 l drucklos Kinderküche**
Kleinspeicher 5 l drucklos, für Kinderküche

Für die Versorgung einer Entnahmestelle.
Als Untertisch-Version.
Mit Polypropylen-Innenbehälter und FCKW-freier
Wärmedämmung. Der Wasserinhalt wird reglerabhängig auf
Wunschtemperatur gehalten.
Temperaturregler  ca. 35°C - 85°C
mit automatischem Frostschutz bei ausgeschaltetem Gerät
mit wieder einschaltbarem Sicherheits-Temperaturbegrenzer

Leistung: 2 kW 1/N/PE 230V wechsel
H 422 mm, B 263 mm, T 230 mm
Inhalt: 5l

im Set mit Küchenarmatur

komplett liefern und betriebsfertig montieren

oder gleichwertig

angebotenes Fabrikat: ..............................

angebotener Typ:.......................................
Menge: 1,000 Stck
DIN276 neu: 412 KatKgr

##### Abschnitt 01.02.14 Bohrungen für TW

*Hinweis: Die Kernbohrungen sind passend zu den*
Die Kernbohrungen sind passend zu den
R90-Rohrdurchführungen auszuführen!
Ringspalte die durch zu große Kernbohrungen
entstehen sind durch den Auftragnehmer
sachgerecht zu verpressen.
Der erforderliche Mehraufwand geht zu lasten
des Auftargnehmers und wird nicht vergütet!!!

Um ein nachträgliches "vergießen" des Ringspaltes nach
erfolgter Montage der Dämmschale zu vermeiden
ist der Kernlochbohrdurchmesser auf die Größe der
Durchführung abzustimmen.

Der Mehraufwand für das Einmessen der Kernbohrungen
in Deckenplatten ist in den Einheitspreis einzurechnen
und wird nicht gesondert vergütet.

**01.02.14.0010 Bohrungen durch Stahlbeton Wände 250mm, D=80 mm**
Bohrungen
'durch Wand (Stahlbeton)
einschl. Vorhalten der Bohrwerkzeuge

sowie Sammeln und Abtransportieren des Bauschuttes,
Schließen der Ringspalte und fachgerechtes Verputzen.
Für Rohrleitung DN 25
Wandstärke bis 250 mm
Durchmesser bis 80 mm
Menge: 4,000 Stck
DIN276 neu: 431 KatKgr

**01.02.14.0020 Bohrungen durch Stahlbeton Wände 250mm, D=40 mm**
Bohrungen
'durch Wand (Stahlbeton)
einschl. Vorhalten der Bohrwerkzeuge

sowie Sammeln und Abtransportieren des Bauschuttes,
Schließen der Ringspalte und fachgerechtes Verputzen.
Für Rohrleitung DN 25 +Schutzschlauch 3mm
Außebwandstärke bis 250 mm
Durchmesser bis 40 mm
Menge: 1,000 Stck
DIN276 neu: 431 KatKgr

**01.02.14.0030 Bohrungen durch Stahlbeton Wände 250mm, D=60 mm**
Bohrungen
'durch Wand (Stahlbeton)
einschl. Vorhalten der Bohrwerkzeuge

sowie Sammeln und Abtransportieren des Bauschuttes,
Schließen der Ringspalte und fachgerechtes Verputzen.
Für Rohrleitung bis DN 20
Für Rohrleitung bis DN 12
Wandstärke bis 250 mm
Durchmesser bis 60 mm
Menge: 2,000 Stck
DIN276 neu: 431 KatKgr

**01.02.14.0040 Bohrung durch Betondecke/Wände 250mm, D=120mm**
Bohrungen
durch Betondecke/-Wände
einschl. Vorhalten der Bohrwerkzeuge

sowie Sammeln und Abtransportieren des Bauschuttes,
Schließen der Ringspalte und fachgerechtes Verputzen.
Für Rohrleitung DN 40 (Conlitschale100% GEG)
Wandtärke bis 250mm + 124mm  (2 aneinanderstehende Außenwände mit 180 mm dazwischenliegender Außendämmung)
Durchmesser bis 120 mm
Menge: 1,000 Stck

**01.02.14.0050 Bohrung durch Betondecke/Wände 250mm, D=120mm**
Bohrungen
durch Betondecke/-Wände
einschl. Vorhalten der Bohrwerkzeuge

sowie Sammeln und Abtransportieren des Bauschuttes,
Schließen der Ringspalte und fachgerechtes Verputzen.
Für Rohrleitung DN 40 (Conlitschale100% GEG)
Deckenstärke bis 250mm
Durchmesser bis 120 mm
Menge: 1,000 Stck

**01.02.14.0060 Bohrung durch Betondecke/Wände 250mm, D=60mm**
Bohrungen
durch Betondecke/-Wände
einschl. Vorhalten der Bohrwerkzeuge

sowie Sammeln und Abtransportieren des Bauschuttes,
Schließen der Ringspalte und fachgerechtes Verputzen.
Für Rohrleitung DN 20 (100% GEG)
Deckenstärke bis 250mm
Durchmesser bis 60mm
Menge: 2,000 Stck

**01.02.14.0070 Bohrungen durch TB-Wände175mm, D=80mm**
Bohrungen
durch Wand (Trockenbauwand)
einschl. Vorhalten der Bohrwerkzeuge

sowie Sammeln und Abtransportieren
des Bauschuttes,
einschl. fachgerechtem (rauchdichtem) Verschließen des Ringspaltes gemäß LAR
Wandstärke bis 175mm
Durchmesser bis 80mm
Menge: 8,000 Stck

**01.02.14.0080 Anzeichnen der Durchbrüche und Kernbohrungen**
Anzeichnen der Durchbrüche und Kernbohrungen

und Abnahme durch die Bauleitung, Architekten und Statiker
Menge: 19,000 Stck

#### Bereich 01.03 KG 419 Abwasser-, Wasser-, Gasanlagen Sonstiges

##### Abschnitt 01.03.01 Stundensätze SAN

*Hinweis: Arbeiten im Stundenlohn auf der Baustelle werden*
Arbeiten im Stundenlohn auf  der  Baustelle  werden
auf Nachweis vorgesehen:

Baufacharbeiter/-in sämtliche Kosten /Zuschläge

Stundenlohnarbeiten durch Baufacharbeiter /- in
der Verrechnungssatz für die jeweilige Arbeitskraft umfasst
sämtliche Aufwendungen wie Lohn - und Gehaltskosten, Lohn und Gehaltsnebenkosten, Zuschläge, lohngebundene und
lohnabhängige Kosten, sonstige Sozialkosten, Gemeinkosten,
Wagnis und Gewinn.

Stundenlohnarbeiten für Facharbeiter kommen nur auf
schriftliche Anordnung der Bauleitung zur Ausführung.
Die Leistungen dürfen ausschließlich für zusätzliche,
unvorhergesehene Arbeiten ausgeführt werden, deren Umfang
im Voraus nicht festgelegt werden kann. D ie Abrechnung erfolgt
nach tatsächlichen Aufwand gemäß §1 5 VOB/ B. Nachweis
durch Stundenzettel, gegengezeichnet von der Bauleitung.

Bei den angesetzten Mengen der Stunden handelt es sich um
eine Schätzung / Annahme für die Kalkulation.

**01.03.01.0010 Obermonteur**
Menge: 6,000 Std

**01.03.01.0020 Monteur**
Menge: 10,000 Std

**01.03.01.0030 Helfer**
Menge: 6,000 Std

##### Abschnitt 01.03.02 Sonstiges

**01.03.02.0010 Erstellen von Revisions- und Bestandsplänen**
Erstellen von Revisions- und Bestandsplänen
einschließlich Anlagendokumentation
entsprechend Vorbemerkung Punkt 21.
Menge: 1,000 psch

**01.03.02.0020 Inspektions- und Wartungsvertrag SAN**
Wartungsvertrag " Gewerk Sanitär"

Für die vom Bieter, nach dem vorliegenden LV,
ausgewählte Anlage wird der Wartungsvertrag unter
Anlehnung  an das VDMA Einheitsblatt 24186 Teil  0-7
angeboten.

Herstellerspezifische Angaben zur Wartung sind
berücksichtigt.

Es ist ein Betriebsbuch anzulegen und zu führen. Das
Betriebsbuch wird vor Ort an den Hausmeister
übergeben.

Die An- und Abfahrt zum Einbauort ist für die Wartung
und bei eventuellen Störungen außerhalb der Wartung im
Preis enthalten.

Der Wartungsvertrag tritt mit der Abnahme der Leistung
entsprechend VOB/B § 12 in Kraft und hat eine Laufzeit
von 4 Jahren.

Die Anzahl der jährlichen Wartungen und Inspektionen
erfolgt entsprechend den gesetzlichen Vorgaben.
Abweichende Regelungen sind im Wartungsvertrag zu
vereinbaren.

Zu jeder Wartung sind Protokolle nach VDMA - Richtlinie
zu erstellen. Wartungen ohne Protokoll werden nicht
vergütet.

Der angebotene Preis ist der Preis für die nötigen
Wartungen und Inspektionen pro Jahr.

Der AG behält sich die Beauftragung vor. Bei der
Auswertung der Angebote wird der Preis für 4 Jahre
berücksichtigt und in die Gesamtsumme eingerechnet.

Ein gesonderter Wartungsvertrag wird nach dem
Vertragsmuster von LRA-Weimarer Land abgeschlossen.
Die Arbeitskarte ist beizulegen. Die Anlagenbeschreibung ist mit den Informationen
Bezeichnung Gerät/Zentrale, Hersteller, wichtige
Komponenten, Standort der Anlage (Raumnummer oder
Lageplan) anzufügen.
Menge: 1,000 psch

### Gewerk 02 KG 420 - Wärmeversorgungsanlagen

#### Bereich 02.01 KG 421 Wärmeerzeugungsanlagen

##### Abschnitt 02.01.01 Verteiler, Pumpengruppen und Zubehör

*Hinweis: Heizkreis 3 FB-HZG Ersatzneubau Hort*

**02.01.01.0010 Pumpengruppe Logaflow HSM plus HG 32, ENB Hort**
Logaflow HSM plus stellt einen intelligenten Hydraulikbaukasten dar, welcher es ermöglicht, konventionelle sowie bi und multivalente Systeme m. vorgefertigten Modulen umzusetzen. Die Module sind mit einem auf die entsprechende Funktion abgestimmten Regler ausgestattet. Um den bauseitigen Verdrahtungsaufwand auf ein Minimum zu reduzieren, sind alle in den Modulen verbauten Sensoren und Aktoren (Pumpe u. Ventilantriebe etc.) ab Werk auf den Regler verdrahtet. Für die Anbindung an die Logamatic 5000 wird nur ein Netzwerkkabel benötigt. Die Module können ebenfalls autark betrieben oder
über die serienmäßige Modbus TCP/IP Schnittstelle in eine übergeordnete Leittechnik (GLT) eingebunden werden.
Die Module mit unterschiedlichen Funktionen in abgestuften Nennweiten lassen sich beliebig miteinander kombinieren.
----------------------------------------
Produkt- und Funktionsbeschreibung:
----------------------------------------
Logaflow HSM plus HG ist ein Hydraulikmodul für einen gemischten Heizkreis. Das Modul kann einzeln verwendet od. mit weiteren Modulen verbunden werden. Der zugehörige Verteilerabschnitt wird entsprechend der Gesamtleistung aller Heizkreise dimensioniert und entspricht der identischen Nennweite des Puffer-Bypass-Moduls PB sowie ggf. der Stellglied-Rücklauftemperatur-Baugruppe SR, sofern diese objektspezifisch verwendet werden. Die Mindestnennweite des Verteilers bzw. Sammlers beträgt DN65. Ein gemischter Heizkreis stellt dem Verbraucher genau die geforderte Temperatur gemäß Kennlinie, unabhängig von der Temperatur des Anlagenvorlaufes, zur Verfügung. In der Regel ist dieser Heizkreis nicht jener mit dem höchsten Temperaturniveau. Bei
Bi- oder Multivalenten Anlagen mit Pufferspeicher und z.B. BHKW wird der Einsatz von gemischten Heizkreisen generell
empfohlen. Eine Überhitzung des Heizkreises auf Grund konstant hoher Vorlauftemperaturen der alternativen Wärmeerzeuger wird somit vermieden. Es stehen 6 Modulbaugrößen zur Verfügung, welche als Einzelmodul Heizkreise, je nach Auslegungstemperaturen, mit Leistungen von ca. 20 bis 400 kW (delta T 20K) versorgen können.

Jedes Modul wird mit einem Schaltschrank ausgestattet, bei mehreren Modulen werden die Schaltschränke inhaltlich zu
einem Schaltschrank pro Baugruppe zusammengefasst. Die Verdrahtung zwischen Schaltschrank und Systemregelung (z.B.
Logamatic 5000) ist bauseits über ein Netzwerkkabel herzustellen. Nicht im Lieferumfang enthalten ist die Verdrahtung von sonstigen Anlagenbauteilen wie z.B. Fühler für Pufferspeicher.

Soweit objektspezifisch keine besondere Anforderung an eine maximale Baulänge besteht und mehrere Module für einen
Heizkreisverteiler beauftragt werden, werden die Module ab Werk zu Baugruppen (durchgehender Verteiler/Sammler, jeweils mit Flanschanschlüssen links und rechts zur Verbindung der Baugruppen, auf einem Rahmen montiert) bis ca. 2,2 m
Länge zusammengefasst, maximal jedoch 4 Module pro Baugruppe. Die flexible Zusammenstellung der Baugruppen ist möglich und muss bei der Bestellung angegeben werden. Auch eine Lieferung ausschließlich in Einzelmodulen (sehr beengte Einbringsituation) ist möglich. Der Gesamtverteiler schließt mit einem Blindflansch ab, welcher eine spätere Erweiterung ermöglicht.
----------------------------------------
Regelungsfunktionen:
----------------------------------------
Temperaturregelfunktionen

Berechnungsarten der Regelung:
- Konstant Regelung
- Außentemperaturgeführte Regelung (Li  neare Regelung, Logarithmische Regelung für Heizkörper und Fussbodenheizung etc., Außentemperaturregelung mit Raumtemperatur- aufschaltung)
- Reine Raumtemperaturregelung
- Regelung nach externer Anforderung
- Estrichtrocknung

Weitere Funktionen:
- Rücklauftemperaturbegrenzung (durch Pumpenmodulation)
- Differenztemperaturregelung zwischen Vor- und Rücklauf (durch Pumpenmodulation)
- Externe Wärmeanforderung über potenzialfreien Kontakt

Funktionsbetriebsarten:
- Automatischer Heizbetrieb (Tagbetrieb)
- Automatischer Absenkbetrieb (Nachtbetrieb)
- Manueller Heizbetrieb (Tagbetrieb)
- Manueller Absenkbetrieb (Nachtbetrieb)
- Ausnahmeprogramm (Urlaub, Ferien etc.)

Betriebsweisen:
- Abschaltbetrieb
- Absenkbetrieb
- Blockierschutzbetrieb
- Frostschutzbetrieb
- Heizgrenzbetrieb

Handbedienebene auf dem Regler

Integrierte webbasierte Bedienoberfläche (WEB HMI):
- Visualisierung auf dem Display Logamatic 5000
- Visualisierung über PC-Direktverbindung (Netzwerkkabel)
- Bauseitige Visualisierung auf GLT über Modbus-Schnittstelle
- Visualisierung über Portalzugang Control Center Commercial (PLUS)

Statusmeldungen der Sensorik und Aktorik:
- Vorlauftemperatur
- Rücklauftemperatur
- Aussentemperatur (wenn Fühler in der Anlage vorhanden, optional direkt zugeordneter Fühler möglich)
- Raumtemperatur (optionaler Fühler)
- Betriebsmeldung der Pumpe
- Störmeldung der Pumpe
- Pumpen-Sollwert in Prozent
- Ventil-Sollwert in Prozent
- Funktionsbetriebsart
- Schaltprogramm
- Sammelstörmeldung
- Frostschutz
- Heizkreis An/Aus
----------------------------------------
Wesentliche Bestandteile des Moduls:
----------------------------------------
1 St. Hocheffizienzpumpe
1 St. 3-Wege-Stellglied mit Antrieb
4 St. Absperrorgane
1 St. Schmutzfänger
1 St. Rückschlagklappe
2 St. Tauchhülse für Buderus Logamatic Fühler 6 mm
2 St. Buderus Logamatic NTC Fühler 6 mm
1 St. Messstelle im Rücklauf f. zusätzl. Pumpensensor
1 St. Passstück u. 2 Messstellen für WMZ für statische Zähler ohne Ein- u. Auslaufstrecke, Bsp. Fa. Kamstrup)
2 St. Thermometer
1 St. Verteiler- und Sammler-Abschnitt
1 St. Anschluss 1" IG für MAG oder Entleerung (1x pro Sammler und Baugruppe)
2 St. Anschluss Befüllung u. Entleerung einmal je Baugruppe (1x Verteiler, 1x Sammler)
2 St. Befüllung und Entleerung des Moduls/Stranges oberhalb unterer Absperrung /1x VL Heizkreis, 1x RL Heizkreis)
2 St. Entlüftung des Moduls unterhalb oberer Absperrung (1x VL Heizkreis, 1x RL Heizkreis)
1 St. Schaltschrank inkl. Regler (Abweichung bei werkseitiger Modulverbindung)
- Rohrmaterial (Stahlrohr schwarz)
- Dämmung aller Rohr- u. Einbauteile gemäß EnEV mittels Aluminium-kaschiertem PU-Hartschaum (demontierbar und wiederverwendbar)
- Alle Komponenten sind werkseitig verschweißt bzw. montiert
- alle Feldgeräte werkseitig im Schaltschrank aufgelegt
- Modulrahmen mit höhenverstellbaren Füßen zur wandbündigen oder freien Aufstellung
----------------------------------------
Werkseitige Verdrahtung im Schaltschrank:
---------------------------------------
Pumpe:
Versorgungsspannung 230 V, 0-10 Volt Ansteuerung, Start-, Betriebs- und Störkontakt

Stellantrieb:
Versorgungsspannung 24 V, 0-10 Volt-Ansteuerung

Fühler:
Vorlauffühler Buderus NTC10
Rücklauffühler Buderus NTC10

Klemmen für bauseitige Verdrahtung:
Raumtemperaturfühler
Aussentemperaturfühler
Wärmeanforderung (pot. frei)
----------------------------------------
Technische Daten HSM plus HG32:
----------------------------------------
Anschluss oben: DN32 IG
Anschluss Verteiler: von Gesamtleistung abhängig, mind.
Flansch DN65
Max. Druck:  6 bar (10 bar auf Anfrage)
Max. Temperatur:  95 C
Nennvolumenstrom:  4,0 m3/h
Nennleistung dT=20K:  93 kW
Nennleistung dT=15K:  70 kW
Nennleistung dT=10K:  47 kW
Nennleistung dT=7K:  33 kW

Hocheff.-Pumpe:  Grundfos Magna3 25-100
3-Wege-Ventil:  Siemens VXF, KVs 10,0
Antrieb:  Siemens, 24 V, Steuersignal 0-10 V, 30 s
Passstück WMZ:  Qn3,5-6, 260 mm, 5/4" AG
Messstelle WMZ:  M10x1 Muffe (für Fühler-Tauchlänge 38 mm)
Anschluss MAG:  1" AG (1x pro Baugruppe)

Gesamtdruckverlust bei V-Nenn:  334 mbar
Restförderhöhe bei V-Nenn:  467 mbar  (alle modulinternen Druckverluste berücksichtigt)
----------------------------------------
Maße (über alles) und Gewichte:
----------------------------------------
Breite: 300 mm (zzgl. 580 mm für Schaltschrank und Flanschübergang pro Baugruppe)
Höhe (bis Mittelachse obere Absperrung):
1889 mm (bei Verteiler mit Modulen bis
DN65)
Installationshöhe: 1927 mm (bei Verteiler mit Modulen bis DN65)
Tiefe: 790-960 mm (abhängig von DN des
Verteilers/Sammlers)
Stutzenabstand: 150 mm
Gewicht: 106 kg

Leitfabrikat: Buderus Logaflow HSM plus HG32
Artikel-Nr.:  8738640661

komplett liefern und betriebsfertig an bereits vorhandenes HSM plus HG32 Modul montieren einschließlich Gegenflanschen, Schrauben und Dichtungen, sowie Montage von 2 Stück beigelgten Temperaturfühlern in vorhandene Fühlertaschen

oder gleichwertig

angebotenes Fabrikat: ..............................

angebotener Typ:.......................................
Menge: 1,000 Stck

**02.01.01.0020 Sensor NTC Anschl-Set 2.Wärmeerz 6,0 10K**
Sensor NTC Anschl-Set 2.Wärmeerz 6,0 10K
Anschl-Set 2.Wärmeerzeuger

Speichertemperaturfühler Durchmesser 6 mm (NTC10K, Kabellänge 3 m) für die Regelsysteme Logamatic EMS plus und
5000. Anschlussstecker nicht im Lieferumfang (im Regelsystem Logamatic EMS plus und 5000 enthalten).

Leitfabrikat: Buderus
Artikel-Nr. 7735502296

komplett, einschl. Anschlussstecker liefern und betriebsfertig montieren

oder gleichwertig

angebotenes Fabrikat: ..............................

angebotener Typ:.......................................
Menge: 1,000 Stck

**02.01.01.0030 VPN Router ERT50-B**
VPN Router ERT50-B
IP-Gateway zur Nutzung des Control Center CommercialPLUS mit Buderus Regelgeräten Logamatic 5313/5311
- VPN-Verbindung für professionelles
  Fernwirken
- Zum Anschluss an vorhandenes LAN Netzwerk (RJ45)
- Zur Montage im Regelgerät (Hutschienenmodul FM-RM erforderlich) bzw. bauseitigen Hutschienenmontage

Lieferumfang:
- VPN Router ERT50-B
- LAN-Kabel zum Anschluss an den Basiscontroller BCT531 der Logamatic 5313/
  5311
- Kabel zur Spannungsversorgung (24 V
  DC), zum Anschluss an das Busmodul
  BM592 der Logamatic 5313/5311

Funktionen:
Es stehen alle Funktionen des Control
Center Commercial sowie zusätzliche
Funktionen des Control Center CommercialPLUS zur Verfügung.
-
Funktionen des Control CenterCommercial:
- Übersicht aller Anlagen mit Logamatic
  5000 des Betreibers
- 1:1 Darstellung des Touch-Bildschirms
  im Browser für intuitive Bedienung aus
  der Ferne
- Monitoring und Parametrierung der Be-
  dienerebene
- Monitoring der Serciveebene
- Anzeige der letzten Betriebs- u. Störmeldungen

Zusätzliche Funktionen des Control Center CommercialPLUS:
- Anlagenübersicht mit Statusanzeige
  (Leitstellenfunktion)
- Vollständige Parametrierung inkl. Serviceebene
- Automatische Weiterleitung der ausführlichen Störmeldungen per E-Mail
  und SMS
- Datenaufzeichnung zur Anlagenoptimierung
- Benutzermanagement zur Verwaltung von
  Anlagen durch mehrere Nutzer
- Anlagenvisualisierung

Für die Nutzung des Control Center Commercial sowie Control Center Commercial-
PLUS ist der Abschluss eines separaten
Nutzungsvertrags notwendig. Für diesen
gelten die jeweilige Leistungsbeschreibung und Nutzungsbedingungen bei Registrierung.

komplett liefern und betriebsfertig, in bereits vorhandenen Buderus Gaskessel (Logaplus KB372-250) auf vorhandene Hutschine montieren

oder gleichwertig

angebotenes Fabrikat: ..............................

angebotener Typ:.......................................
Menge: 1,000 Stck

**02.01.01.0040 Elektro-Anschlußarbeiten HSM-Modul**
Elektro-Anschlußarbeiten HSM-Modul

Installation aller erforderlichen Elektroverbindungsleitungen
zur betriebsfertigen Verwendung des HSM-Moduls, innerhalb
des Heizraumes incl. Kabelverlegung, Anklemmen und Auflegen.
Einzukalkulieren sind ca. 15 m von den Kabeltypen
NYM 3x1,5 (Anbindung an vorh. UVHZG)  sowie Datenkabel, S/FTP, Kategorie 7A, AWG22 (Anbindung an vorh. Hydraulikmodul) incl. Installationsmaterial.

Ausführung gem. VDE Richtlinien unter Beachtung der
Aufstellsituation des Gerätes.
Menge: 1,000 psch

**02.01.01.0050 IBN HSM+ Modul mit Logamatic 5000 u. Auftragspauschale Spezialist**
Leistungsbeschreibung
- Anschluss und Position der benötigten,
  externen Fühler prüfen (Außentemperaturfühler, Pufferfühler etc.)
- Erdungsanschluss des Moduls prüfen
- Anschlüsse der LAN-Kabel an den einzelnen Controller und Logamatic 5000
  prüfen
- Kopplung der HSM plus Controller untereinander und mit Logamatic 5000 aktivieren/prüfen
- Funktionskontrolle Pumpe/Stellventil
- Konfiguration der Hydraulikmodule der
  ersten Baugruppe nach Betreiberangaben
  durchführen (Heizkennlinie, Heizprogramme, Temperatursollwerte etc.)
- Eingestellte Parameter sichern/proto-
  kollieren
- Betreiber einweisen (sofern vor Ort)
-
Voraussetzung
Anlage ist hydraulisch betriebsbereit.
Wärmeträgermedium ist gefüllt, entlüftet
und abgedrückt. Vordruck im Ausdehnungsgefäß ist auf die Anlage abgestimmt und
eingestellt. Wärmeabnahme ist gewährleistet, Energiezufuhr ist gesichert.
Elektrischer Anschluss der externen Fühler, Leistungsversorgung und Datenleitung sind hergestellt.
-
Hinweis
Beinhaltet die Inbetriebnahme der Hy-
draulikmodule der ersten Baugruppe. Auftragspauschale 8737804334 muss hinzugebucht werden. Für die Inbetriebnahme
weiterer Hydraulikmodule Artikelnummer
8737805565 verwenden. Beinhaltet keine
Inbetriebnahme der Logamatic 5000.

Inklusive Auftragspauschale Spezialist
(Produktbaureihen 4-8 Geschäftszeit)
Artikel-Nr. 8737805563
Menge: 1,000 Stck

##### Abschnitt 02.01.02 Druckhaltesystem und Zubehör

*Hinweis: Ergänzung Druckhaltung Sekundärseite*

**02.01.02.0010 MAG N 50 GY 6/1.5b R3/4**
Membran-Druckausdehnungsgefaess fuer
geschlossene Heiz- und Kuehlwassersysteme. Gefaesse sind
konstruiert und gefertigt nach DIN EN 13831. Zulassung gemaess Richtlinie fuer Druckgeraete 2014/68/EU.

 -Langlebige Epoxidharzbeschichtung
 -Nicht tauschbare Halbmembran nach DIN EN 13831
 -Ab 35 Liter stehend
 -Fuer Frostschutzmittelzusatz mindestens 25 bis 50 %
 -Mit Gewindeanschluessen
 -Max. zulaessige Systemtemperatur 120 Grad C
 -Max. zulaessige Betriebstemperatur 70

Typ: N 50
Farbe: grau
Membranmaterial: SBR
Nennvolumen: 50 l
Max. Nutzvolumen: 45 l
Max. zul. Systemtemperatur: 120 Grad C
Min. zul. Betriebstemperatur: -10 Grad C
Max. zul. Betriebstemperatur: 70 Grad C
Max. zul. Betriebsueberdruck: 6 bar
Gasvordruck werksseitig: 1.5 bar
Anschluss: R 3/4"
Durchmesser: 441 mm
Max. Hoehe: 487 mm
Hoehe Wasseranschluss: 175 mm
Kippmass ca.: 657 mm
Gewicht: 9.60 kg

bauseits einzustellender Vordruck: 1,1 bar

komplett liefern und betriebsfertig montieren einschließlich Übergangsstücken und Anschlussverschraubungen

oder gleichwertig

angebotenes Fabrikat: ..............................

angebotener Typ:.......................................
Menge: 1,000 Stck

**02.01.02.0020 Kappenventil SU G3/4x3/4**
Kappenventil Fuer Membran-Druckausdehnungsgefaesse in
geschlossenen Heizungs- und Kuehlwasseranlagen. Mit einer gegen unbeabsichtigtes Schliessen gesicherten Absperrung und einer Entleerung gemaess DIN EN 12828.

Typ: SU G 3/4" , 3/4"
Max. zul. Betriebstemperatur: 120 Grad C
Betriebstemperatur: 120 Grad C
Max. zul. Betriebsueberdruck: 10 bar
Betriebsueberdruck: 10 bar
Anschluss: G 3/4"
Gewicht: 0.26 kg

komplett liefern und betriebsfertig montieren einschließlich Übergangsstücken und Anschlussverschraubungen

oder gleichwertig

angebotenes Fabrikat: ..............................

angebotener Typ:.......................................
Menge: 1,000 Stck

*Hinweis: Luftabscheider und Zubehör*

**02.01.02.0030 Luftabscheider A 2, Gewinde**
Luft-/Mikroblasenabscheider für Heiz-und Kühlwassersysteme bzw. geschlosseneflüssigkeitsgefüllte Anlagensysteme.

Geeignet für die Medien Wasser und Wasser/Glykolgemisch
bis zu einem Mischungsverhältnis von 50/50%.Hydraulikteil:
Druckhaltung wird mittels zwei unabhängig voneinander arbeitenden Edelstahlkreiselpumpe in Verbindung mit zwei robusten schmutzunempfindlichen Motorkugelhahn mit vorgeschalteten Schmutzfänger als Überströmeinrichtung realisiert. Ein Sicherheitsventil dient zur Druckabsicherung des anzuschließenden Variomat Grundgefäß VG bzw. Folgegefäßes VF. Die Systemdruckmessung erfolgt mittels elekronischem Sensor. Druckseitige Systemanschlüsse als auch die Nachspeisung sind als gesicherte Absperrkugelhähne ausgeführt. Die Ansteuerung des Nachspeiseventils erfolgt direkt über der Steuereinheit. Der schmutzresistente Motorkugelhahn ist mittels Federkraft stromlos geschlossen und ist werkseitig hydraulisch und elektrisch angeschlossen. Sämtliche Armaturen befinden sich zur variableren Anordnung der Hydraulik auf einer drehbaren Grundplatte.

Typ: A 2
Anschluss : IG2"
Einbauvariante: horizontal
Gehäusewerkstoff: Stahl lackiert
Max. Volumenstrom: 7,5 m³/h
Max. zul. Betriebstemperatur: 110 °C
Betriebsüberdruck: 10 bar
Max. zul. Betriebsüberdruck: 10 bar
Anschlussvariante: Gewinde
Einbaulänge: 112 mm
Durchfluss-Kennwert kvs: 56,1 m³/h
Farbe: grau
Max. Höhe: 277 mm
Durchmesser: 100 mm
Betriebstemperatur: 0 °C - 110 °C
Gewicht: 3,18 kg

komplett liefern und betriebsfertig montieren einschließlich Übergangsstücken und Anschlussverschraubungen

oder gleichwertig

angebotenes Fabrikat: ..............................

angebotener Typ:.......................................
Menge: 1,000 Stck

**02.01.02.0040 Isolierung Luftabscheider A/D 2**
Waermedaemmung fuer Mikroblasen- oder Schlammabscheider.
Bestehend aus zwei form- und temperaturstabilen, anpassbaren, formschluessigen Halbschalen aus Hartschaum mit Klappverschluss oder Spannband.

Typ: A/D 2
Farbe: schwarz
Daemmstaerke: 15 mm
Daemmmaterial: EPP
Betriebstemperatur: 110
Betriebsueberdruck:
Durchmesser: 135 mm
Max. Hoehe: 270 mm
Breite: 134 mm
Tiefe: 137 mm
Gewicht: 0.14 kg

komplett liefern und betriebsfertig montieren

oder gleichwertig

angebotenes Fabrikat: ..............................

angebotener Typ:.......................................
Menge: 1,000 Stck

##### Abschnitt 02.01.03 Sonstige Leistungen

**02.01.03.0010 Bezeichnungsschild H 74mm B 100mm Spannband**
Bezeichnungsschild, Farbe und Beschriftung nach Angaben des AG, aus mehrschichtigem Kunststoff, Beschriftung zweizeilig, gedruckt, Höhe 74 mm, Breite 100 mm, Befestigung mit Schildträger aus verzinktem Stahl, Halter und Spannband, Befestigungsuntergrund Rohrleitung.

liefern und montieren
Menge: 4,000 Stck

**02.01.03.0020 Kennzeichnungsringe**
Kennzeichnungsringe,
zur Kennzeichnung der Rohre nach dem Durchflussstoff,
nach DIN 2403,
als farbige Aufkleber auf der Isolierung,

liefern und montieren
Menge: 3,000 Stck

**02.01.03.0030 Heizanlage befüllen mit Protokoll, Enthärtung**
Befüllung der Heizanlage mit aufbereitetem enthärtetem Wasser aus mobiler Kationentauscherharz Anlage.
Einschl. Messprotokoll/Betriebsbuch nach VDI 2035 Blatt 1.

komplett befüllen, nach Vorgaben der Hersteller und entlüften der Anlage
Menge: 1,000 m3

**02.01.03.0040 Druck- und Dichtheitsprüfung (abschnittsweise)**
zusätzliche Druck- und Dichtheitsprüfung der Heizungsleitungen im Gebäude; in Abschnitten entsprechend des Baufortschrittes, mit Wasser, Prüfdruck mit 1,3fachem Betriebsüberdruck, Prüfzeit mind. 15 min, vor Fertigstellung der Anlageunter Beistellung aller Verschlussstopfen sowie der notwendigen Prüfmedien und Geräte.
Protokollierung der Prüfergebnisse.
abschnittsweise nach Strängen, speziell für Leitungsabschnitte in Trockenbauwänden und in
Fußbodenaufbauten, vor verschließen derselben.
Prüfmethode und Protokollierung nach DIN;
für Rohrleitungen DN 15 bis DN 50;
Rohrsystem bis max. 200 m als Einzelrohrleitung;
abgerechnet wird je Abschnitt
Menge: 2,000 Stck

**02.01.03.0050 Spülen (abschnittsweise)**
Spülen der Heizungsleitungen im Gebäude gemäß DIN;
in Abschnitten entsprechend des Baufortschrittes, unter Beistellung aller Verschlussstopfen sowie der
notwendigen Prüfmedien und Geräte.
Mit Spülgerät, Installation der Spüleinrichtungen,
einschl. Anschluss und Sicherung von
Abwasserschläuchen, sowie Wiederverschließen nach
dem Spülvorgang sowie ggf. füllen mit aufbereitetem
Wasser und entlüften.
Abschnittsweise nach Strängen;
für Rohrleitungen DN 12 bis DN 50;
Rohrsystem bis max. 200 m als Einzelrohrleitung;
abgerechnet wird je Abschnitt
Menge: 2,000 Stck

**02.01.03.0060 Schaltschema der Anlage DIN A 1,**
Schaltschema der Anlage DIN A 1, mit allen relevanten Angaben, in der Zentale, farbig, Wandbefestigung,
Anbringung lichtecht unter Glas.
Menge: 1,000 Stck

#### Bereich 02.02 KG 422/423 Wärmeverteilnetze, Raumheitzflächen

##### Abschnitt 02.02.01 Absperrarmaturen und Sonstiges

**02.02.01.0010 Absperrkugelhahn 1/2" IG m. Entl.**
Strangabsp.kugelhahn 1/2" IG m. Entl. mit Entleerungsstopfen,bzw. optional zur Aufnahme des Drucksensors der  MSR
Absperrkugelhahn für Kälte- und Wärmekreisläufe. Als Absperrung passend zu den Strangregulierern mit Entleerhahn/Anschluss für Kapillar-Leitung. Keine
vorgeschriebene Durchflußrichtung, Absperren in beiden
Richtungen möglich.

Betätigung :Handgriff
Druckstufe :PN 25
Betriebstemp. :-20 GradC bis 120 GradC
Anschluss : Muffengewinde
mit Entleerungsstopfen,bzw. optional zur Aufnahme des Drucksensors der  MSR

komplett liefern und betriebsfertig montieren

oder gleichwertig

angebotenes Fabrikat: ..............................

angebotener Typ:.......................................
Menge: 2,000 Stck

**02.02.01.0020 Absperrkugelhahn 1" IG m. Entl.**
wie zuvor in vollem Wortlaut beschrieben,
jedoch 1" IG m. Entl.

komplett liefern und betriebsfertig montieren einschließlich Übergangsstücken und Anschlussverschraubungen

angebotenes Fabrikat: ..............................

angebotener Typ:.......................................
Menge: 2,000 Stck

**02.02.01.0030 Absperrkugelhahn 1 1/4"IG m. Entl.**
wie zuvor in vollem Wortlaut beschrieben,
jedoch 1 1/4" IG m. Entl.

komplett liefern und betriebsfertig montieren einschließlich Übergangsstücken und Anschlussverschraubungen

angebotenes Fabrikat: ..............................

angebotener Typ:.......................................
Menge: 2,000 Stck

**02.02.01.0040 Absperrkugelhahn 1 1/2"IG m. Entl.**
wie zuvor in vollem Wortlaut beschrieben,
jedoch 1 1/2" IG m. Entl.

komplett liefern und betriebsfertig montieren einschließlich Übergangsstücken und Anschlussverschraubungen

angebotenes Fabrikat: ..............................

angebotener Typ:.......................................
Menge: 2,000 Stck

**02.02.01.0050 Absperrkugelhahn 2" IG m. Entl.**
wie zuvor in vollem Wortlaut beschrieben,
jedoch 2" IG m. Entl.

komplett liefern und betriebsfertig montieren einschließlich Übergangsstücken und Anschlussverschraubungen

angebotenes Fabrikat: ..............................

angebotener Typ:.......................................
Menge: 2,000 Stck

**02.02.01.0060 Füll- und Entleerungs-Kugelhahn**
Füll- und Entleerungs-Kugelhahn
Schwermodell, PN 10, mit vergrößertem
Durchgang, komplett mit Schlauchverschr.
Messing blank, DN 15
Außengewinde selbstdichtend,

komplett liefern und betriebsfertig montieren
einschließlich Übergangsstücken und Anschlussverschraubungen

angebotenes Fabrikat: ..............................

angebotener Typ:.......................................
Menge: 10,000 Stck

##### Abschnitt 02.02.02 Lufttöpfe

**02.02.02.0010 Schwimmerentlüfter**
Schwimmerentlüfter

Schwimmerventil für große Entlüftungsleistung,
für automatische Entlüftung
Gehäuse  Messing,
Betriebsdruck  6 bar
Betriebstem.  115°C
mit Außengewinde 3/8"
einschl. Absperrautomat

komplett liefern und betriebsfertig montieren
einschließlich Übergangsstücken und Anschlussverschraubungen

angebotenes Fabrikat: ..............................

angebotener Typ:.......................................
Menge: 6,000 Stck

##### Abschnitt 02.02.03 Sonstiges Wärmeverteilernetz

**02.02.03.0010 Hydraulischer Abgleich**
Die Einstellung der Anlage ist gem. VOB, DIN 18380, 3.5, durch hydraulischen Abgleich der Heizkreise und der Verteiler
untereinander vorzunehmen, einschließlich Dokumentation in den Abnahmeunterlagen gem. Punkt 3.7 der VOB DIN 18380

Im Rahmen des Probetriebes ist der hydraulische Abgleich der Anlage durchzuführen.
Die 1. Einstellung ist zur Abnahme vorzunehmen.
Die endgültige Einstellung ist in der 1. Heiz periode bei einer durch die Witterung vorgegebenen Belastung von mindestens 50 % der maximalen Belastung vorzunehmen.
Menge: 1,000 psch

##### Abschnitt 02.02.04 Rohrleitung Industrial Pipe Inox

*Hinweis: Rohrleitungen für PWWH*
Die nachfolgenden Rohr-Positionen verstehen
sich incl. Schellen, Halterungen, Dichtungsmittel,
Vorhalten der Preß- und Biegewerkzeuge
Die Rohrbefestigung erfolgt  nach DIN 4109 mittels
Schellen mit Schallschutzeinlage.

Die Einheitspreise sind entsprechend darauf
abzustimmen. Eine gesonderte Vergütung wird
nicht gewährt!

Systemrohr aus Edelstahl 1.4520 für Industrieanwendungen.
Rohrleitungen für PWWH- und Industrieanlagen, (nicht für
Trinkwasserinstallationen), aus Edelstahl,
Werkstoff-Nr. 1.4520

Verbindung mit Pressverbinder aus:
- Edelstahl 1.4401 oder
- Kupfer 99,9 % Cu-DHP oder
- Rotguss CC499K oder
- Siliziumbronze CC246E / CuSi4ZN9MnP

im unverpressten Zustand undicht,
Pressverbindung bis DN 50 mit doppelter
Presskontur (vor und hinter dem Dichtelement),
EPDM-Dichtelement, unlösbar,
Rohr und Verbinder im Systemverbund, Brandschutz
Rohrleitungssystem-Abschottung R 30, R 90,
mit Prüfzeugnis, Nullabstand möglich

komplett liefern und montieren

nachfolgende Rohr- und Fitting-Positionen

Angebotenes  Fabr.:....................

  Typ  :.....................

**02.02.04.0010 Systemrohr Edelstahl 1.4520 54x1,5 mm (DN 50)**
Systemrohr Edelstahl 1.4520 wie zuvor in vollem Wortlaut beschrieben, Verbindung durch pressen.

jedoch, Durchmesser:  54 x 1,5 mm
Menge: 52,000 lfdm

**02.02.04.0020 Systemrohr Edelstahl 1.4520 42x1,5 mm (DN 40)**
Systemrohr Edelstahl 1.4520 wie zuvor in vollem Wortlaut beschrieben, Verbindung durch pressen.

jedoch, Durchmesser:  42 x 1,5 mm
Menge: 12,000 lfdm

**02.02.04.0030 Systemrohr Edelstahl 1.4520 35x1,5 mm (DN 32)**
Systemrohr Edelstahl 1.4520 wie zuvor in vollem Wortlaut beschrieben, Verbindung durch pressen.

jedoch, Durchmesser:  35 x 1,5 mm
Menge: 25,000 lfdm

**02.02.04.0040 Systemrohr Edelstahl 1.4520 28 x 1,5 mm (DN25);**
Systemrohr Edelstahl 1.4520 wie zuvor in vollem Wortlaut beschrieben, Verbindung durch pressen.

jedoch, Durchmesser:  28 x 1,5 mm
Menge: 46,000 lfdm

**02.02.04.0050 Systemrohr Edelstahl 1.4520l 22 x 1,5 mm (DN20);**
Systemrohr Edelstahl 1.4520 wie zuvor in vollem Wortlaut beschrieben, Verbindung durch pressen.

jedoch, Durchmesser:  22 x 1,5 mm
Menge: 2,000 lfdm

**02.02.04.0060 Systemrohr Edelstahl 1.4520 18 x 1,2 mm (DN15);**
Systemrohr Edelstahl 1.4520 wie zuvor in vollem Wortlaut beschrieben, Verbindung durch pressen.

jedoch, Durchmesser:  18 x 1,2 mm
Menge: 6,000 lfdm

##### Abschnitt 02.02.05 Formteile für Industrial Pipe Inox

DIN276 neu: 422 KatKgr

*Hinweis: Formteile*
Die nachfolgende Fitting-Positionen beziehen sich auf die zuvor benannten Rohrpositionen und deren Qualitäten

komplett liefern und montieren

**02.02.05.0010 Bogen 90°, 15**
Bogen 90°
DN 12
Menge: 2,000 Stck

**02.02.05.0020 Bogen 90°, 18**
Bogen 90°
DN 15
Menge: 10,000 Stck

**02.02.05.0030 Bogen 90°, 22**
Bogen 90°
DN 20
Menge: 2,000 Stck

**02.02.05.0040 Bogen 90°, 28**
Bogen 90°
DN 25
Menge: 50,000 Stck

**02.02.05.0050 Bogen 90°, 35**
Bogen 90°
DN 32
Menge: 20,000 Stck

**02.02.05.0060 Bogen 90°, 42**
Bogen 90°
DN 40
Menge: 10,000 Stck

**02.02.05.0070 Bogen 90°, 54**
Bogen 90°
DN 50
Menge: 17,000 Stck

**02.02.05.0080 Bogen 45°, 35**
Bogen 45°
DN 32
Menge: 4,000 Stck

**02.02.05.0090 Bogen 45°, 42**
Bogen 45°
DN 40
Menge: 2,000 Stck

**02.02.05.0100 T-Stück, 18**
T-Stück
DN 15
Menge: 2,000 Stck

**02.02.05.0110 T-Stück, 22**
T-Stück
DN 20
Menge: 2,000 Stck

**02.02.05.0120 T-Stück, 28**
T-Stück
DN 25
Menge: 4,000 Stck

**02.02.05.0130 T-Stück, 35**
T-Stück
DN 32
Menge: 4,000 Stck

**02.02.05.0140 T-Stück, 42**
T-Stück
DN 40
Menge: 4,000 Stck

**02.02.05.0150 T-Stück, 54**
T-Stück
DN 50
Menge: 4,000 Stck

**02.02.05.0160 T-Stück, 28xRp1/2**
T-Stück
DN25, 28xRp1/2
Menge: 2,000 Stck

**02.02.05.0170 T-Stück, 35xRp1/2**
T-Stück
DN32, 35xRp1/2
Menge: 2,000 Stck

**02.02.05.0180 T-Stück, 42xRp1/2**
T-Stück
DN40, 42xRp1/2
Menge: 2,000 Stck

**02.02.05.0190 T-Stück, 54xRp1/2**
T-Stück
DN40, 54xRp1/2
Menge: 2,000 Stck

**02.02.05.0200 Pressfitting- Reduzierstück, 18**
Pressfitting- Reduzierstück, in allen Ausführungen und Abgangsdimensionen für v.g. Systemrohr Edelstahl,
DN 15, 18 mm;
Menge: 2,000 Stck

**02.02.05.0210 Pressfitting- Reduzierstück, 22**
Pressfitting- Reduzierstück, wie zuvor beschrieben,
jedoch DN 20,  22 mm
Menge: 2,000 Stck

**02.02.05.0220 Pressfitting- Reduzierstück, 28**
Pressfitting- Reduzierstück wie zuvor beschrieben,
jedoch DN 25, 28mm
Menge: 4,000 Stck

**02.02.05.0230 Pressfitting- Reduzierstück, 35**
Pressfitting- Reduzierstück wie zuvor beschrieben,
jedoch DN 32, 35mm
Menge: 12,000 Stck

**02.02.05.0240 Pressfitting- Reduzierstück, 42**
Pressfitting- Reduzierstück wie zuvor beschrieben,
jedoch DN 40, 42mm
Menge: 4,000 Stck

**02.02.05.0250 Pressfitting- Reduzierstück, 54**
Pressfitting- Reduzierstück wie zuvor beschrieben,
jedoch DN 50, 54mm
Menge: 4,000 Stck

**02.02.05.0260 Pressfitting- Muffe, 22**
Pressfitting- Muffe wie zuvor beschrieben,
jedoch DN 20, 22 mm;
Menge: 2,000 Stck

**02.02.05.0270 Pressfitting- Muffe, 28**
Pressfitting- Muffe wie zuvor beschrieben,
jedoch DN 25, 28 mm;
Menge: 2,000 Stck

**02.02.05.0280 Pressfitting- Muffe, 35**
Pressfitting- Muffe wie zuvor beschrieben,
jedoch DN 32, 35 mm;
Menge: 4,000 Stck

**02.02.05.0290 Pressfitting- Muffe, 42**
Pressfitting- Muffe wie zuvor beschrieben,
jedoch DN 40, 42 mm;
Menge: 2,000 Stck

**02.02.05.0300 Pressfitting- Muffe, 54**
Pressfitting- Muffe wie zuvor beschrieben,
jedoch DN 50, 54 mm;
Menge: 8,000 Stck

**02.02.05.0310 Pressfitting- Übergangsstück, AG/ IG, 15xR1/2**
Pressfitting- Übergangsstück,  in allen Ausführungen
und Abgangsdimensionen für v.g. Systemrohr Edelstahl,
15xR1/2
Menge: 2,000 Stck

**02.02.05.0320 Pressfitting- Übergangsstück, AG/ IG, 18xR1/2**
Pressfitting- Übergangsstück,  in allen Ausführungen
und Abgangsdimensionen für v.g. Systemrohr Edelstahl,
jedoch 18xR1/2
Menge: 2,000 Stck

**02.02.05.0330 Pressfitting- Übergangsstück, AG/ IG, 22xR1/2**
Pressfitting- Übergangsstück,  in allen Ausführungen
und Abgangsdimensionen für  v.g. Systemrohr Edelstahl,
jedoch 22xR1/2
Menge: 2,000 Stck

**02.02.05.0340 Pressfitting- Übergangsstück, AG/ IG, 22 xR3/4**
Pressfitting- Übergangsstück,  in allen Ausführungen
und Abgangsdimensionen für v.g. Systemrohr Edelstahl,
jedoch 22xR3/4
Menge: 2,000 Stck

**02.02.05.0350 Pressfitting- Übergangsstück, AG/ IG, 28xR1**
Pressfitting- Übergangsstück,  in allen Ausführungen
und Abgangsdimensionen für  v.g. Systemrohr Edelstahl,
jedoch 28xR1
Menge: 4,000 Stck

**02.02.05.0360 Pressfitting- Übergangsstück, AG/ IG, 35xR1 1/4**
Pressfitting- Übergangsstück,  in allen Ausführungen
und Abgangsdimensionen für  v.g. Systemrohr Edelstahl,
jedoch 35xR1 1/4
Menge: 4,000 Stck

**02.02.05.0370 Pressfitting- Übergangsstück, AG/ IG, 42xR1 1/2**
Pressfitting- Übergangsstück,  in allen Ausführungen
und Abgangsdimensionen für  v.g. Systemrohr Edelstahl,
jedoch 42xR1 1/2
Menge: 2,000 Stck

**02.02.05.0380 Pressfitting- Übergangsstück, AG/ IG, 54xR2**
Pressfitting- Übergangsstück,  in allen Ausführungen
und Abgangsdimensionen für  v.g. Systemrohr Edelstahl,
jedoch 54xR2
Menge: 4,000 Stck

##### Abschnitt 02.02.06 Sonstige Zubehörteile

*Hinweis: Die nachfolgenden Befestigungskonstruktionen für*
Die nachfolgenden Befestigungskonstruktionen für
vertikal und horizontal verlegte Rohrleitungen
als verzinktes Material. Die Auslegung hat entsprechend
den statischen Erfordernissen zu erfolgen.
Sämtliche Schellen sind zur Schallentkopplung mit
Schalldämmeinlage (Dämmgulast o. gleichw.) zu versehen.
Die schalldämmenden Einlagen sind Bestandteil der
Leistungspositionen und im Einheitspreis zu
berücksichtigen.
Die Angaben des Hersteller (Montagerichtlinien)
sind zu beachten.

**02.02.06.0010 Profilstahlkonstruktion;**
Profilstahlkonstruktion,
als Fest- und Führungspunkt und zur Befestigung und
Unterstützung von Rohrleitungen und Geräten in
verzinkter Ausführung einschließlich erforderlichen
Zubehör,
als Sonderkonstruktion aus Konsolen und Installationsschienen, bis einer Dimension von Profil 40/60,
zur Auf- und Abhängung von Rohrleitungen und Geräten in
verzinkter Ausführung;

komplett liefern und montieren

oder gleichwertig

angebotenes Fabrikat: ..............................

angebotener Typ:.......................................
Menge: 125,000 kg

##### Abschnitt 02.02.07 Brandschutzdurchführungen

**02.02.07.0010 R90-Rohrabschottung Miwo Alukaschiert DN 50**
Rohrabschottung von nichtbrennbaren Rohren in Wänden und Decken. Durchführung mit nichtbrennbarer Steinwolle  1000°C Schmelztemperatur verschließen, für nichtbrennbare
Leitung DN 50

R90-Rohrabschottung für  v.g. Systemrohr C-Stahl / Inox
DN50

komplett liefern und montieren

angebotenes Fabrikat: ..............................

angebotener Typ:.......................................
Menge: 4,000 lfdm

**02.02.07.0020 R90-Rohrabschottung Miwo Alukaschiert DN 40**
Rohrabschottung von nichtbrennbaren Rohren in Wänden und Decken. Durchführung mit nichtbrennbarer Steinwolle  1000°C Schmelztemperatur verschließen, für nichtbrennbare
Leitung DN 40

R90-Rohrabschottung für  v.g. Systemrohr C-Stahl / Inox
DN40

komplett liefern und montieren

angebotenes Fabrikat: ..............................

angebotener Typ:.......................................
Menge: 2,000 lfdm

**02.02.07.0030 R90-Rohrabschottung Miwo Alukaschiert DN 32**
Rohrabschottung von nichtbrennbaren Rohren in Wänden und Decken. Durchführung mit nichtbrennbarer Steinwolle  1000°C Schmelztemperatur verschließen, für nichtbrennbare
Leitung DN 32

R90-Rohrabschottung für  v.g. Systemrohr C-Stahl / Inox
DN32

komplett liefern und montieren

angebotenes Fabrikat: ..............................

angebotener Typ:.......................................
Menge: 2,000 lfdm

**02.02.07.0040 R90-Rohrabschottung Miwo Alukaschiert DN 25**
Rohrabschottung von nichtbrennbaren Rohren in Wänden und Decken. Durchführung mit nichtbrennbarer Steinwolle  1000°C Schmelztemperatur verschließen, für nichtbrennbare
Leitung DN 25

R90-Rohrabschottung für  v.g. Systemrohr C-Stahl / Inox
DN25

komplett liefern und montieren

angebotenes Fabrikat: ..............................

angebotener Typ:.......................................
Menge: 1,000 lfdm

##### Abschnitt 02.02.08 Bohrungen

*Hinweis: Die Kernbohrungen sind passend zu den*
Die Kernbohrungen sind passend zu den
R90-Rohrdurchführungen auszuführen!
Ringspalte die durch zu große Kernbohrungen
entstehen sind durch den Auftragnehmer
sachgerecht zu verpressen.
Der erforderliche Mehraufwand geht zu lasten
des Auftargnehmers und wird nicht vergütet!!!

Um ein nachträgliches "vergießen" des Ringspaltes nach
erfolgter Montage der Dämmschale zu vermeiden
ist der Kernlochbohrdurchmesser auf die Größe der
Durchführung abzustimmen.

Der Mehraufwand für das Einmessen der Kernbohrungen
in Deckenplatten ist in den Einheitspreis einzurechnen
und wird nicht gesondert vergütet.

**02.02.08.0010 Bohrungen durch Stahlbeton Wände 250mm, D=130 mm**
Bohrungen durch Wand (Stahlbeton)
einschl. Vorhalten der Bohrwerkzeuge

sowie Sammeln und Abtransportieren des Bauschuttes,
Schließen der Ringspalte und fachgerechtes Verputzen.
Für Rohrleitung bis DN 50 (Conlit-Schale)
Wandstärke bis 250 mm
Durchmesser bis 130 mm
Menge: 2,000 Stck
DIN276 neu: 431 KatKgr

**02.02.08.0020 Bohrungen durch Stahlbeton Wände 250mm, D=100 mm**
Bohrungen durch Wand (Stahlbeton)
einschl. Vorhalten der Bohrwerkzeuge

sowie Sammeln und Abtransportieren des Bauschuttes,
Schließen der Ringspalte und fachgerechtes Verputzen.
Für Rohrleitung bis DN 40 (Conlit-Schale, 50% GEG)
Für Rohrleitung bis DN 32 (100% GEG)
Für Rohrleitung bis DN 25 (100% GEG)
Wandstärke bis 250 mm
Durchmesser bis 100 mm
Menge: 10,000 Stck
DIN276 neu: 431 KatKgr

**02.02.08.0030 Bohrungen durch Stahlbeton Wände 250mm, D=80 mm**
Bohrungen durch Wand (Stahlbeton)
einschl. Vorhalten der Bohrwerkzeuge

sowie Sammeln und Abtransportieren des Bauschuttes,
Schließen der Ringspalte und fachgerechtes Verputzen.
Für Rohrleitung bis DN 32 (Conlit-Schale, 50% GEG)
Wandstärke bis 250 mm
Durchmesser bis 80 mm
Menge: 2,000 Stck
DIN276 neu: 431 KatKgr

**02.02.08.0040 Bohrung durch Betonwande 250mm+124mm, D=130mm**
Bohrungen durch Betondecke/-Wände
einschl. Vorhalten der Bohrwerkzeuge

sowie Sammeln und Abtransportieren des Bauschuttes,
Schließen der Ringspalte und fachgerechtes Verputzen.
Für Rohrleitung DN 50 (Conlit-Schale, 50% GEG)
Deckenstärke bis 250mm + 124mm (2 aneinanderstehende Außenwände mit 180 mm dazwischenliegender Außendämmung)
Durchmesser bis 130 mm
Menge: 2,000 Stck

**02.02.08.0050 Bohrung durch Betondecke/Wände 250mm, D=100mm**
Bohrungen durch Betondecke/-Wände
einschl. Vorhalten der Bohrwerkzeuge

sowie Sammeln und Abtransportieren des Bauschuttes,
Schließen der Ringspalte und fachgerechtes Verputzen.
Für Rohrleitung DN 25 (100% GEG)
Deckenstärke bis 250mm
Durchmesser bis 100 mm
Menge: 2,000 Stck

**02.02.08.0060 Bohrungen durch TB-Wände175mm, D=100mm**
Bohrungen durch Wand (Trockenbauwand)
einschl. Vorhalten der Bohrwerkzeuge

sowie Sammeln und Abtransportieren
des Bauschuttes,
einschl. fachgerechtem (rauchdichtem) Verschließen des Ringspaltes gemäß LAR
Wandstärke bis 175mm
Durchmesser bis 100 mm
Menge: 2,000 Stck

**02.02.08.0070 Anzeichnen der Durchbrüche und Kernbohrungen**
Anzeichnen der Durchbrüche und Kernbohrungen

und Abnahme durch die Bauleitung, Architekten und Statiker
Menge: 20,000 Stck

##### Abschnitt 02.02.09 Flächentemperierung

*Hinweis: FBH-System*
Nachfolgende Bestandteile des FBH-Systemes sind aufeinander abgestimmt, von einem Hersteller anzubieteten. Entsprechend alternativer Fabrikatswahl sind die Druckverluste, die Leistungsabdeckung sowie die äquivalenten Abhängigkeiten zu Dämmung, Unterdämmung und den Estrichkomponenten nachzuweisen!
Fabrikat der Planung: Rehau
Typ: Rautherm NEO X5 K

Anlagenteile liefern und komplett betriebsfertig montieren

oder gleichwertig

angebotenes Fabrikat: ..............................

angebotener Typ:.......................................

**02.02.09.0010 Schutzrohr geschlitzt, DN 19, schwarz**
Schutzrohr geschlitzt DN 19, schwarz, f. Rohre 16/17, Bund 50m als Schutz im Bereich der Rohreinführungen zum Heizkreisverteiler sowie bei der Durchquerung von Dehnfugen im Estrich gemäß DIN 18560. Werkseitig geschlitzt zur einfachen und schnellen Verarbeitung.
Werkstoff: Polyethylen
Eigenschaften: eingestellt für Wärmefestigkeit bis 105 Grad Celcius.
Farbe: schwarz
Innendurchm.Schutzr:19,0000 mm
Außendurchm.Schutzr:24,0000 mm

komplett liefern und betriebsfertig montieren

oder gleichwertig

angebotenes Fabrikat: ..............................

angebotener Typ:.......................................
Menge: 27,000 lfm

**02.02.09.0020 Klemmringverschraubung, 16 x 1,5**
Klemmringverschraubung, NEO-X5, 16 x 1,5
zum Anschluss der NEO-X5 K Rohre an Heizkreisverteiler und Heizkreisverteiler mit Durchflussmengenmesser
Werkstoff: Konus und Stützhülse, Messing,Überwurfmutter Messing vernickelt, O-Ring EPDM, Klemmring und Trennscheibe Polyamid
Eigenschaften: lösbare Verbindung nach
VOB (DIN 18380) Verbindung für
Außengewinde G 3/4 nach DIN EN 16313
für Rohrabmessung: 16 X 1,5 MM

komplett liefern und montieren

oder gleichwertig

angebotenes Fabrikat: ..............................

angebotener Typ:.......................................
Menge: 108,000 Stck

**02.02.09.0030 Rohrführungsbogen 90 Grad für 16 / 17 mm**
Rohrführungsbogen 90 Grad für 16 / 17 mm
Rohrführungsbogen 90 Grad ermöglicht die geschützte und
knickfreie Rohrumlenkung.
Werkstoff: glasfaserverstärktes Polyamid
Eigenschaften: Stabiler, schwarzer, Rohrführungsbogen zum einfachen händischen Einclipsen des Rohres NEO-X5.
Temperaturbeständigkeit von -5 C bis +60 C
Farbe: schwarz
für Rohrabmessung: 16 / 17 MM

komplett liefern und montieren

oder gleichwertig

angebotenes Fabrikat: ..............................

angebotener Typ:.......................................
Menge: 108,000 Stck

**02.02.09.0040 Randdämmstreifen, mit rückseitigem Klebestreifen**
SPEED Randdämmstreifen, mit rückseitigem Klebestreifen
für die normgerechte Trennung des Heizestriches von angrenzenden Bauteilen bei Fußbodenkonstruktionen
gemäß DIN 18560 und DIN EN 1264 sowie zur Bauteiltrennung von Wandheizputzen, mit rückseitigem Klebestreifen für optimale Fixierung an der Wand, integrierten PE-Folienfuß von unten mit ankaschiertem Klebestreifen.
Werkstoff: Randdämmstreifen aus geschlossenzelligem Polyethylen (PE-LD) mit ankaschiertem PE-Folienfuß mit ankaschiertem  Klebestreifen, rückseitigem Klebestreifen. Eigenschaften: Folienfuß mit Klebestreifen zur Erstellung von
dichten Klebeverbindungen auf vorhandenen Untergründen.
Baustoffklasse nach DIN 4102: B2
Brandverhalten nach DIN 13501: E
Farbe: grau
Dicke: 8,0000 mm
Höhe: 150,0000 mm
Länge Folienfuß: 100,0000 mm
Rollenlänge: 25,0000 m

komplett liefern und montieren

oder gleichwertig

angebotenes Fabrikat: ..............................

angebotener Typ:.......................................
Menge: 380,000 lfm

**02.02.09.0050 SPEED Platte 30-3 mm G, EPS 035 DES sm, 4,0 kN/m2**
SPEED Platte 30-3 mm G, EPS 035 DES sm, 4,0 kN/m2, R
Trittschalldämmplatte als Verlegeplatte für Rohrfussbodenheizung/-kühlung in dem Verlegesystem  SPEED.
Werkstoff: kombinierte Trittschall- und Wärmedämmplatte aus
güteüberwachtem Polysterol-Hartschaum nach EN 13163 mit oberseitig aufkaschiertem Klettvlies.
CE- und Ü-Kennzeichnung.
Bezeichnungsschlüssel: EPS-EN 13163
L(3)-W(3)-T(0)-S(5)-P(5)-DS(N)2-BS50-SD15-CP3
Eigenschaften: Klettvlies zur einfachen und sicheren Aufnahme der SPEED K Rohre ohne Beschädigung der SPEED Platte,
sowie als Feuchtigkeitssperre gegen Estrichanmachwasser nach DIN 18560, DIN EN 13813 und DIN EN 1264.
Klettvlies mit aufgedrucktem Installationsraster zum Zuschneiden der Verlegeplatte und zum Verlegen der
NEO-X5 K Rohre im vorgesehenen Abstand.
Verlegeplatte mit Überlappung an einer Längsseite und einem einseitigen selbstklebenden Klebestreifen für dichtschließenden Plattenverbund.
Bauart A nach DIN 18560 und DIN EN 13813
Ausführung: FLACHROLLISOLIER.
Baustoffklasse: B2 NACH DIN 4102
Breite: 1.000,0000 mm
Höhe: 30,0000 mm
Trittschallverb. dB:29 DB
dyn.Steifigkeit:15 MN/M3
Brandverhalten: KL. E (EN 13501-1)
Nutzlast: 4,0 KN/M2
Wärmedurchlasswid.:0,85 M2K/W
Wärmeleitfähigkeit: 0,035 W/MK
Länge: 12 M

komplett liefern und montieren

oder gleichwertig

angebotenes Fabrikat: ..............................

angebotener Typ:.......................................
Menge: 490,000 m2

**02.02.09.0060 FBH-Rohr, NEO-X5 K, 16 x 1,5 Bund 500 m**
FBH-Rohr NEO-X5 K, 16 x 1,5 Bund 500 m
mit Klettband vorkonfektioniert zur Flächenheizungs- und
Flächenkühlungsinstallation der SPEED Systeme
Werkstoff: mittels UV-Licht vernetztes Polyethylen (PE-Xe)
entsprechend DIN 16892. Sauerstoffdicht entsprechend DIN 4726, innenliegende Sauerstoffsperrschicht aus EVOH.
Zulassung: DIN CERTCO-Registernummer:
3V455 PE-Xe
Eigenschaften: für maximalen Betriebsdruck von 6 bar für maximale Betriebstemperatur von 90 Grad C oder
für maximalen Betriebsdruck von 8 bar für maximale Betriebstemperatur von 70 Grad C kurzzeitige Störfalltemperatur bis 100 Grad C.
Brandverhalten: E nach EN 13501
Farbe: brombeerfarben
Rohraußendurchm.:16,0000 mm
Wandstärke Rohr: 1,5000 mm

komplett liefern und montieren

oder gleichwertig

angebotenes Fabrikat: ..............................

angebotener Typ:.......................................
Menge: 4400,000 lfm

**02.02.09.0070 Verteiler HKV-D Easyflow Edelstahl, 12 Kreise, mit Durchflussindikator**
Verteiler HKV-D Easyflow Edelstahl 12 Kreise, mit Durchflussindikator.
Als Verteiler und Sammler zur Anbindung der einzelnen Heiz- bzw. Kühlkreise, vormontiert auf schallgedämmten Konsolen nach DIN 4109 zur Montage im Verteilerschrank oder direkt an der Wand.
Eigenschaften:
Verteilerrohr im Vorlauf mit integrierten Durchflussindikatoren
(DFI), Anzeige 0/I (volle Anzeige ab 0,2 l/min), zur Absperrung der einzelnen Heiz-/Kühlkreise nach DIN EN 1264-4/DIN EN ISO 11855-5.
Sammlerrohr im Rücklauf mit integrierten Easyflow-Regulierventilen M 30x1,5 zur direkten Einstellung der
gewünschten Durchflussmenge und Aufnahme von REHAU Stellantrieben. Das Easyflow-Regulierventil führt permanent selbstständig einen automatischen hydraulischen Abgleich
durch. Arbeitsbereich der Regulierventile 20 kPa bis 60 kPa.
Lieferform:
Kartonverpackt, Dichtheit geprüft, manueller Entlüfter und drehbarer Füll- und Entleerungshahn im Lieferumfang enthalten. Kugelhahn-Set muss separat bestellt werden.
Verteilerabgänge: 12
Baulänge gesamt: 701,0000 mm
Mittenabstand V/R:210,0000 mm
Mittenabstand Wand: VL 40 MM/RL 60 MM
Tiefe gesamt: 80,0000 mm
Mittenabstand HK:50 MM
Max. Dauerbetriebsdruck: 10 BAR
Max. Dauerbetriebstemperatur: 60 GRAD C
Abgang HK:EUROKONUS NACH DIN EN 16313
Primärer Anschluss Verteiler: DN 25 AG FL
Werkstoff Verteiler: EDELSTAHL
Volumenstrom Regulierventil: 20 - 340 L/H

komplett liefern und montieren

oder gleichwertig

angebotenes Fabrikat: ..............................

angebotener Typ:.......................................
Menge: 1,000 Stck

**02.02.09.0080 Verteiler HKV-D Easyflow Edelstahl, 10 Kreise, mit Durchflussindikator**
Verteiler HKV-D Easyflow Edelstahl 10 Kreise, mit Durchflussindikator.
Als Verteiler und Sammler zur Anbindung der einzelnen Heiz- bzw. Kühlkreise, vormontiert auf schallgedämmten Konsolen nach DIN 4109 zur Montage im Verteilerschrank oder direkt an der Wand.
Eigenschaften:
Verteilerrohr im Vorlauf mit integrierten Durchflussindikatoren
(DFI), Anzeige 0/I (volle Anzeige ab 0,2 l/min), zur Absperrung der einzelnen Heiz-/Kühlkreise nach DIN EN 1264-4/DIN EN ISO 11855-5.
Sammlerrohr im Rücklauf mit integrierten Easyflow-Regulierventilen M 30x1,5 zur direkten Einstellung der
gewünschten Durchflussmenge und Aufnahme von REHAU Stellantrieben. Das Easyflow-Regulierventil führt permanent selbstständig einen automatischen hydraulischen Abgleich
durch. Arbeitsbereich der Regulierventile 20 kPa bis 60 kPa.
Lieferform:
Kartonverpackt, Dichtheit geprüft, manueller Entlüfter und drehbarer Füll- und Entleerungshahn im Lieferumfang enthalten. Kugelhahn-Set muss separat bestellt werden.
Verteilerabgänge: 10
Baulänge gesamt: 601,0000 mm
Mittenabstand V/R:210,0000 mm
Mittenabstand Wand: VL 40 MM/RL 60 MM
Tiefe gesamt: 80,0000 mm
Mittenabstand HK:50 MM
Max. Dauerbetriebsdruck: 10 BAR
Max. Dauerbetriebstemperatur: 60 GRAD C
Abgang HK:EUROKONUS NACH DIN EN 16313
Primärer Anschluss Verteiler: DN 25 AG FL
Werkstoff Verteiler: EDELSTAHL
Volumenstrom Regulierventil: 20 - 340 L/H

komplett liefern und montieren

oder gleichwertig

angebotenes Fabrikat: ..............................

angebotener Typ:.......................................
Menge: 1,000 Stck

**02.02.09.0090 Verteilerschrank, UP 110/950, weiß**
Verteilerschrank UP 110/950, weiß
Zur Aufnahme der Heizkreisverteiler, Heizkreisverteiler mit
Durchflussmengenmesser, Heizleitverteiler und Zubehör.
Werkstoff: Schrank aus Stahlblech, lackiert ähnlich RAL 9016 verkehrsweiß
Eigenschaften: stufenlose Höhenverstellung von 705-885 mm,
Bautiefe durch umlaufend stufenlos verstellbaren 30 mm breiten Blendrahmen von 110-160 mm, horizontal und vertikal einstellbare Verteilerbefestigung, vorgestanzte Ausprägungen zur beidseitigen vertikalen Anschlussmöglichkeit, beidseitig
horizontal und vertikal vorgestanzte Ausprägungen zur
Kabeleinführung, Umlenkrohr, Estrich-Abschlussblende und Blendrahmen tiefenverstell- und demontierbar, Schranktür mit
Verriegelung, Einbaugehäuse mit Spritzschutz aus Karton, Klarsichthülle mit Vordruck für Druckprüfprotokoll, Funktionsheizprotokoll und Heizkreisbeschriftung auf
Türinnenseite, Blendrahmen und Tür separat in Luftpolsterfolie verpackt.
Breite ohne Rahmen: 950,0000 mm
Höhe: 705-885 MM
Tiefe: 110-160 MM

komplett liefern und montieren

oder gleichwertig

angebotenes Fabrikat: ..............................

angebotener Typ:.......................................
Menge: 2,000 Stck

**02.02.09.0100 Verteiler HKV-D Easyflow Edelstahl, 8 Kreise, mit Durchflussindikator**
Verteiler HKV-D Easyflow Edelstahl 8 Kreise, mit Durchflussindikator.
Als Verteiler und Sammler zur Anbindung der einzelnen Heiz- bzw. Kühlkreise, vormontiert auf schallgedämmten Konsolen nach DIN 4109 zur Montage im Verteilerschrank oder direkt an der Wand.
Eigenschaften:
Verteilerrohr im Vorlauf mit integrierten Durchflussindikatoren
(DFI), Anzeige 0/I (volle Anzeige ab 0,2 l/min), zur Absperrung der einzelnen Heiz-/Kühlkreise nach DIN EN 1264-4/DIN EN ISO 11855-5.
Sammlerrohr im Rücklauf mit integrierten Easyflow-Regulierventilen M 30x1,5 zur direkten Einstellung der
gewünschten Durchflussmenge und Aufnahme von REHAU Stellantrieben. Das Easyflow-Regulierventil führt permanent selbstständig einen automatischen hydraulischen Abgleich
durch. Arbeitsbereich der Regulierventile 20 kPa bis 60 kPa.
Lieferform:
Kartonverpackt, Dichtheit geprüft, manueller Entlüfter und drehbarer Füll- und Entleerungshahn im Lieferumfang enthalten. Kugelhahn-Set muss separat bestellt werden.
Verteilerabgänge: 8
Baulänge gesamt: 501,0000 mm
Mittenabstand V/R:210,0000 mm
Mittenabstand Wand: VL 40 MM/RL 60 MM
Tiefe gesamt: 80,0000 mm
Mittenabstand HK:50 MM
Max. Dauerbetriebsdruck: 10 BAR
Max. Dauerbetriebstemperatur: 60 GRAD C
Abgang HK:EUROKONUS NACH DIN EN 16313
Primärer Anschluss Verteiler: DN 25 AG FL
Werkstoff Verteiler: EDELSTAHL
Volumenstrom Regulierventil: 20 - 340 L/H

komplett liefern und montieren

oder gleichwertig

angebotenes Fabrikat: ..............................

angebotener Typ:.......................................
Menge: 4,000 Stck

**02.02.09.0110 Verteilerschrank, UP 110/750, weiß**
REHAU Verteilerschrank UP 110/750, weiß
Zur Aufnahme der Heizkreisverteiler, Heizkreisverteiler mit
Durchflussmengenmesser, Heizleitverteiler und Zubehör.
Werkstoff: Schrank aus Stahlblech, lackiert ähnlich RAL 9016 verkehrsweiß
Eigenschaften: stufenlose Höhenverstellung von 705-885 mm,
Bautiefe durch umlaufend stufenlos verstellbaren 30 mm breiten Blendrahmen von 110-160 mm, horizontal und vertikal einstellbare Verteilerbefestigung, vorgestanzte Ausprägungen zur beidseitigen vertikalen Anschlussmöglichkeit, beidseitig
horizontal und vertikal vorgestanzte Ausprägungen zur
Kabeleinführung, Umlenkrohr, Estrich-Abschlussblende und Blendrahmen tiefenverstell- und demontierbar, Schranktür mit
Verriegelung, Einbaugehäuse mit Spritzschutz aus Karton, Klarsichthülle mit Vordruck für Druckprüfprotokoll, Funktionsheizprotokoll und Heizkreisbeschriftung auf
Türinnenseite, Blendrahmen und Tür separat in Luftpolsterfolie verpackt.
Breite ohne Rahmen: 750,0000 mm
Höhe: 705-885 MM
Tiefe: 110-160 MM

komplett liefern und montieren

oder gleichwertig

angebotenes Fabrikat: ..............................

angebotener Typ:.......................................
Menge: 4,000 Stck

**02.02.09.0120 Strangregulierventil-Set, für Heizkreisverteiler**
REHAU Strangregulierventil-Set für Heizkreisverteiler
bestehend aus Strangregulierventil und Absperr-Kugelhahn G1.
Strangregulierventil für den präzisen hydraulischen Abgleich von
Heizkreisverteilern zueinander.
Mit integrierter Durchflussanzeige mit drehbarer Anzeigeskala im Bereich 4-36 l/min.
Istwert Durchflussmenge direkt ablesbar.
Das Schauglas wird nicht direkt vom Heizwasser durchflossen und ist somit vor Verschmutzung geschützt.
Nennweite DN 25.
Material:
Gehäuse Messing vernickelt
Schauglas schlagzäher und
temperaturfester Kunststoff.
Dichtungen bestehen aus EPDM.
max. Dauerbetriebstemperatur 80 Grad C
bei Dauerbetriebsdruck 6 bar.
Anschluß: VERTEILER 1" ÜM
Anschluß: ROHRNETZ 3/4" IG
Baulänge gesamt: 86,0000 mm

komplett liefern und montieren

oder gleichwertig

angebotenes Fabrikat: ..............................

angebotener Typ:.......................................
Menge: 6,000 Stck

**02.02.09.0130 Ringkern-Trafo, 24 V**
Ringkern-Trafo 24 V
SELV Sicherheitstransformator für Regelverteiler Nea 24 V.
Primärspannung 230 V 50/60 Hz,
Sekunddärspannung 24 V, 36 VA,
Leerlaufleistung < 0,5 W.
Montage auf mitgelieferter Normschiene im Verteilerschrank.
Zulässige Umgebungstemperatur 0 bis 50 Grad Celcius.
Breite: 80,0000 mm
Höhe: 84,0000 mm
Schutzart: IP 20
Schutzklasse: II
Tiefe: 53,0000 mm
Konformität: CE

komplett liefern und montieren

oder gleichwertig

angebotenes Fabrikat: ..............................

angebotener Typ:.......................................
Menge: 6,000 Stck

**02.02.09.0140 Stellantrieb UNI, 24 V**
Stellantrieb UNI 24 V
Thermischer Stellantrieb als Zweipunkt-Antrieb zur Ansteuerung der Regulierventile der Heizkreisverteiler, stromlos geschlossen (NC). Hubanzeige mit Anpassungskontrolle an der Oberseite des  Antriebs. Leichte Montage durch Aufrasten am Ventiladapterring. 0 - 360 Grad Montagelage möglich.
"First-Open-Funktion" für Betrieb der Flächenheizung in der Bauphase (vor Montage der Regler). Anpassung an verschiedene Ventile durch Adapter möglich. Ventiladapter VA 80-02 für M30 x 1,5 mm im Lieferumfang enthalten.
Kabellänge Anschlussleitung: 1 m fest verbaut, 2 x 0,75 mm2
Betriebsspannung: 24 V AC/DC, +20%...- 10%, 0...60 Hz
Stellzeit: ca. 3 Min
Überspannungsfestigkeit: 1 kV
Einschaltstrom: Max 300 mA
Medientemperatur: 0...100 Grad C
Lagertemperatur: -25...60 Grad C
Installationshöhe: 53 mm (+ 8 mm)
Breite: 39,0000 mm
Höhe: 0,0000 mm
Länge: 0,0000 mm
Leistungsaufnahme W:1
Schutzart: IP 54
Schutzklasse: III
Tiefe: 50,0000 mm
Konformität: CE NACH EN 60730
Hub:5,0000 mm
Stellkraft: 100 N + 10%
Zulassung: TÜV
Zul. Umgebungstemp.:0...60 GRAD C

komplett liefern und montieren

oder gleichwertig

angebotenes Fabrikat: ..............................

angebotener Typ:.......................................
Menge: 54,000 Stck

**02.02.09.0150 Regelverteiler Nea H, 24 V, 10-Kanal**
Regelverteiler Nea H, 24 V, 10-Kanal Regelverteiler für die Anwendung "Heizen", geeignet für max. 10 Raumregler Nea H 24V oder Nea HT 24V und max. 18 Stellantriebe UNI 24V.
An den Klemmen der Heizzonen 1 bis 10 können jeweils max.
5/2/2/1/1/1/1/2/2/4 Antriebe angeschlossen werden. Die Gesamtzahl der Antriebe ist auf 18 begrenzt.
Anschluss der Zeitschaltuhr Nea für die automatische
Temperaturabsenkung mit 2 Zeitprogrammen ist möglich.
Schraubenlose Anschlusstechnik durch Klemm-Steckverbindungen. Zugentlastungen integriert. Für Normschienen oder Wandmontage im Verteilerschrank.
Für die Spannungsversorgung des Regelverteilers wird zusätzlich der Transformator benötigt.
Schutz gegen Überlast durch integrierte Sicherung T2A.
Farbe Gehäuse: lichtgrau (ähnlich RAL 7035).
Farbe Gehäusedeckel: transparent
Breite: 326,5000 mm
Höhe: 90,0000 mm
Schutzart: IP 20
Schutzklasse: III
Tiefe: 50,0000 mm
Konformität: CE
Betriebsspannung:24V-10%/+20%,50HZ

komplett liefern und montieren

oder gleichwertig

angebotenes Fabrikat: ..............................

angebotener Typ:.......................................
Menge: 2,000 Stck

**02.02.09.0160 Regelverteiler Nea H, 24 V, 6-Kanal**
Regelverteiler Nea H, 24 V, 6-Kanal Regelverteiler für die Anwendung "Heizen", geeignet für max. 6 Raumregler Nea H 24V oder Nea HT 24V und max. 15 Stellantriebe UNI 24V.
An den Klemmen der Heizzonen 1 bis 6 können jeweils max. 5/2/1/1/2/4. Die Gesamtzahl der Antriebe ist auf 15 begrenzt.
Anschluss der Zeitschaltuhr Nea für die automatische
Temperaturabsenkung mit 2 Zeitprogrammen ist möglich.
Schraubenlose Anschlusstechnik durch Klemm-Steckverbindungen. Zugentlastungen integriert. Für Normschienen oder Wandmontage im Verteilerschrank.
Für die Spannungsversorgung des Regelverteilers wird zusätzlich der Transformator benötigt.
Schutz gegen Überlast durch integrierte Sicherung T2A.
Farbe Gehäuse: lichtgrau (ähnlich RAL 7035).
Farbe Gehäusedeckel: transparent
Breite: 326,5000 mm
Höhe: 90,0000 mm
Schutzart: IP 20
Schutzklasse: III
Tiefe: 50,0000 mm
Konformität: CE
Betriebsspannung:24V-10%/+20%,50HZ

komplett liefern und montieren

oder gleichwertig

angebotenes Fabrikat: ..............................

angebotener Typ:.......................................
Menge: 4,000 Stck

**02.02.09.0170 Raumregler Nea HT 24 V**
Raumregler Nea HT 24 V
Digitaler Raumtemperaturregler mit flachem Gehäuse montierbar auf eine Unterputzdose oder direkt auf die Wand.
Nur für den Heizfall geeignet.
Weiß beleuchtetes Display mit übersichtlicher Statusanzeige in klarer Symbolik.
Bedienung erfolgt über 3 Tasten mit Sollwertverstellung in 0,5 C
Schritten.
Einstellbereich 6-37 C, Absenkung einstellbar.
Anzeige der aktuellen Temperatur. Temperaturabsenkung durch externes Zeitschaltprogramm. Frost- und Ventilschutzfunktion.
Max. 5 Stellantriebe ansteuerbar.
Wahl verschiedener Betriebsarten
Automatik, normal, reduziert und optional Aus.
Tastensperrung möglich.
Temperaturabsenkung durch internes oder externes Zeitschaltprogramm. 3 Zeitprogramme pro Tag einstellbar.
Zusätzlicher Party- und Urlaubs-Mode einstellbar und optional
Präsenz-Mode aktivierbar. Anzeige der aktuellen Zeit und
Wochentag
Farbe:
Vordergehäuse: Verkehrsweiß (ähnlich RAL 9016)
Rückgehäuse: Anthrazitgrau (ähnlich RAL 7016)
Breite: 88,0000 mm
Höhe: 88,0000 mm
Schutzart: IP 30
Tiefe: 26,0000 mm
Konformität: CE
Schaltleistung: 1A OHMSCHE LAST
Betriebsspannung: 24V AC

komplett liefern und montieren

oder gleichwertig

angebotenes Fabrikat: ..............................

angebotener Typ:.......................................
Menge: 20,000 Stck

**02.02.09.0180 Schaltrelais 24 V**
Schaltrelais 24 V
zur Ansteuerung zusätzlicherStellantriebe je Raumregler

Schaltrelais für 35 mm Schiene zum
Anschluss an Triac-Ausgänge oder
Relaisausgänge des Regelsystems NEA
SMART 2.0 24 V oder an Ausgänge des
Regelsystems Nea 24 V. Zum Ansteuern
von externen Geräten, zusätzlichen
Stellantrieben oder zur Weitergabe von
Signalen an andere Einheiten der
Gebäudetechnik.

Merkmale:
Installationsschütz mit
Schraubanschlüssen
Montage auf 35 mm Schiene
Spulenspannung 24 V AC/DC
2 Schließer für 25 A / 250 V AC
Kontaktmaterial: AgSnO2
Mechanische und LED Anzeige
Schiebeschalter für Automatik An/Aus

Breite: 18,0000 mm
Höhe: 62,0000 mm
Schutzart: IP 20
Tiefe: 85,0000 mm
Zul. Umgebungstemp.:-40 - 85 GRAD C

einschl. 35mm Normschien zur Befestigung
komplett liefern und montieren

oder gleichwertig

angebotenes Fabrikat: ..............................

angebotener Typ:.......................................
Menge: 5,000 Stck

**02.02.09.0190 Messstelle für Restfeuchte II**
Messstelle für Restfeuchte II
Markierung einer geeigneten Messstelle
zur Ermittlung der Restfeuchte in Nassestrichen.
Werkstoff: PP
Höhe: 124,0000 mm

liefern und montieren

angebotenes Fabrikat: ..............................

angebotener Typ:.......................................
Menge: 30,000 Stck

*Hinweis: Achtung!: Die im Titel Wärmedämmung benutzten*
Achtung!: Die im Titel Wärmedämmung benutzten
Abkürzungen bedeuten entsprechend:
AD = Außendurchmesser der Rohrleitung
DS = Dämmschichtdicke

##### Abschnitt 02.02.10 Wärmedämmung von freiliegenden Heizungsleitungen mit Kunststoffmantel

*Hinweis: Notwendiges Kleinmaterial wie Endmanschetten,*
Notwendiges Kleinmaterial wie Endmanschetten,
Dämmbögen, T-Stücke, Bindedraht, Klebeband zum
Abkleben der Stöße, usw. und der Verschnitt sind in
die  Einheitspreise einzurechnen.
Bögen und Abzweige sind mit vorgefertigten
Formteilen auszuführen.
Sichtbare Leitungsabschnitte (Kellerverteilung)
sind mit PVC-Folie zu ummanteln.
Sämtliche Leitungen sind nach Fertigstellung mit mehrfarbigen Beschriftungs-
und Kennzeichnungsbändern nach Angabe
der Bauleitung zu versehen. Steigstränge sind mit
Strangnummern zu versehen.
Eine gesonderte Vergütung für die Ummanteliung mit
PVC-Folie, Beschriftungs und Kennzeichnungsbändern
erfolgt nicht!

Höhe der Rohre über Standfläche  bis 2,3 m

**02.02.10.0010 Rohrisol. wie zuvor, jedoch 50 mm für Rohr DN 50;**
Rohrisolierung wie zuvor,  jedoch
äußerer Rohrdurchmesser: 54 mm
Dämmschichtdicke  :  50 mm
Menge: 20,000 lfdm

**02.02.10.0020 Dämmung, an Form- und Verbindungsstücken, DN 50;**
Dämmung, wie zuvor beschrieben, jedoch DN 50;
Menge: 6,000 Stck

**02.02.10.0030 Ummantelung mit PVC-Folie bis Da 150mm (bis DN 50)**
Ummantelung sichtbar verlegter Rohrleitungs
isolierung mit PVC-Folie Brandklasse B1
wie zuvor, jedoch bis Da= 150 mm (bis DN50)
Menge: 20,000 lfdm

**02.02.10.0040 Rohrkennzeichnung nach DIN 2403**
Rohrkennzeichnung nach DIN 2403 selbstklebend auf
PVC-Folie für die Kennzeichnung von Heizungsleitungen
(Vor- und Rücklauf), an betriebswichtigen Punkten.
Menge: 2,000 Satz

**02.02.10.0050 Strangkennzeichnung**
Kennzeichnung der Stranganbindungen
HVL/HRL mit Strangnummer
Menge: 2,000 Stck

**02.02.10.0060 Wärmedämmkappen für Armaturen DN 50;**
Wärmedämmkappen wie zuvor, jedoch
Dämmstärke 30 mm;
für Armaturen DN 50
Menge: 2,000 Stck

##### Abschnitt 02.02.11 Wärmedämmung von freiliegenden oder in Installationswänden verlegten Heizungsleitungen

**02.02.11.0010 Wärmedämmung Rohrleitung, DN 50 aus:**
*** Leitbeschreibung
Wärmedämmung Rohrleitung DIN 4140 Teil 1
Dämmung aus nichtbrennbaren Stoffen DIN 4102 Teil 1 Baustoffklasse A, in Gebäuden,
Höhe der Rohre über Standfläche  bis 3,5 m  ,
Rohrabmessung DN 50,
Rohr aus C-Stahl
Die Dämmung besteht aus:
Menge: 34,000 lfdm
*Unterbeschreibung 1 Mineralwoll-Dämmschalen, 100%*
Mineralwoll-Dämmschalen, ?40 0,035 W/(m·K) nach GEG, Raumgewicht mindestens 45 kg/m3,
mit Aluminiumfolie kaschiert,
mit Draht aufbinden,
diffusindicht mit Aluklebeband abkleben,
Dämmschicht 100% nach EnEV / GEG

liefern und fachgerecht montieren
MeAng: J

**02.02.11.0020 Leistung wie zuletzt, DN 40**
Leistung wie zuletzt
in vollem Wortlaut beschrieben,
jedoch DN40 ,Dämmdicke 100%
liefern und fachgerecht montieren
Menge: 14,000 lfdm

**02.02.11.0030 Leistung wie zuletzt, DN 32**
Leistung wie zuletzt
in vollem Wortlaut beschrieben,
jedoch DN32 ,Dämmdicke 100%
liefern und fachgerecht montieren
Menge: 28,000 lfdm

**02.02.11.0040 Leistung wie zuletzt, DN 25**
Leistung wie zuletzt
in vollem Wortlaut beschrieben,
jedoch  DN 25, Dämmdicke 100%
liefern und fachgerecht montieren
Menge: 48,000 lfdm

**02.02.11.0050 Leistung wie zuletzt, DN 20**
Leistung wie zuletzt
in vollem Wortlaut beschrieben,
jedoch DN20, Dämmdicke 100%
liefern und fachgerecht montieren
Menge: 2,000 lfdm

**02.02.11.0060 Leistung wie zuletzt, DN 15**
Leistung wie zuletzt
in vollem Wortlaut beschrieben,
jedoch DN15, Dämmdicke 100%
liefern und fachgerecht montieren
Menge: 2,000 lfdm

#### Bereich 02.03 KG 429 Wärmeversorgungsanlagen Sonstiges

##### Abschnitt 02.03.01 Stundensätze HZG

*Hinweis: Arbeiten im Stundenlohn auf der Baustelle werden*
Arbeiten im Stundenlohn auf  der  Baustelle  werden
auf Nachweis vorgesehen:

Baufacharbeiter/-in sämtliche Kosten /Zuschläge

Stundenlohnarbeiten durch Baufacharbeiter /- in
der Verrechnungssatz für die jeweilige Arbeitskraft umfasst
sämtliche Aufwendungen wie Lohn - und Gehaltskosten, Lohn und Gehaltsnebenkosten, Zuschläge, lohngebundene und
lohnabhängige Kosten, sonstige Sozialkosten, Gemeinkosten,
Wagnis und Gewinn.

Stundenlohnarbeiten für Facharbeiter kommen nur auf
schriftliche Anordnung der Bauleitung zur Ausführung.
Die Leistungen dürfen ausschließlich für zusätzliche,
unvorhergesehene Arbeiten ausgeführt werden, deren Umfang
im Voraus nicht festgelegt werden kann. Die Abrechnung erfolgt
nach tatsächlichen Aufwand gemäß §1 5 VOB/ B. Nachweis
durch Stundenzettel, gegengezeichnet von der Bauleitung.

Bei den angesetzten Mengen der Stunden handelt es sich um
eine Schätzung / Annahme für die Kalkulation.

**02.03.01.0010 Obermonteur**
Menge: 8,000 Std

**02.03.01.0020 Monteur**
Menge: 16,000 Std

**02.03.01.0030 Helfer**
Menge: 12,000 Std

##### Abschnitt 02.03.02 Sonstiges

**02.03.02.0010 Erstellen von Revisions- und Bestandsplänen**
Erstellen von Revisions- und Bestandsplänen
einschließlich Anlagendokumentation
entsprechend Vorbemerkung Punkt 21.
Menge: 1,000 psch

**02.03.02.0020 Inspektions- und Wartungsvertrag HZG**
Wartungsvertrag " Gewerk Heizung"

Für die vom Bieter, nach dem vorliegenden LV,
ausgewählte Anlage wird der Wartungsvertrag unter
Anlehnung  an das VDMA Einheitsblatt 24186 Teil  0-7
angeboten.

Herstellerspezifische Angaben zur Wartung sind
berücksichtigt.

Es ist ein Betriebsbuch anzulegen und zu führen. Das
Betriebsbuch wird vor Ort an den Hausmeister
übergeben.

Die An- und Abfahrt zum Einbauort ist für die Wartung
und bei eventuellen Störungen außerhalb der Wartung im
Preis enthalten.

Der Wartungsvertrag tritt mit der Abnahme der Leistung
entsprechend VOB/B § 12 in Kraft und hat eine Laufzeit
von 4 Jahren.

Die Anzahl der jährlichen Wartungen und Inspektionen
erfolgt entsprechend den gesetzlichen Vorgaben.
Abweichende Regelungen sind im Wartungsvertrag zu
vereinbaren.

Zu jeder Wartung sind Protokolle nach VDMA - Richtlinie
zu erstellen. Wartungen ohne Protokoll werden nicht
vergütet.

Der angebotene Preis ist der Preis für die nötigen
Wartungen und Inspektionen pro Jahr.

Der AG behält sich die Beauftragung vor. Bei der
Auswertung der Angebote wird der Preis für 4 Jahre
berücksichtigt und in die Gesamtsumme eingerechnet.

Ein gesonderter Wartungsvertrag wird nach dem
Vertragsmuster von LRA-Weimarer Land abgeschlossen.
Die Arbeitskarte ist beizulegen. Die Anlagenbeschreibung ist mit den Informationen
Bezeichnung Gerät/Zentrale, Hersteller, wichtige
Komponenten, Standort der Anlage (Raumnummer oder
Lageplan) anzufügen.
Menge: 1,000 psch

### Gewerk 03 KG 430 - Lufttechnische Anlagen

#### Bereich 03.01 KG 431 Lüftungsanlagen

##### Abschnitt 03.01.01 Lüftungsgeräte

DIN276 neu: 431 KatKgr

*Hinweis: Kombiniertes Zu- und Abluftflachgerät mit WRG*
Kombiniertes Zu- und Abluftflachgerät mit integrierter
hocheffizienter Wärmerückgewinnung und Regelung in
flacher Kompaktbauweise für Montage in Zwischendecken
für den Einsatz beispielsweise in Wohneinheiten, in
Büro- und Praxisräumen, in Schulen, Gast- und
Sportstätten.

Das Gehäuse ist als doppelwandige Blechkonstruktion aus
galvanisiertem Stahlblech mit einer Isolierstärke von
30 mm ausgeführt. Das Gehäuse ist außen zusätzlich
farbbeschichtet (RAL7016). Die Revisionstüren können nach
dem Entriegeln abgesenkt und in Richtung Mitte der Anlage
geschoben werden.

Die Ventilatoren sind direkt angetriebene Radialventilatoren mit hocheffektiven DC-Motoren. Die Motoren sind bürstenlose EC-Motoren.

Der Wärmerückgewinner ist ein Aluminium-Gegenstromwärmetauscher mit hohem Wirkungsgrad. Eurovent zertifiziert nach EN308. Zusätzlich ist der Wärmeübertrager mit
einer Bypassklappe ausgestattet. Parallel zur Öffnung des Bypasses wird zusätzlich der Luftweg über den Wärmerückgewinner geschlossen, um auch 100% der
Luft über den Bypass zu führen.
Als eine Option des Frostschutzmanagements kann die
Bypassklappe der Wärmerückgewinnung modulierend
angesteuert werden. In der Standardausführung des Gerätes
ist die Funktion modulierender Bypass enthalten.

Das Gerät ist auf der Zuluftseite mit M5 / ePM10 50%-Filter
und auf der Abluftseite mit M5 / ePM10 50%-Filter ausgestattet.

Alle Geräte sind standardmäßig mit einer Kondensatwanne
ausgerüstet, optional mit Kondensatpumpe.

Die zentrale Regeleinheit TAC 7 ist auf der Bedienseite außen am Gehäuse montiert, ist steckerfertig verdrahtet, inkl.
Hauptschalter zur zentralen Spannungsfreischaltung.
Anschluss der kabelgebundenen Fernbedienung,
Farbtouchscreen-Bediendisplay mit Klartextanzeige max. Kabellänge 100 m. Leistungsmerkmale des Regelungssystems TAC 7:

3-stufige Volumenstromeinstellung mit AUS-Funktion.
Die Volumenströme sind innerhalb des Arbeitsbereiches
frei wählbar Betriebsart wählbar zwischen:
- konstanter Volumenstrom CA
- konstanter Druck CP (externe Drucksensoren notwendig)
- bedarfsgerechte Regelung über zusätzliche Sensorik LS

automatische freecooling-Funktion über modulierenden Bypass
des Wärmetauschers Sommernachtkühlungsmodus mit automatischer Aktivierung anhand folgender Bedinungen:
- definierter Kalenderzeitraum
- definierte Start- und Endzeit
- Außentemperatur 1°C niedriger als Ablufttemperatur
Einstellbares Prüfverfahren alle 60 Minuten

Softstopp / Softstart der Ventilatoren

Individueller Einstellbereich von Zu- und Abluftvolumenstrom

Anzeige der aktuellen Systemwerte auf dem Touchscreen (TACtouch)

Signalisierung/Meldung aller Alarme

2 analoge Ausgangssignale 0-10 V für Volumenstrom und Druck (Option bei SAT I/O)

Regelmodi für CO2, VOC und Feuchtigkeit Sensoren für CO2, VOC, Feuchtigkeit anschließbar (optional erhältlich)

Filterüberwachung über Zeitintervall (frei programmierbar) oder über Drucksensoren (optional vor Ort montierbar)

Hilfsenergiefreie Frostschutzautomatik durch Reduzierung des
Außenluftvolumenstroms

Frostschutzautomatik durch Umgehung des Plattenwärme- übertragers konfigurierbar

Frostschutzautomatik über Außenluftvorerwärmung (Option KWin)

Programmierbarer Automatischer Feueralarm-Reset

Open Kollektor Ausgange zur Anzeige von Alarmen und dem Betriebsstatus der Ventilatoren

Open Kollektor Ausgang zur Ansteuerung einer PWW-Pumpe

Relaisausgang zur Abfrage des Status der Wärmerückgewinnung (Option bei SAT I/O)

Absenkung Volumenstrom durch externen Signaleingang (bei Betriebsart LS oder CP) mit einstellbarem Faktor

Überwachung und Steuerung von optionalen internen Elektro- (KWout) oder Warmwasser- (IBA) Nachheizregistern

Kaskadenschaltung mehrerer Nachheizer (elektrisch oder wasserbasiert)

Timerfunktion, 6 Schaltzeiten inkl. Sollwert für Temperatur, Volumenstrom und Regelungsmodus, für jeden Tag
getrennt einstellbar

Luftvolumenstrommanagement bei Feueralarm

BOOST-Funktion (Vorrangschaltung für höheren Volumenstrom)

Öffnen und Schließen von optionalen motorischen Absperrklappen

Nachlauf bei Elektro-Heizregistern

Regelung mehrerer externen Nacherhitzers/Kühlers mittels optionalem Kit EBA Control

Protokollierung von Inbetriebnahme- und Betriebsdaten auf SD-Karte

Firmware-Updates über USB

Kommunikationsmodule (optional):

SAT MODBUS: zur MODBUS RTU-Datenübertragung

SAT ETHERNET/WIFI/MQTT:
RJ45/WLAN, Kommunikationsmodul für Modbus TCP/IP
Mit einer App (Android oder iOS) kann die Steuerung des Lüftungsgerätes über Ethernet parametriert werden

SAT KNX: Kommunikationsmodul für KNX

BACnet: Modbus-BACnet-Gateway
Integration in die Cloud-basierte Plattform INSIDE

KIT 5 Output Relais:
loses Zubehör mit Verbindungskabel (2 m)

Box mit Kabelverbindung zur bauseitigen Montage mit Relais zur Anzeige von Alarmen und dem Betriebsstatus der
Ventilatoren

Kontakte NO, maximale Kontaktbelastung 250V AC/DC 6A,
Spulenspannung 24V DC

Das Gerät ist EUROVENT zertifiziert.

Nachfolgende Bestandteile des Lüftungsgerätes sind aufeinander abgestimmt, von einem Hersteller anzubieteten
Fabrikat der Planung: Swegon
Typ: GLOBAL LP 02 KWout
Anlagenteile liefern und komplett betriebsfertig montieren

oder gleichwertig

angebotenes Fabrikat: ..............................

angebotener Typ:.......................................

**03.01.01.0010 Kompaktlüftungsgerät mit Wärmerückgewinnung, Deckengerät 450 m³/h**
Kompaktlüftungsgerät mit Wärmerückgewinnung, Deckengerät 450 m³/h

Technische Spezifikation

Auslegungsdaten

Gerätegröße  02
Zuluftvolumenstrom  365  m³/h
Statischer Druckverlust  Außenluftkanal  70  Pa
Zuluftkanal  170  Pa
Abluftvolumenstrom  450  m³/h
Statischer Druckverlust
Abluftkanal  150  Pa
Fortluftkanal  70  Pa

Wetterstation, Referenz  DRESDEN,  Germany
Dimensionierte Außentemperatur, Sommer  32,0  °C
Auslegungsdaten, Aussenluftfeuchte, Sommer  40  %
Niedrigste dimensionierte Außenlufttemperatur  -15,0°C
Auslegungsdaten, Aussenluftfeuchte, Winter  90  %
Zulufttemperatur, Sommer  26,8  °C
Zulufttemperatur, Winter  20,0  °C

Hauptdaten
Spezif. Ventilatorleistung, SFPv (saubere Filter)  mit sauberen Filtern und einschl. den Effekt von OACF & EATR  1,59  kW/(m³/s)
Trockener Temp.wirkungsgrad Zuluftseitig  87,6  %
Eurovent Energieeffizienz Klasse  Sommer: A+ 2020
Winter: A+  2016
Eurovent Fs_Pref:  Sommer: 0,94  Winter:  0,92
Prüfung der Daten gemäss Ökodesign ERP (EU) No. 1253 /
2014, konform  2018

Technische Spezifikation Gehäuse
Konstruktion, Aufbau  ohne innere Rahmenkonstruktion,
doppelschalige Paneele
Paneele  Lackierte Panele mit 30mm feuerwiderstandfähiger
Isolierung
Wärmedurchgangsfaktor  T3 (MB - Casing D)
Wärmebrückenfaktor  TB2 (MB - Casing D)
Gehäusedichtheitsklasse  L2 (M - Casing D) at -400 Pa und
L3 (M - Casing D) at +700 Pa L2(R) at -400 Pa und L3
(R) +700 Pa to EN 1886:2007
mechanische Festigkeit  D1 (MB - Casing D)
Hygiene  Entspricht den Anforderungen der VDI6022
Isoliermaterial  RW

Geräteabmessungen

Länge Gerät ohne Kanalbauteile in mm: 1300
Breite in mm:  890
Höhe in mm:  350

Gewicht Gerät in kg: 103
Gewicht der Kanalbauteile in kg: 38

Kanalanschlüsse in mm:
AUL  DN 200
Lage AUL-Anschluß  stirnseitig
FOL  DN 200
Lage FOL-Anschluß  stirnseitig
ZUL  DN 200
Lage ZUL-Anschluß  stirnseitig
ABL  DN 200
Lage ABL-Anschluß  stirnseitig

Elektrische Anschlüsse
GLOBAL PX LP  1 x 230 V - 50 Hz | 3,1 A max. | D4A -
10kA - AC3
Nacherhitzer, elektrisch - werksseitig montiert  1 x
230, V - 50 Hz | 13 A max. | C16A - 10kA - AC1

Schallleistung zum Kanal nach ISO 5136 Die Angaben beinhalten alle Dämpfungen der aufgeführten Funktionsbauteile bis zum Kanalanschluss Schallleistung zur Umgebung nach ISO 3744

Technische Spezifikation
max. Schall-Leistungspegel über
Gerät
Hz  63  125  250  500  1k  2k  4k  8k  All
ZU  68  55  51  33  29  27  28  27  dB  47  dB(A)
AU  70  58  61  37  28  27  28  27  dB  53  dB(A)
AB  71  61  55  37  31  31  31  31  dB  50  dB(A)
FO  72  62  65  47  37  32  37  35  dB  58  dB(A)
Zur Umgebung
UM  74  65  59  46  34  24  16  5  dB  54  dB(A)

Schalldruckpegel LP  dB  34  dB(A)
A-bewerteter Schalldruckpegel für ein Gerät zur
Umgebung mit angeschlossenen Kanälen im freien Feld (Abstand d=3m)
Komponenten nach Luftrichtung geordnet

Lüftungsgerät

Zuluft Geräteaufbau

Schalldämpferlose beigelegt, Montage bauseitig
runde Klappelose beigelegt, Montage bauseitig
Filter
Ventilator
Gegenstromplattenwärmetau scher
Nacherhitzer, elektrischwerksseitig montiert
Schalldämpferlose beigelegt, Montage bauseitig

Zuluft techn. Daten im Detail

1  Schalldämpfer - lose beigelegt, Montage bauseitig,
001335
Statischer Druckverlust  2  Pa
Schallleistungspegel

Frequenzband  63  125  250  500  1k  2k  4k  8k
Schalldämpfung  3  5  11  20  30  35  20  17  dB
Statische Dämpfung (dB) nach ISO 7235

1  runde Klappe - lose beigelegt, Montage bauseitig,
888653
Klappenstellantrieb: mit Federrücklauf
Klappenblatt: nicht isoliert
Statischer Druckverlust  3  Pa

1  Filter
ePM10 50% 333 x 286 x 50 mm
Volumenstrom  365  cbm/h
Luftgeschwindigkeit in der Filtersektion  1,07  m/s
Volumenstrom  365  cbm/h
Empfohlener Auslegungsdruckverlust  39  Pa
Anfangsdruckverlust  20  Pa
Enddruckverlust  59  Pa

1  Ventilator

Typ Ventilator  Verbundwerkstoff
Ausziehbarer Ventilator mit Luftmengenmesseinrichtung
Direkt angetrieben mit Laufüberwachung EC Motor.
Effizienzklasse
entsprechend IE5.
Zuluftvolumenstrom  365  m³/h
Auslegungsdruck statisch (feuchte Bedingungen)  372  Pa
Stat. Druckanstieg für SFPv Berechnung  353  Pa
Temperaturerhöhung durch Ventilator [K]  0,7  °C
min. Drehzahl
Drehzahl für SFPv Berechnung (saubere Filter)  3095
U/min
Drehzahl im Auslegungspunkt  3.159  U/min
max. Drehzahl  3928  U/min
Drehzahlreserve: 21,2 %
elektr. Anschlußleistung des Motors(en) im
Auslegungspunkt
0,09  kW
Elektrische Motorleistung für SFPv Wert Berechnung
(saubere
Filter)  0,08  kW
Motor Nennleistung  0,17  kW
Statischer Gesamtwirkungsgrad des Ventilators, inkl.
Motorsteuerung  43,1  %

Luftvolumenstrom (cmb/h):  365
Druckverlust extern (Pa):  240
Druckverlust gesamt (Pa):  353
- min. Drehzahlreserve Zuluft in % :  21,2
- Anzahl Ventilatoren in der Zuluft:  1
- Nennleistung elektr. je Ventilator Zuluft in kW: 0,17
- max. aufgen. elektr. Leistung Zuluft in kW:  0,08

1  Gegenstromplattenwärmetauscher mit Bypass-Klappe
Standard Aluminium
Druckverlust, Zuluft  78  Pa
Zuluftstrom (bei niedrigster Außentemperatur, ohne Vereisung)
Druckverlust, Abluft  130  Pa
Außenluftkorrekturfaktor (OACF)
Abluftübertragungsverhältnis (EATR)  < 1,0  %
Trockener Temp.wirkungsgrad Zuluftseitig (80,9% bei
ausgeglichener
Luftmenge)  87,6  %
Temperaturwirkungsgrad, Zuluft, Sommer  87,5  %
Temperatur Effizienz der Zuluft (ohne Einfrieren) 68,3  %
Frostschutzfunktion: Bypass Regelung

Technische Spezifikation
niedrigste Aussentemperatur ohne Einfrierung  -3,4  °C

Zuluftseite, Winter  Eintritt  Austritt
Lufttemperatur  -14,3  9,1  °C
rel. Feuchte  85  15  %
Heizleistung  2,87  kW
Angaben gelten unter Einhaltung des Einfrierschutzes der WRG

Abluftseite, Winter  Eintritt  Austritt
Lufttemperatur  20,0  1,0  °C
rel. Feuchte  20  71  %

Zuluftseite, Sommer  Eintritt  Austritt
Lufttemperatur  32,7  26,8  °C
rel. Feuchte  38  54  %

Abluftseite, Sommer  Eintritt  Austritt
Lufttemperatur  26,0  30,8  °C
rel. Feuchte  50  38  %
Kondensatwassermenge, Abluft, Winter  0,000  l/min

1  Nacherhitzer, elektrisch - werksseitig montiert,
883210
Statischer Druckverlust  8  Pa
Luftgeschwindigkeit  1,08  m/s

Eintritt  Austritt
Lufttemperatur  9,1  20,0  °C
rel. Feuchte  15  7  %
erforderliche Registerleistung  1,33  kW
Nennleistung  3,00  kW

1  Schalldämpfer - lose beigelegt, Montage bauseitig,
001335
Statischer Druckverlust  2  Pa
Schallleistungspegel

Sechnische Spezifikation
Frequenzband  63  125  250  500  1k  2k  4k  8k
Schalldämpfung  3  5  11  20  30  35  20  17  dB
Statische Dämpfung (dB) nach ISO 7235

Abluft Geräteaufbau

Schalldämpferlose beigelegt, Montage bauseitig Filter
Gegenstromplattenwärmetauscher Ventilator
runde Klappelose beigelegt, Montage bauseitig Schalldämpferlose beigelegt, Montage bauseitig

Abluft techn. Daten im Detail

1  Schalldämpfer - lose beigelegt, Montage bauseitig
Statischer Druckverlust  3  Pa
Schallleistungspegel
Frequenzband  63  125  250  500  1k  2k  4k  8k
Schalldämpfung  3  5  11  20  30  35  20  17  dB
Statische Dämpfung (dB) nach ISO 7235

1  Filter
ePM10 50%, 333 x 286 x 50 mm
Luftgeschwindigkeit in der Filtersektion  1,32  m/s
Volumenstrom  450  cbm/h
Empfohlener Auslegungsdruckverlust  51  Pa
Anfangsdruckverlust  25  Pa
Enddruckverlust  76  Pa

1  Gegenstromplattenwärmetauscher Zubehör und technische Daten, siehe Zuluft

1  Ventilator
Typ Ventilator  Verbundwerkstoff
Ausziehbarer Ventilator mit Luftmengenmesseinrichtung
Direkt angetrieben mit Laufüberwachung EC Motor.
Effizienzklasse entsprechend IE5.
Abluftvolumenstrom  450  m³/h
Auslegungsdruck statisch (feuchte Bedingungen)  411  Pa
Stat. Druckanstieg für SFPv Berechnung  386  Pa
Temperaturerhöhung durch Ventilator [K]  0,8  °C
min. Drehzahl
Drehzahl für SFPv Berechnung (saubere Filter)  3480
U/min

Technische Spezifikation
Drehzahl im Auslegungspunkt  3.555  U/min
max. Drehzahl  3.927  U/min
Drehzahlreserve:  11,4 %
elektr. Anschlußleistung des Motors(en) im
Auslegungspunkt 0,12  kW
Elektrische Motorleistung für SFPv Wert Berechnung
(saubere Filter)  0,11  kW
Motor Nennleistung  0,17  kW
Statischer Gesamtwirkungsgrad des Ventilators, inkl.
Motorsteuerung  42,3  %

Luftvolumenstrom (cmb/h):  450
Druckverlust extern (Pa):  220
Druckverlust gesamt (Pa):  386
- min. Drehzahlreserve Abluft in % :  11,4
- Anzahl Ventilatoren in der Abluft:  1
- Nennleistung elektr. je Ventilator Zuluft:  0,17
- max. aufgen. elektr. Leistung Abluft in kW:  0,11

1  runde Klappe - lose beigelegt, Montage bauseitig,
888653
Klappenstellantrieb: mit Federrücklauf
Klappenblatt: nicht isoliert
Statischer Druckverlust  4  Pa

1  Schalldämpfer - lose beigelegt, Montage bauseitig,
001335
Statischer Druckverlust  3  Pa
Schallleistungspegel
Frequenzband  63  125  250  500  1k  2k  4k  8k
Schalldämpfung  3  5  11  20  30  35  20  17  dB
Statische Dämpfung (dB) nach ISO 7235

einschl. folgendem Zubehör

1 Stck  HMI TACtouch Touchscreen-Bedienoberfläche TAC7
lose beigelegt, Montage bauseitig  Art.Nr. 372194
Fernbedienung TACTouch mit 4," Touchscreen Display mit vollwertigem Time Manager zur komfortablen Konfiguration, Visualisierung und operativen Kontrolle des WRG Gerätes.
Unter Verwendung der Schnittstellenkarte SAT Modbus können bis zu 64 Geräte Typ Global über eine Fernbedienung bedient werden.

4 Stck  runde flexible Verbindung - lose beigelegt,
Montage bauseitig flexibler Anschlußstutzen MS für Geräte
Abmessungen:
L x B in mm:  145 mm x DN200mm

1 Stck SAT I/O TAC 6 / 7 Input/Output Satellite Platine 372144
zur Bereitstellung zusätzlicher Ein- und Ausgänge Konfigurierbare Ein-/Ausgänge (außer GLOBAL PX LP)
      - Meldung Freikühlung aktiv
      - 2x 0-10V Ausgang (Luftvolumenstrom/ Druck)
      - Auswahl Master Lüftersteuerung
      - Heizung Aus (externe Freigabe Heizen)
      - Steuerung Ventilator ZUL bei Feueralarm
      - Steuerung Ventilator ABL bei Feueralarm

Typ SAT I/O TAC 6 / 7
- lose beigelegt, Montage bauseitig

1 Stck  Kit 5x Ausgangsrelais - lose beigelegt, Montage
bauseitig  Art.Nr. 522346
KIT 5 Output Relais,  für konfigurierbare Ein-/Ausgänge
(außer GLOBAL PX LP)

Anschlussbox mit 5 Relaisausgängen, Kontakte NO, maximale Kontaktbelastung 250V AC/DC 6A, Spulenspannung 24V DC
mit vorkonfektionierter Anschlussleitung an den TAC 6 Controller, Leitungslänge 2m,
Leitungsquerschnitt 0,34 mm², zur festen Verlegung
  -Gehäuse 105 x 80 x 150 mm
  -Hochwertige ABS- oder Polypropylenabdeckung
  -Deckel aus Polypropylen
  -Deckel mit Einrast- oder Bajonettbefestigung
  -IP55 gemäß IEC 60529
  -Komplett mit abgestufter EVA-Membran und
Kabeleinführungen
  -Silikon- und halogenfreie Bauart
  -Farbton: Hellgrau (RAL 7035)
  -Elektrische Isolierung entsprechend Schutzklasse II
  gemäß IEC 536

Typ KIT 5 Output Relais

2 Stck  Kanaldrucksensor Modbus - lose beigelegt,
Montage bauseitig  Art.Nr. 522714
Druckfühler
In Verbindung mit der VAV-Regelung wird der Druck im
Kanal über den Druckfühler konstant gehalten. Der gewünschte
Sollwert wird in Prozent des Druckbereiches am Bedienterminal des Gerätes eingestellt.

Der Druckfühler enthält einen temperaturkompensierten Differenzdruckfühler, einen Funktionsumschalter, 2 gleichwertige Modularanschlüsse für die Bus-Kommunikation
(Modbus)

Anschluß: 2 x RJ 12 6/6
Spannungsversorgung über Modularkontakt: 24 V DC
Umgebungstemp: -20 - 50 °C, 10 - 95 % rF
Messbereich: 0- 2000 Pa
Genauigkeit: 0,5% vom gemessenen Wert + 2,5Pa
Schutzart: IP 54 gem. EN 60529

1 Stck  CondensatePump_G  Art.Nr. 883244
Kit Kondensatpumpe für RLT Gerät, ab Werk in das Gerät eingebaut und betriebsfertig verdrahtet

1 Stck  Defrost kit PX - werksseitig montiert  Art.Nr.
522718
Kit Abtauung Wärmetauscher für RLT Gerät Global LP bestehend aus einem zusätzlichen Drucksensor der am Wärmetauscher der WRG angebracht ist. Unter kritischen
Bedingungen bei Vereisung des Wärmetauschers wird der
Zuluftvolumenstrom angehalten, um eine Abtauung zu ermöglichen.
Die Abtaufunktion wird nur angewendet, wenn die primär
vorhandenen Funktionen bzgl. Antifrostmanagement nicht
ausreichen.
- ab Werk in das Gerät eingebaut und betriebsfertig
verdrahtet

Die angegebenen Daten sind mindestens einzuhalten, wobei die angegebenen Geräteabmessungen als maximale Gerätegrößen und die Druckverlustangaben als Mindestvorgabe zu berücksichtigen sind!
Liefern und komplett betriebsfertig montieren

oder gleichwertig

angebotenes Fabrikat: ..............................

angebotener Typ:.......................................
Menge: 1,000 Stck

**03.01.01.0020 Kanalrauchmelder mit DIBT-Zulassung**
2 Stück Rauchdetektor für den Kanaleinbau
Rauchdetektor zur Messung von Rauchgasen in Luftkanälen, bestehend aus einem optischen Meßsystem, das  in einem Adaptersystem für Kanalmontage eingebaut ist. Der Rauchmelder verfügt über ein integriertes Steuergerät zur Steuerung von Feuerklappen, zur Aktivierung von akustischen und/oder optischen Alarmen, eine automatische Alarmschwellennachführung sowie einen elektronischen Luftstromanzeige.
Systemkomponente passend zum Lüftungsgerät

Ausgänge: 2x Alarm
  1x Service
  1x Systemfehler
  1x Low-Flow
Betriebsspannung 230 V AC
Max. Luftfeuchte:  99 % rH
Schutzgrad: IP 54

- mit DIBt-Zulassung

Gewicht:  800 g
Länge Venturirohr max. 600 mm (bei Bedarf
kürzbar)

passend zum vorgenannten Kompaktlüftungsgerät
einschl. Montagesatz für Kanaleinbau

Liefern und komplett betriebsfertig montieren

oder gleichwertig

angebotenes Fabrikat: ..............................

angebotener Typ:.......................................
Menge: 1,000 Stck

**03.01.01.0030 Anlageninterne Elektroinstallation**
Installation aller erforderlichen Elektroverbindungsleitungen
zur betriebsfertigen Verwendung des Lüftungsgerätes innerhalb
der Lüftungszentrale für Fühler, Stellantrieb, Rauchmelder, Klappenantriebe, Anzeige- und Bedienelemente incl. Kabelverlegung, Anklemmen und Auflegen.
Einzukalkulieren sind je ca. 30 m von den Kabeltypen
NYM 3x1,5  sowie J -Y(ST)Y 6x2x0,8 incl.
Installationsmaterial.

Ausführung gem. VDE Richtlinien unter Beachtung der
Aufstellsituation des Gerätes.

Das Verlegen und Anklemmen der Haupteinspeisung erfolgt
bauseits.
Menge: 1,000 Stck

**03.01.01.0040 Werksinbetriebnahme Lüftungsgerät**
Hersteller-Inbetriebnahme u. Einweisung vom Lüftungsgerätemodell

Die Inbetriebnahme vom Hersteller-Kundendienst beinhaltet:
- Funktionskontrolle aller Bauteile
- Überprüfung der Sicherheitseinrichtungen der gelieferten
Komponenten
- Sicherstellung einer hohen Betriebssicherheit
- Parametrierung  aller Regelungsfunktionen
- Energetisch optimierter Betrieb
- Erstellung vom IBN-Protokoll
- Eine Einweisung des bei der Inbetriebnahme anwesenden
Betriebspersonals erfolgt im Zuge der Inbetriebnahme kostenlos, ansonsten gegen gesonderte Berechnung.
- Die Arbeiten werden, gemäß den gesetzlichen
Vorschriften,
nur durch zertifizierte Servicetechniker nach VDI 6022 durchgeführt

Die bauseitigen Inbetriebnahmevoraussetzungen müssen
erfüllt sein.
Menge: 1,000 psch

**03.01.01.0050 Ersatzluftfilter ABL**
Ersatzluftfilter
Ersatzluftfilter, druckverlustoptimiert mit großer Filteroberfläche.

ePM10 50%, 333 x 286 x 50 mm
Luftgeschwindigkeit in der Filtersektion  1,32  m/s
Volumenstrom  450  cbm/h
Empfohlener Auslegungsdruckverlust  51  Pa
Anfangsdruckverlust  25  Pa
Enddruckverlust  76  Pa

Anzahl Filtereinsätze: 1 St.

Für zuvor beschriebenes Lüftungsgerät

Liefern und übergeben
Menge: 1,000 Stck
DIN276 neu: 431 KatKgr

**03.01.01.0060 Ersatzluftfilter ZUL**
Ersatzluftfilter
Ersatzluftfilter, druckverlustoptimiert mit großer Filteroberfläche.

ePM10 50%, 333 x 286 x 50 mm
Luftgeschwindigkeit in der Filtersektion  1,07  m/s
Volumenstrom  365  cbm/h
Empfohlener Auslegungsdruckverlust  39  Pa
Anfangsdruckverlust  20  Pa
Enddruckverlust  59  Pa

Anzahl Filtereinsätze: 1 St.

Für zuvor beschriebenes Lüftungsgerät

Liefern und übergeben
Menge: 1,000 Stck
DIN276 neu: 431 KatKgr

##### Abschnitt 03.01.02 Luftein- und Auslässe

DIN276 neu: 431 KatKgr

**03.01.02.0010 Zuluft - Tellerventil, DN 125**
Zuluft-Tellerventil
in runder Ausführung. Das Ventil kann wahlweise mit Luftlenkblech für Einsatz in Wandnähe bzw. in Raumecken eingesetzt werden. Ventilring mit Randabdichtung, Ventilteller mit Gewindespindel und Kontermutter zur Fixierung der Ventiltellerstellung nach der Einregulierung. Bajonetthalterungen zum Anschluss an den Stutzen VRGL, VRGU und VRGM.
Verzinktes Stahlblech, pulverbeschichtet RAL 9010

Größe: DN 125

komplett liefern und betriebsfertig montieren
angebotenes Fabrikat: ..............................

angebotener Typ:.......................................
Menge: 5,000 Stck

**03.01.02.0020 Abluft - Tellerventil, DN 125**
Abluft-Tellerventil
in runder Ausführung mit akustisch optimiertem Ventilteller, Ventilring mit Randabdichtung, Ventilteller mit Gewindespindel und Kontermutter zur Fixierung der Ventiltellerstellung nach der Einregulierung. Bajonetthalterungen zum Anschluss an den Stutzen VRGL, VRGU und VRGM.
Verzinktes Stahlblech, pulverbeschichtet RAL 9010

Größe: DN 125
komplett liefern und betriebsfertig montieren

oder gleichwertig

angebotenes Fabrikat: ..............................

angebotener Typ:.......................................
Menge: 1,000 Stck

**03.01.02.0030 Abluft - Tellerventil, DN 100**
Abluft-Tellerventil
wie zuvor in vollem Wortlau beschrieben, jedoch
DN 100
komplett liefern und betriebsfertig montieren

oder gleichwertig

angebotenes Fabrikat: ..............................

angebotener Typ:.......................................
Menge: 11,000 Stck

**03.01.02.0040 Ausblasstutzen FOL, schräg DN 200, Stahlblech verzinkt**
Ausblasstutzen schräg, zum Anschluss an runde Rohrleitungen, mit angesetztem Endstück unter 45 Grad abgeschrägt und innen liegendem Vogelschutzgitter.
Ausführung nach DIN EN 12237 und DIN EN 1506 in Dichtheitsklasse D bzw. ATC2 gemäß DIN EN 16798-3, unabhängig durch Eurovent zertifiziert.
Steckverbindungen mit werksseitig fest montierter Doppellippendichtung aus alterungsbeständigem EPDM-Gummi, temperaturbeständig von -30 bis +100° C.
Nennweiten 80 bis 315 mit selbstsicherndem Stecksystem (Click) zur weitestgehend schraubenlosen Verbindung.
Material: verzinktes Stahlblech

Nennweite: 200
Volumenstrom:  450 m³/h

komplett liefern und betriebsfertig montieren
angebotenes Fabrikat: ..............................

angebotener Typ:.......................................
Menge: 1,000 Stck

**03.01.02.0050 Dachhaube AUL, DN 200, Stahlblech verzinkt**
zylindrische Außen- und Fortlufthaube, zum Anschluss an runde Rohrleitungen, mit Perforation im Mantel. Die Verbindung zum Lüftungsrohr kann mit Durchmesser D oder d1 ausgeführt werden.
Material: verzinktes Stahlblech

Nennweite : 200
Volumenstrom:  365 m³/h

komplett liefern und betriebsfertig montieren
angebotenes Fabrikat: ..............................

angebotener Typ:.......................................
Menge: 1,000 Stck

##### Abschnitt 03.01.03 Schallschutzeinrichtungen

DIN276 neu: 431 KatKgr

**03.01.03.0010 Flexibler Telefonieschalldämpfer 125-50-500**
Flexibler Telefonieschalldämpfer 125-50-500

Flexibler Telefonieschalldämpfer aus Aluminium; mit Lippendichtung. Mit 50 mm dicker Schallschluckpackung aus Mineralwolle, frei von potenziell allergieauslösendem Formaldehyd, Phenol und Acryl. Ohne künstliche Farben, Bleich- oder Färbemittel gebunden. Nicht brennbar gemäß EN 13501-A1.
Material: Aluminium

Typ: 125-50-500
Nennweite: DN 125
Länge: 500mm

komplett liefern und betriebsfertig montieren

angebotenes Fabrikat: ..............................

angebotener Typ:.......................................
Menge: 4,000 Stck

**03.01.03.0020 Flexibler Telefonieschalldämpfer 100-50-500**
Flexibler Telefonieschalldämpfer 100-50-500

Flexibler Telefonieschalldämpfer aus Aluminium; mit Lippendichtung. Mit 50 mm dicker Schallschluckpackung aus Mineralwolle, frei von potenziell allergieauslösendem Formaldehyd, Phenol und Acryl. Ohne künstliche Farben, Bleich- oder Färbemittel gebunden. Nicht brennbar gemäß EN 13501-A1.
Material: Aluminium

Typ: 100-50-500
Nennweite: DN 100
Länge: 500mm

komplett liefern und betriebsfertig montieren

angebotenes Fabrikat: ..............................

angebotener Typ:.......................................
Menge: 5,000 Stck

##### Abschnitt 03.01.04 Luftkanaleinbauteile

DIN276 neu: 431 KatKgr

**03.01.04.0010 Konstantvolumenstromregler DN 125**
Konstantvolumenstromregler

zum lageunabhängigen Einbau in Rohrleitungen, für Zu-und Abluft. Mit zentrisch gelagertem Klappenblatt, zur Volumenstromregulierung, mit Lagerachse aus Edelstahl in speziellen Lagerbuchsen. Stelleinrichtung mit Drehzeiger, Skala und Arretierung für den Volumenstromsollwert, manuell einstellbar. Eine Lieferung in isolierter Ausführung ist möglich. Druckbereich bis 1.000 Pa. Ausführung nach DIN EN 1506, Steckverbindungen mit werksseitig fest montierter Doppellippendichtung aus alterungsbeständigem EPDM-Gummi, temperaturbeständig von 0 bis +70° C, für Dichtheitsklasse C nach DIN EN 12237. Mit selbstsicherndem Stecksystem (Click) zur weitestgehend schraubenlosen Verbindung.
Material:  verzinktes Stahlblech

Nennweite: 125

komplett liefern und betriebsfertig montieren

oder gleichwertig

angebotenes Fabrikat: ..............................

angebotener Typ:.......................................
Menge: 4,000 Stck

**03.01.04.0020 Konstantvolumenstromregler DN 100**
Konstantvolumenstromregler

zum lageunabhängigen Einbau in Rohrleitungen, für Zu-und Abluft. Mit zentrisch gelagertem Klappenblatt, zur Volumenstromregulierung, mit Lagerachse aus Edelstahl in speziellen Lagerbuchsen. Stelleinrichtung mit Drehzeiger, Skala und Arretierung für den Volumenstromsollwert, manuell einstellbar. Eine Lieferung in isolierter Ausführung ist möglich. Druckbereich bis 1.000 Pa. Ausführung nach DIN EN 1506, Steckverbindungen mit werksseitig fest montierter Doppellippendichtung aus alterungsbeständigem EPDM-Gummi, temperaturbeständig von 0 bis +70° C, für Dichtheitsklasse C nach DIN EN 12237. Mit selbstsicherndem Stecksystem (Click) zur weitestgehend schraubenlosen Verbindung.
Material:  verzinktes Stahlblech

Nennweite: 100

komplett liefern und betriebsfertig montieren

oder gleichwertig

angebotenes Fabrikat: ..............................

angebotener Typ:.......................................
Menge: 5,000 Stck

##### Abschnitt 03.01.05 Luftleitungsteile und Zubehör

DIN276 neu: 431 KatKgr

**03.01.05.0010 Zu- und Abluftkanäle Abrechnungsgruppe K**
Zu- und Abluftkanäle Abrechnungsgruppe K2
(größte Kantenlänge 250 bis 1400 mm) bestehend
aus:
Kanälen mit rechteckigen Querschnitten und
anschlußseitigen Verbindungen einschließlich
allem notwendigen Zubehör, Abdichtungsmaterial
und allen Ausschnitten, einschließlich aller
erforderlichen Befestigungskonstruktionen aus
Profileisen und Aufhängungen mit schalldämmenden Einlagen, wobei schwarze Teile mit
Rostschutzanstrich versehen werden müssen.
Nicht normgerechte Kanäle sind entsprechend
auszusteifen.
Durchschnittliche Montagehöhe: 2,5-4,00 m
Ausführung  : Dichtheitsklasse C nach DIN EN 1507
Material  : Stahlblech verzinkt
Verbindungen: Flansche nach DIN 24190/3
einschl. Schrauben und Muttern

liefern und komplett betriebsfertig montieren
Menge: 2,000 m²
DIN276 neu: 431 KatKgr

**03.01.05.0020 Formstücke Abrechnungsgruppe F2**
Formstücke Abrechnungsgruppe F2
(größte Kantenlänge 250 bis 1400 mm) bestehend
aus:
Formstücken mit rechteckigen Querschnitten und
anschlußseitigen Verbindungen einschließlich
allem notwendigen Zubehör, Abdichtungsmaterial
und allen Ausschnitten, einschließlich aller
erforderlichen Befestigungskonstruktionen aus
Profileisen und Aufhängungen mit schalldämmenden Einlagen, wobei schwarze Teile mit
Rostschutzanstrich versehen werden müssen.
Nicht normgerechte Kanäle sind entsprechend
auszusteifen.
Durchschnittliche Montagehöhe: 2,5-4,0 m
Ausführung  : Dichtheitsklasse C nach DIN EN 1507
Material  : Stahlblech verzinkt
Verbindungen: Flansche nach DIN 24190/3
  einschl. Schrauben und Muttern

liefern und komplett betriebsfertig montieren
Menge: 2,000 m²
DIN276 neu: 431 KatKgr

*Hinweis: Wickelfalzrohr (Spiralfalzrohr) DIN 24145*
Wickelfalzrohr. Ausführung nach DIN EN 12237 und DIN EN 1506, für Dichtheitsklasse D nach DIN EN 12237. Nennweiten 80 bis 315 einsetzbar mit selbstsicherndem Stecksystem (Click) zur weitestgehend schraubenlosen Verbindung. Nennweiten 100 bis 160 mm ab Werk mit Sicherungsnocken (Click), Nennweiten 80 und 180 bis 315 mm auf Wunsch bereits ab Werk, mit Sicherungsnocken (Click) erhältlich.

Material: verzinktes Stahlblech

Nennweite: nachfolgend

Durchschnittliche Montagehöhe: bis 3,25m

komplett liefern und betriebsfertig montieren

oder gleichwertig

angebotenes Fabrikat: ..............................

angebotener Typ:.......................................

**03.01.05.0030 WFR DN 100**
Menge: 45,000 lfm
DIN276 neu: 431 KatKgr

**03.01.05.0040 WFR DN 125**
Menge: 35,000 lfm
DIN276 neu: 431 KatKgr

**03.01.05.0050 WFR DN 160**
Menge: 38,000 lfm
DIN276 neu: 431 KatKgr

**03.01.05.0060 WFR DN 200**
Menge: 16,000 lfm
DIN276 neu: 431 KatKgr

*Hinweis: Flexibles Rohr nach DIN 24146, nicht brennbar*
Flexibles Rohr nach DIN 24146, nicht brennbar
gemäß DIN 4102, hergestellt aus verrilltem
Reinaluminiumband, 2-lagig, versetzt
übereinandergewickelt,Biegeradius 1-1,5 D,
einschließlich Dichtungs-, Verbindungs- und
Befestigungsmaterial

**03.01.05.0070 FR DN 100**
Menge: 11,000 lfm
DIN276 neu: 431 KatKgr

**03.01.05.0080 FR DN 125**
Menge: 6,000 lfm
DIN276 neu: 431 KatKgr

*Hinweis: Formstücke DIN EN 1506*
Formstücke nach DIN EN 1506,
Steckverbindungen mit werksseitig fest montierter Doppellippendichtung aus alterungsbeständigem EPDM-Gummi, temperaturbeständig von -30 bis +100° C, für Dichtheitsklasse D nach DIN EN 12237. Mit selbstsicherndem Stecksystem (Click) zur weitestgehend schraubenlosen Verbindung.

Material: verzinktes Stahlblech

Material und Ausführung wie vorstehend beschrieben.

**03.01.05.0090 Bogen 100-90**
Bogen  100 - 90
Menge: 24,000 Stck
DIN276 neu: 431 KatKgr

**03.01.05.0100 Bogen 125-90**
Bogen  125 - 90
Menge: 14,000 Stck
DIN276 neu: 431 KatKgr

**03.01.05.0110 Bogen 160-90**
Bogen  160 - 90
Menge: 10,000 Stck
DIN276 neu: 431 KatKgr

**03.01.05.0120 Bogen 200-90**
Bogen  200 - 90
Menge: 7,000 Stck
DIN276 neu: 431 KatKgr

**03.01.05.0130 Übergangsstück, 100-125**
Übergangsstück symmetrisch
US 100 - 125
Menge: 6,000 Stck
DIN276 neu: 431 KatKgr

**03.01.05.0140 Übergangsstück, 125-160**
Übergangsstück symmetrisch
US 125 - 160
Menge: 6,000 Stck
DIN276 neu: 431 KatKgr

**03.01.05.0150 Übergangsstück, 160-200**
Übergangsstück symmetrisch
US 160 - 200
Menge: 4,000 Stck
DIN276 neu: 431 KatKgr

**03.01.05.0160 Abzweigstück, 90°, 100-100**
Abzweigstück AT 100 -100
Menge: 4,000 Stck
DIN276 neu: 431 KatKgr

**03.01.05.0170 Abzweigstück, 90°, 125-125**
Abzweigstück AT 125 -125
Menge: 7,000 Stck
DIN276 neu: 431 KatKgr

**03.01.05.0180 Abzweigstück, 90°, 160-160**
Abzweigstück AT 160-160
Menge: 4,000 Stck
DIN276 neu: 431 KatKgr

**03.01.05.0190 Sattelstutzen 90°, 125**
Sattelstutzen 90° ST 125
Menge: 1,000 Stck
DIN276 neu: 431 KatKgr

**03.01.05.0200 Sattelstutzen 90°, 160**
Sattelstutzen 90° ST 160
Menge: 1,000 Stck
DIN276 neu: 431 KatKgr

**03.01.05.0210 Enddeckel, 100**
Enddeckel 100.
Menge: 4,000 Stck
DIN276 neu: 431 KatKgr

**03.01.05.0220 Enddeckel, 125**
Enddeckel 125.
Menge: 4,000 Stck
DIN276 neu: 431 KatKgr

**03.01.05.0230 Enddeckel, 160**
Enddeckel 160.
Menge: 2,000 Stck
DIN276 neu: 431 KatKgr

**03.01.05.0240 Regenkragen für Rohr DN 100**
Regenkragen für Rohr DN 100

Regenkragen, zum Abdichten von runden Lüftungsleitungen bei Durchdringung von Dachflächen.
Standardausführung passend auf Wickelfalzrohr.

Material: verzinktes Stahlblech
Nennweite: 100 mm (zzgl. 30mm Dämmung )

liefern und montieren, einschlißlich aller Nebenleistungen
Montge in Abstimmung mit Dachdecker
Menge: 1,000 Stck

**03.01.05.0250 Regenkragen für Rohr DN 200**
Regenkragen für Rohr DN 200

Regenkragen, zum Abdichten von runden Lüftungsleitungen bei Durchdringung von Dachflächen.
Standardausführung passend auf Wickelfalzrohr.

Material: verzinktes Stahlblech
Nennweite: 200 mm (zzgl. 30mm Dämmung + Blechmantel)

liefern und montieren, einschlißlich aller Nebenleistungen
Montge in Abstimmung mit Dachdecker
Menge: 2,000 Stck

##### Abschnitt 03.01.06 Wärmedämmung

DIN276 neu: 431 KatKgr

*Hinweis: Isolierung Blechrohre und Formstücke von AUL+FOL-Leitungen*
Isolierung Blechrohre und Formstücke bis
Durchmesser 500mm

Umgebungstemperatur +/- 30°C
Umgebungsfeuchte max. 60%

Technische Vorbemerkung zur Kältedämmung an Rohrleitungen und verfahrenstechnischen Anlagen mit flexiblem, geschlossenzelligem Schaumstoff zur Tauwasserverhinderung & Energieeinsparung - Dämmung von Luftkanälen rund

» Die Verarbeitung hat durch zertifizierte Isolier-Fachbetriebe zu erfolgen. Durch Anmeldung / Registrierung des Projektes bei Armacell wird die Gewährleistung auf bis zu 10 Jahre gemäß der ArmaFlex System-Gewährleistungs Broschüre [999-045-0909-GE(D)] erweitert.

 Anforderungen an das nachhaltige Bauen z.B.:

- DGNB QS 3 Kriterium ENV 1.2 - Risiken für die lokale Umwelt (Version 2018)

Es sind passende Kleber zu verwenden, um einen optimalen Systemverbund dem Schaumstoff zu erreichen und um Tauwasser an Befestigungspunkten im Kälte- und Klimabereich zu vermeiden. Es sind Flächenträger vom Lüftungsanlagenbauer zu verwenden. thermisch entkoppelt, mit PET-Segmenten.

Alle Nähte sind mit dem entsprechenden Kleber fachgerecht zu verschließen. Weitere Verarbeitungsrichtlinien sind der entsprechenden Montageanleitung zu entnehmen.

Farbe: Schwarz
Format der Platten: 1,0 m breit, auf Rollen
Wärmeleitfähigkeit bei 0°C Mitteltemperatur (DIN EN 12667):
?( 0 °C) = 0,036 W/(m·K)
Wasserdampf-Diffusionswiderstand (EN 13469): µ = 7.000

Baustoffklasse: mindestens schwer entflammbar, B-s2,d0

komplett liefern und montieren

angebotenes Fabrikat: ..............................

angebotener Typ:.......................................

**03.01.06.0010 Wärmedämmung von runden Lüftungsleitungen ohne Blechmantel**
Wärmedämmung an Rohrleitungen und verfahrenstechnischen Anlagen (ohne Blechmantel) zur Tauwasserverhinderung & Energieeinsparung - Dämmung von Luftkanälen rund

Durchmesser: bis DN 200mm
Isolierungsaufbau:
- Platten 32 mm

liefern und montieren
Menge: 31,000 m²

**03.01.06.0020 Wärmedämmung von runden Lüftungsleitungen mit Blechmantel**
Wärmedämmung an Rohrleitungen und verfahrenstechnischen Anlagen (mit Blechmantel) zur Tauwasserverhinderung & Energieeinsparung - Dämmung von Luftkanälen rund

Durchmesser: bis DN 200mm
Isolierungsaufbau:
- Platten 32 mm
- Blechmantel

liefern und montieren
Menge: 4,000 m²

*Hinweis: Isolierung Blechrohre und Formstücke von ZUL+ABL-Leitungen*
Isolierung Blechrohre und Formstücke bis
Durchmesser 500mm

Umgebungstemperatur +/- 30°C
Umgebungsfeuchte max. 60%

Technische Vorbemerkung zur Wärmedämmung an Rohrleitungen und verfahrenstechnischen Anlagen zur Vermeidung von Wärmeverlusten

Bestehend aus einer nichtbrennbaren Steinwoll-Matte, die einseitig mit einer gitternetzverstärkte Aluminiumfolie kaschiert ist.

Einbau:
Dämmmatten auf den vorhandenen Leitungsumfang zuschneiden und gemäß DIN 4140 mit verzinktem Bindedraht, mindestens 6 Windungen pro Meter Leitungslänge, befestigen.

Alle Dämmstofffugen mit 100 mm breitem, selbstklebendem  Alufix Klebeband dicht verkleben.

Dämmarbeiten nach DIN 4140
Baustoffklasse: A1 nach DIN 13501-1
Schmelzpunkt: > 1000 °C nach DIN 4102-17
Wärmeleitfähigkeit:
?10°C = 0,038 W/(m·K) nach DIN EN 12667 (nach Rohrverfahren)

Diffusionsäquivalente Luftschichtdicke:
Sd > 200 m nach DIN EN 12086

Zusätzl. Anforderungen:
Transport- und Durchgangsbereich, Dämmung mit einer Ummantelung aus verzinktem Stahl- bzw. Aluminiumblech nach DIN 4140 versehen.1)

Außenbereich, Dämmung mit einer Ummantelung aus verzinktem Stahl- bzw. Aluminiumblech incl. Luftschicht nach DIN 4140 versehen.1)

komplett liefern und montieren

angebotenes Fabrikat: ..............................

angebotener Typ:.......................................

**03.01.06.0030 Wärmedämmung von runden Lüftungsleitungen ohne Blechmantel**
Wärmedämmung an Rohrleitungen und verfahrenstechnischen Anlagen (ohne Blechmantel) zur Wärmedämmung - Dämmung von Luftkanälen rund

Durchmesser: bis DN 200mm
Isolierungsaufbau:
- Steinwoll-Matte  30 mm
- gitternetzverstärkte Aluminiumfolie (kaschiert)

liefern und montieren
Menge: 120,000 m²

##### Abschnitt 03.01.07 Bohrungen und Durchbrüche

DIN276 neu: 431 KatKgr

*Hinweis: Die Kernbohrungen sind passend zu den*
Die Kernbohrungen sind passend zu den
R90-Rohrdurchführungen auszuführen!
Ringspalte die durch zu große Kernbohrungen
entstehen sind durch den Auftragnehmer
sachgerecht zu verpressen.
Der erforderliche Mehraufwand geht zu lasten
des Auftargnehmers und wird nicht vergütet!!!

Um ein nachträgliches "vergießen" des Ringspaltes nach
erfolgter Montage der Dämmschale zu vermeiden
ist der Kernlochbohrdurchmesser auf die Größe der
Durchführung abzustimmen.

Der Mehraufwand für das Einmessen der Kernbohrungen
in Deckenplatten ist in den Einheitspreis einzurechnen
und wird nicht gesondert vergütet.

**03.01.07.0010 Bohrungen durch Stahlbeton Wände 250mm, D=220 mm**
Bohrungen
'durch Wand (Stahlbeton)
einschl. Vorhalten der Bohrwerkzeuge

sowie Sammeln und Abtransportieren des Bauschuttes,
Schließen der Ringspalte und fachgerechtes Verputzen.
Für Rohrleitung bis DN 160
Wandstärke bis 250 mm
Durchmesser bis 220 mm
Menge: 2,000 Stck
DIN276 neu: 431 KatKgr

**03.01.07.0020 Bohrungen durch Stahlbeton Wände 250mm, D=200 mm**
Bohrungen
'durch Wand (Stahlbeton)
einschl. Vorhalten der Bohrwerkzeuge

sowie Sammeln und Abtransportieren des Bauschuttes,
Schließen der Ringspalte und fachgerechtes Verputzen.
Für Rohrleitung bis DN 125
Wandstärke bis 250mm
Durchmesser bis 200 mm
Menge: 4,000 Stck
DIN276 neu: 431 KatKgr

**03.01.07.0030 Bohrungen durch Stahlbeton Wände 250mm, D=160 mm**
Bohrungen
'durch Wand (Stahlbeton)
einschl. Vorhalten der Bohrwerkzeuge

sowie Sammeln und Abtransportieren des Bauschuttes,
Schließen der Ringspalte und fachgerechtes Verputzen.
Für Rohrleitung bis DN 100
Wandstärke bis 250mm
Durchmesser bis 160 mm
Menge: 5,000 Stck
DIN276 neu: 431 KatKgr

**03.01.07.0040 Öffnungen in TB-Wände 150mm, D=200 mm**
Öffnungen in TB-Wände herstellen

sowie Sammeln und Abtransportieren
des Bauschuttes,
Wandstärke bis 150mm
Durchmesser bis 200 mm
Menge: 2,000 Stck
DIN276 neu: 431 KatKgr

##### Abschnitt 03.01.08 Sonstige Nebenleistungen

DIN276 neu: 439 KatKgr

**03.01.08.0010 Dichtheitsprüfung VOB C/ DIN 18379**
Dichtheitsprüfung an eingebauten Luftleitungen unter Bezug auf VOB C/ DIN 18379 Punkt 3.5

Für vorstehend beschriebenes Luftleitungssystem ist im eingebauten Zustand die Einhaltung der ausgeschriebenen Dichtheitsklasse nach DIN EN 13779 nachzuweisen.
Die Messung an weit verzweigten Luftleitungssystemen hat an Teilstrecken nach
DIN EN 12599 zu erfolgen. Es ist zweckmäßig die Messungen während der Montage der Anlage nach festzulegendem Plan durchzuführen.
Die zu prüfende Teilstrecke des Luftleitungssystems sollte die typischen Bauteile enthalten und für die Montageausführung des Gesamtsystems repräsentativ sein.
Bei Nichterfüllung sind ggfs. weitere Teilstrecken zu prüfen.
Vorzugsweise sind Messgeräte einzusetzen, welche Temperatur- und Luftdruckabweichungen automatisch berücksichtigen (Massenstrommessung).
Das Prüfergebnis ist mittels eines Messgeräteausdruckes, mit Datum und Unterschrift des Prüfers versehen zu belegen und kann späteren Inspektionen zugrunde gelegt werden.
Die zugrunde gelegte Luftleitungsoberfläche ist jeweils nach DIN EN 14239 zu ermitteln.
Menge: 1,000 psch

**03.01.08.0020 Profilstahlkonstruktion**
Stütz-, Hänge-, Trag- und Sonderbefestigungen
einschließlich Befestigungsmaterial,
mit  verschiedenen Profilen wie I, T, L, U, Flach-
und Rundstahl etc. sowie Stahl- und Riffelblech
3-8 mm für spezielle Befestigungskonstruktionen und
Abdeckungen. Die erforderlichen Kleinmaterialien,
wie Schweißmaterial, Schrauben etc., sowie das
Schlagen oder Bohren von Befestigungslöchern sind in
die kg-Preise einzurechnen, Ausführung in ST- verzinkt,
Abrechnung mit den Einheitsgewichten der zutreffenden
DIN-Normen.
Menge: 100,000 kg
DIN276 neu: 439 KatKgr

##### Abschnitt 03.01.09 INSGEMEINKOSTEN / TECHNISCHE NEBENLEISTUNGEN

DIN276 neu: 439 KatKgr

**03.01.09.0010 Inbetriebnahme, Funktionsprüfung und Einweisung der Anlage**
Inbetriebnahme und Funktionsprüfung der gesamten Anlagen sowie einzelner Anlagenteile, Überprüfung und Einstellung
aller mechanischen Bauteile und Geräte ggf. unter Hinzuziehung eines Fachingenieurs der Lieferfirmen mit Leistungsmessung und Protokollierung (diese Protokolle sind bei der Abnahme zu übergeben).
Einweisung des Bedienpersonals in die Funktion der Gesamtanlage
Menge: 1,000 Stck
DIN276 neu: 439 KatKgr

**03.01.09.0020 Potentialausgleich nach VDE 0190**
Potentialausgleich nach VDE 0190
Alle Bauteile des Gewerkes RLT an die
Potentialausgleichsschiene anschließen,
komplett mit allem Klein- und
Befestigungsmaterial sowie Überbrückungen und
Verbindungsleitungen galvanisch getrennter
Anlagenteile. Abgänge an
Potentialausgleichsschiene beschriftet.
Maximale Entfernung 50 m.
Menge: 1,000 Stck
DIN276 neu: 439 KatKgr

#### Bereich 03.02 KG 439 Lufttechnische Anlagen Sonstiges

##### Abschnitt 03.02.01 Stundensätze RLT

*Hinweis: Arbeiten im Stundenlohn auf der Baustelle werden*
Arbeiten im Stundenlohn auf  der  Baustelle  werden
auf Nachweis vorgesehen:

Baufacharbeiter/-in sämtliche Kosten /Zuschläge

Stundenlohnarbeiten durch Baufacharbeiter /- in
der Verrechnungssatz für die jeweilige Arbeitskraft umfasst
sämtliche Aufwendungen wie Lohn - und Gehaltskosten, Lohn und Gehaltsnebenkosten, Zuschläge, lohngebundene und
lohnabhängige Kosten, sonstige Sozialkosten, Gemeinkosten,
Wagnis und Gewinn.

Stundenlohnarbeiten für Facharbeiter kommen nur auf
schriftliche Anordnung der Bauleitung zur Ausführung.
Die Leistungen dürfen ausschließlich für zusätzliche,
unvorhergesehene Arbeiten ausgeführt werden, deren Umfang
im Voraus nicht festgelegt werden kann. D ie Abrechnung erfolgt
nach tatsächlichen Aufwand gemäß §1 5 VOB/ B. Nachweis
durch Stundenzettel, gegengezeichnet von der Bauleitung.

Bei den angesetzten Mengen der Stunden handelt es sich um
eine Schätzung / Annahme für die Kalkulation.

**03.02.01.0010 Obermonteur**
Menge: 4,000 Std

**03.02.01.0020 Monteur**
Menge: 8,000 Std

**03.02.01.0030 Helfer**
Menge: 6,000 Std

##### Abschnitt 03.02.02 Sonstiges

**03.02.02.0010 Erstellen von Revisions- und Bestandsplänen**
Erstellen von Revisions- und Bestandsplänen
einschließlich Anlagendokumentation
entsprechend Vorbemerkung Punkt 21.
Menge: 1,000 psch

**03.02.02.0020 Inspektions- und Wartungsvertrag RLT**
Wartungsvertrag " Gewerk Lüftungstechnik"

Für die vom Bieter, nach dem vorliegenden LV,
ausgewählte Anlage wird der Wartungsvertrag unter
Anlehnung  an das VDMA Einheitsblatt 24186 Teil  0-7
angeboten.

Herstellerspezifische Angaben zur Wartung sind
berücksichtigt.

Es ist ein Betriebsbuch anzulegen und zu führen. Das
Betriebsbuch wird vor Ort an den Hausmeister
übergeben.

Die An- und Abfahrt zum Einbauort ist für die Wartung
und bei eventuellen Störungen außerhalb der Wartung im
Preis enthalten.

Der Wartungsvertrag tritt mit der Abnahme der Leistung
entsprechend VOB/B § 12 in Kraft und hat eine Laufzeit
von 4 Jahren.

Die Anzahl der jährlichen Wartungen und Inspektionen
erfolgt entsprechend den gesetzlichen Vorgaben.
Abweichende Regelungen sind im Wartungsvertrag zu
vereinbaren.

Zu jeder Wartung sind Protokolle nach VDMA - Richtlinie
zu erstellen. Wartungen ohne Protokoll werden nicht
vergütet.

Der angebotene Preis ist der Preis für die nötigen
Wartungen und Inspektionen pro Jahr.

Der AG behält sich die Beauftragung vor. Bei der
Auswertung der Angebote wird der Preis für 4 Jahre
berücksichtigt und in die Gesamtsumme eingerechnet.

Ein gesonderter Wartungsvertrag wird nach dem
Vertragsmuster von LRA-Weimarer Land abgeschlossen.
Die Arbeitskarte ist beizulegen. Die Anlagenbeschreibung ist mit den Informationen
Bezeichnung Gerät/Zentrale, Hersteller, wichtige
Komponenten, Standort der Anlage (Raumnummer oder
Lageplan) anzufügen.
Menge: 1,000 psch

### Gewerk 04 KG 490 - Sonstige Maßnahmen für technische Anlagen

#### Bereich 04.01 KG 494 - Abbruchmaßnahmen

*Hinweis: 1.1*
1.1

Der zeitliche Ablauf der Demontagearbeiten  ist  mit der Bauleitung und der Bauherrschaft abzustimmen.

1.2

Bauseits werden keine Gerüste gestellt. Der Auftragnehmer hat alle Gerüste, auch Schutz- und Fanggerüste, welche für die
Ausführung seiner Vertragsarbeiten erforderlich sind, selbst zu stellen.
Die Kosten sind in die Einheitspreise einzurechnen. Eine besondere Vergütung erfolgt  nicht. Die Gerüste müssen DIN
4420 - Gerüstordnung - sowie den Vorschriften der Berufsgenossenschaft und den Bestimmungen der Bauaufsicht und Baupolizei entsprechen. Sie müssen ferner den im Vertrag vorgesehnen Anforderungen genügen. Gegebenenfalls ist eine Fachfirma als Subunternehmer hinzuzuziehen.

1.3

Verbrennen von Materialien an Ort und Stelle ist nicht zulässig.

1.4

Die Demontage beinhaltet das Entleeren der Anlage, das Abklemmen der Kabel bzw. Leitungen.

1.5

Der Auftragnehmer hat sämtliche Schutz- und Sicherheits- maßnahmen nach den Unfallverhütungsvorschriften und behördlichen Bestimmungen gemäß VOB B 4 Nr. 2 zu ergreifen. Darüber hinaus sind sämtliche Sicherungs-maßnahmen durchzuführen damit betriebsfremde Personen nicht geschädigt werden können. Eine besondere Vergütung erfolgt nicht. Abschrankungen, Geländer, Hinweistafeln usw. sind  ohne besondere Vergütung anzubringen.

1.6

Im Angebot sind außer Demontage der Abtransport und die Verschrottung bzw. Entsorgung (Sortieren) mit einzuberechnen.

1.7

Die Demontage ist so durchzuführen, daß Lärm und Schmutz- belästigungen der angrenzenden Grundstücke auf ein geringst- mögliches Maß beschränkt werden. Der Schutt ist ständig zu entfernen. Lagermöglichkeiten werden  nicht gestellt.

1.8

Behördliche Auflagen bzw. Sonderauflagen sind vorher zu erkunden und sind für die Auftragserfüllung verbindlich.

1.9

Sollten nicht bekannte Leitungen oder Kabel zutage treten, so darf erst nach eingeholter Stellungnahme der Bauleitung
und des Auftraggebers die Demontage dieser Leitungen und Kabel durchgeführt werden.

1.10

Die Demontagearbeiten können ohne Einschränkungen durchgeführt werden.Notwendige Abschaltungen, Leitungsumbindungen und Provisorien zur Aufrechterhaltung der zugehörigen Gebäude auf dem Grundstück sind in Abstimmung mit der Bauleitung bzw. den  zuständigen Versorgungs- unternehmen auszuführen. Mehrkosten, die durch mangelhafte Planung der Bauausführung entstehen, werden nicht anerkannt!

##### Abschnitt 04.01.01 Demontage HZG

**04.01.01.0010 Demontage Kompaktheizkörper im Bestand**
Demontage von Bestands- Platten-/Gliederheizkörpern aus Stahl, inkl. Heizkörperventil und Rücklaufverschraubung sowie
Halterungs- und Befestigungsmaterial.
Zu demontierende Heizkörpergröße bis:
- Länge 1400 mm (Platten-HK) / 23 Glieder (Glieder-HK)
- Höhe 680 mm
- Tiefe 100 mm (Platten-HK) / 220 mm (Glieder-HK)

Heizkörper demontieren, Trennen nach Materialarten sowie Abtransport und fachgerechte Entsorgung.
Aufgenommene Stoffe sammeln, im Behälter des AN lagern,
Behältergröße über 5 bis 7 m3, auf LKW laden,
transportieren, entsorgen, zum Lager/zur Anlage nach
Wahl des AN. Die Entsorgungsgebühren werden vom AN übernommen,Abfallschlüssel nach AVV (Abfallverzeichnis-Verordnung)
170405 Eisen und Stahl
170904 gemischte Bau- und Abbruchabfälle,
Mengenermittlung nach Aufmaß.
Menge: 3,000 Stck

**04.01.01.0020 Demontage Rohrleitung DN 15-25, ohne Dämmung**
Demontage Rohrleitung HZG (Kellerleitung)
Stahlrohr schwarz, 1/2" bis  1"
ohne Dämmung, einschl. inbegriffener Muffen-Armaturen, Formteilen und Befestigung.
Alle Dübel sind aus den Wänden zu entfernen.
Arbeitshöhe bis 2,95m
Trennen nach Materialarten sowie Abtransport und fachgerechte
Entsorgung.
Aufgenommene Stoffe sammeln, im Behälter des AN lagern,
Behältergröße über 5 bis 7 m3, auf LKW laden,
transportieren, entsorgen, zum Lager/zur Anlage nach
Wahl des AN. Die Entsorgungsgebühren werden vom AN übernommen,Abfallschlüssel nach AVV (Abfallverzeichnis-Verordnung)
170405 Eisen und Stahl
170904 gemischte Bau- und Abbruchabfälle,
Mengenermittlung nach Aufmaß.
Menge: 20,000 lfdm
DIN276 neu: 429 KatKgr

**04.01.01.0030 Demontage Rohrleitung DN 32-50, ohne Dämmung**
Demontage Rohrleitung HZG (Kellerleitung)
Stahlrohr schwarz, 1 1/4" bis  2"
ohne Dämmung, einschl. inbegriffener Muffen-Armaturen, Formteilen und Befestigung.
Alle Dübel sind aus den Wänden zu entfernen.
Arbeitshöhe bis 2,95m
Trennen nach Materialarten sowie Abtransport und fachgerechte
Entsorgung.
Aufgenommene Stoffe sammeln, im Behälter des AN lagern,
Behältergröße über 5 bis 7 m3, auf LKW laden,
transportieren, entsorgen, zum Lager/zur Anlage nach
Wahl des AN. Die Entsorgungsgebühren werden vom AN übernommen,Abfallschlüssel nach AVV (Abfallverzeichnis-Verordnung)
170405 Eisen und Stahl
170904 gemischte Bau- und Abbruchabfälle,
Mengenermittlung nach Aufmaß.
Menge: 30,000 lfdm
DIN276 neu: 429 KatKgr

**04.01.01.0040 Demontage von Glas- bzw. Mineralwolldämmung DN 15-25**
Demontage von Glas- bzw. Mineralwolldämmung DN 15-25
an vorhandenen Rohrleitungen 1/2" bis  1"
Arbeitshöhe bis 2,95m
Trennen nach Materialarten sowie Abtransport und fachgerechte
Entsorgung.
Aufgenommene Stoffe in geeigneten Behältern (z.B. BigBag's) sammeln,luftdicht verpacken und im Behälter des AN lagern,
Behältergröße über 5 bis 7 m3, auf LKW laden,
transportieren, entsorgen, zum Lager/zur Anlage nach
Wahl des AN. Die Entsorgungsgebühren werden vom AN übernommen,Abfallschlüssel nach AVV (Abfallverzeichnis-Verordnung)
170603 Dämmmaterial, belastet
Mengenermittlung nach Aufmaß.
Die erforderlichen Arbeitsschutzmaßnahmen PSA sind einzukalkulieren.
Menge: 5,000 lfdm
DIN276 neu: 429 KatKgr

**04.01.01.0050 Demontage von Glas- bzw. Mineralwolldämmung DN 32-50**
Demontage von Glas- bzw. Mineralwolldämmung DN 32-50
an vorhandenen Rohrleitungen 11/4" bis  2"
Arbeitshöhe bis 2,95m
Trennen nach Materialarten sowie Abtransport und fachgerechte
Entsorgung.
Aufgenommene Stoffe in geeigneten Behältern (z.B. BigBag's) sammeln,luftdicht verpacken und im Behälter des AN lagern,
Behältergröße über 5 bis 7 m3, auf LKW laden,
transportieren, entsorgen, zum Lager/zur Anlage nach
Wahl des AN. Die Entsorgungsgebühren werden vom AN übernommen,Abfallschlüssel nach AVV (Abfallverzeichnis-Verordnung)
170603 Dämmmaterial, belastet
Mengenermittlung nach Aufmaß.
Die erforderlichen Arbeitsschutzmaßnahmen PSA sind einzukalkulieren.
Menge: 6,000 lfdm
DIN276 neu: 429 KatKgr

**04.01.01.0060 Demontage Armaturen DN 15 bis DN 50**
Demontage Armaturen DN 15 bis DN 50
Armaturen mit Flanschanschluss, Muffenanschluss, wie
Absperrungen, Mischventile, Regelventile, Pumpen, etc.
Demontage und Entsorgung der Wärmedämmung ist in die Einheitspreise einzukalkulieren
DN 15 - DN 50
Trennen nach Materialarten sowie Abtransport und fachgerechte
Entsorgung.
Aufgenommene Stoffe sammeln, im Behälter des AN lagern,
Behältergröße über 5 bis 7 m3, auf LKW laden,
transportieren, entsorgen, zum Lager/zur Anlage nach
Wahl des AN. Die Entsorgungsgebühren werden vom AN übernommen,Abfallschlüssel nach AVV (Abfallverzeichnis-Verordnung)
170604 Dämmmaterial
170405 Eisen und Stahl
170904 gemischte Bau- und Abbruchabfälle,
Mengenermittlung nach Aufmaß.
Menge: 5,000 Stck

#### Bereich 04.02 KG 498 - Provisorische technische Anlagen

##### Abschnitt 04.02.01 Winterbeheizung Ersatzneubau

**04.02.01.0010 Winterbeheizung, Öl-Warmluftheizung**
Winterbeheizung Ersatzneubau

Öl-Warmluftheizung mit 2-fach-Verteiler, Heizleistung  mindestens 135 KW, Mindest-Wirkungsgrad 93%. Als Set bestehend aus:

- Öl-Warmluftheizung mit min. 135 kW
- 2-fach-Verteiler für Warmluftheizung
- Warmluftschlauch D=510mm, min. 45m (Schlaucheinführung im EG und 2. OG)
- Raumtemperatursteuerung mit Nachtabsenkung über Raumthermostat (Kabellänge min. 30 m)
- Elt-Anschlussleitung (230V) min. 50m
- Sicherheitsöltank mit Abdeckung min. 1.000 Liter mit Tankheizung und Abdeckplane
- Abgasrohr D=200mm, ca. 1m mit Regenhaube

Technische Eckwerte die min. einzuhalten sind:
- Heiznennleistung 135 kW
- Wirkungsgrad 93%
- Stromaufnahme max. 1.570 W
- Spannung 230V, 50 Hz
- Heizölverbrauch max. 14,3 l/h
- Kamindurchmesser D=200mm
- Warmluftaustritt D=600mm
- Luftvolumenstrom 12.000 m³/h
- Pressung 200 Pa

Liefern, Einrichten, Inbetriebnehmen, Vorhalten, für einen Zeitraum von 30 Tagen und wieder demontieren
Menge: 1,000 psch

**04.02.01.0020 Winterbeheizung, Verlängerung je 30 Tage**
Winterbeheizung wie zuvor benannt, Verlängerung je 30 Tage
Menge: 3,000 Stck

USt %: 19,00

## Zusätzlicher Text
BIETER - ERKLÄRUNG

der Bieter erklärt hiermit ausdrücklich,

a)  daß er diese Ausschreibung auf ihre Vollständigkeit hin überprüft
hat, insbesonders die  Seitenzahl, da manuelle Sortierung erfolgte.

b)  daß er die Ausschreibung lückenlos gelesen hat,

c)  daß der Text nicht unverständlich, nicht mehrdeutig ist und daß
Änderungen des LV-Textes
  nicht vorgenommen wurden.

d)  daß bei eventuellen Rückfragen eine zufriedenstellende und
ausreichende Klärung erfolgte,

e)  daß er alle sonstigen preisbeeinflussenden Umstände geprüft und
gewertet hat,

f)  daß er seinen gesetzlichen Pflichten zur Zahlung der nicht vom
Finanzamt erhobenen
  Steuern sowie zur Zahlung der Beiträge zur Berufsgenossenschaft und
nach dem
  Kindergeldgesetz nachgekommen ist,

g)  daß er diese Ausschreibung ohne Einschränkung durch seine
Unterschrift als
  maßgeblichen Vertragsbestandteil rechtsverbindlich anerkennt,

h)  daß der Ausschreibung ausschließlich folgende Unterlagen
beigegeben wurden:

  .........................................................

  .........................................................

  .........................................................

  Stempel, Datum, Unterschrift des AN
